# VIVIENDA UNIFAMILIAR EN CARBAJAL DE LA LEGUA. LEON

- Propiedad del archivo: SOFT S.A.
- Formato: FIEBDC-3/95
- Programa: Presto 8.34
- Fecha de los precios: 31/01/2000
- Código: MIRIAM (2014)
Importe: 97744.57

## CAR01 MOVIMIENTO DE TIERRAS (20/06/2001)
Importe: 639.9

**CAR0101** m2 DESBR.Y LIMP.TERRENO A MAQUINA (20/06/2001)
415 m2 × 0.5 = 207.50
Desbroce y limpieza superficial del terreno por medios mecánicos, con un espesor promedio de 20 cm.Carga y p.p. de medios auxilares.

**CARB0102** m3 EXC.VAC.T.FLOJO MEC.CARGA/TTE. (20/06/2001)
91 m3 × 2.28 = 207.48
Excavación a cielo abierto, en terrenos de consistencia floja, por medios mecánicos en vaciados,sin carga ni transporte al vertedero, y con p.p. de medios auxiliares.

| Medición | Uds. | Largo | Ancho | Alto | Parcial |
|---|---|---|---|---|---|
|  | 1 | 13 | 5 | 1.4 | 91.00 |
| Total |  |  |  |  | 91 |

**CAR0102** m3 EXC.ZANJA A MAQUINA T. COMPACTO (20/06/2001)
24.28 m3 × 3.94 = 95.66
Excavación en zanjas, en terrenos compactos, por medios mecánicos, con extracción de tierras a los bordes, con carga y transporte al vertedero y con p.p. de medios auxiliares.

| Medición | Uds. | Largo | Ancho | Alto | Parcial |
|---|---|---|---|---|---|
|  | 1 | 7.4 | 0.55 | 0.5 | 2.04 |
|  | 1 | 3.7 | 0.65 | 0.6 | 1.44 |
|  | 2 | 1.5 | 0.65 | 0.6 | 1.17 |
|  | 1 | 1.8 | 0.55 | 0.5 | 0.50 |
|  | 1 | 3.1 | 0.55 | 0.5 | 0.85 |
|  | 1 | 16.8 | 0.55 | 0.5 | 4.62 |
|  | 1 | 14.1 | 0.4 | 0.5 | 2.82 |
|  | 1 | 2.1 | 0.55 | 0.5 | 0.58 |
|  | 1 | 11.4 | 0.65 | 0.6 | 4.45 |
|  | 1 | 4.8 | 0.55 | 0.5 | 1.32 |
|  | 1 | 11.5 | 0.65 | 0.6 | 4.49 |
| Total |  |  |  |  | 24.28 |

**E02PM030** m3 EXC.POZOS A MÁQUINA T.COMPACT. (25/08/2001)
0.61 m3 × 7.99 = 4.87
Excavación en pozos en terrenos compactos, por medios mecánicos, con extracción de tierras a los bordes, sin carga ni transporte al vertedero, y con p.p. de medios auxiliares.

| Código | Ud | Descripción | Rendimiento | Precio | Importe |
|---|---|---|---|---|---|
| O01OA070 | h. | Peón ordinario (25/08/2001) | 0.13 | 7.48 | 0.97 |
| M05EN030 | h. | Excav.hidráulica neumáticos 100 CV (maquinaria; 03/05/2008) | 0.26 | 27 | 7.02 |
|  |  | Total |  |  | 7.99 |

| Medición | Uds. | Largo | Ancho | Alto | Parcial |
|---|---|---|---|---|---|
|  | 1 | 1.1 | 1.1 | 0.5 | 0.61 |
| Total |  |  |  |  | 0.61 |

**CAR0103** m3 TRANSP.VERTED.<10km.CARGA MEC (20/06/2001)
248.77 m3 × 0.5 = 124.39
Transporte de tierras al vertedero, a una distancia menor de 10 km., considerando ida y vuelta, con camión basculante cargado a máquina, canon de vertedero, y con p.p. de medios auxiliares.

| Medición | Uds. | Largo | Ancho | Alto | Parcial |
|---|---|---|---|---|---|
| 1.01 | 1 | 415 |  | 0.2 | 83.00 |
| 1.02 | 1 | 91 |  |  | 91.00 |
| 1.03 | 1 | 24.28 |  |  | 24.28 |
| 1.04 | 1 | 0.61 |  |  | 0.61 |
| 25% Esponjamiento | 1 | 199.51 | 0.25 |  | 49.88 |
| Total |  |  |  |  | 248.77 |

## CAR02 CIMENTACION Y SANEAMIENTO (2014)
Importe: 7514.44

**CARB0301** m3 HGON LIMPIEZA HM 20/P/40/IIa
4.59 m3 × 49.82 = 228.67
Hormigón de limpieza HM 20/P/40/IIa, elaborado en central en relleno de zapatas y zanjas de cimentación, incluso vertido por medios manuales, vibrado y colocación. Según normas NTE-CSZ y EHE, con p.p. de medios auxiliares.

| Código | Ud | Descripción | Rendimiento | Precio | Importe |
|---|---|---|---|---|---|
| O01OA070 | h. | Peón ordinario | 0.6 | 7.48 | 4.49 |
| P01HM010 | m3 | Hormigón HM-20/P/20/I central (material) | 1.1 | 41.21 | 45.33 |
|  |  | Total |  |  | 49.82 |

| Medición | Uds. | Largo | Ancho | Alto | Parcial |
|---|---|---|---|---|---|
| ZANJAS | 1 | 7.4 | 0.55 | 0.1 | 0.41 |
|  | 1 | 3.7 | 0.65 | 0.1 | 0.24 |
|  | 2 | 1.5 | 0.65 | 0.1 | 0.20 |
|  | 1 | 1.8 | 0.55 | 0.1 | 0.10 |
|  | 1 | 3.1 | 0.55 | 0.1 | 0.17 |
|  | 1 | 16.8 | 0.55 | 0.1 | 0.92 |
|  | 1 | 14.1 | 0.4 | 0.1 | 0.56 |
|  | 1 | 2.1 | 0.55 | 0.1 | 0.12 |
|  | 1 | 11.4 | 0.65 | 0.1 | 0.74 |
|  | 1 | 4.8 | 0.55 | 0.1 | 0.26 |
|  | 1 | 11.5 | 0.65 | 0.1 | 0.75 |
| ZAPATA | 1 | 1.1 | 1.1 | 0.1 | 0.12 |
| Total |  |  |  |  | 4.59 |

**CARB0302** m3 HGON ARMADO HA 25/P/40/IIa ZAPATAS/ZANJAS
20.3 m3 × 91.95 = 1866.59
ormigón armado HA 25/P/30/IIa, elaborado en central en relleno de zapatas y zanjas de cimentación, incluso armadura (40 kg/m3.), vertido por medios manuales, vibrado y colocación. Según normas NTE-CSZ y EHE, con p.p. de medios auxiliares.

| Código | Ud | Descripción | Rendimiento | Precio | Importe |
|---|---|---|---|---|---|
| E04CA060 | m3 | H.ARM. HA-25/P/20/I V. GRÚA | 1 | 77.51 | 77.51 |
| E04CE020 | m2 | ENCOF.MAD.ZAP.Y VIG.RIOS.Y ENCE. | 2 | 7.22 | 14.44 |
|  |  | Total |  |  | 91.95 |

| Medición | Uds. | Largo | Ancho | Alto | Parcial |
|---|---|---|---|---|---|
| ZANJAS | 1 | 7.4 | 0.55 | 0.4 | 1.63 |
|  | 1 | 3.7 | 0.65 | 0.5 | 1.20 |
|  | 2 | 1.5 | 0.65 | 0.5 | 0.98 |
|  | 1 | 1.8 | 0.55 | 0.4 | 0.40 |
|  | 1 | 3.1 | 0.55 | 0.4 | 0.68 |
|  | 1 | 16.8 | 0.55 | 0.4 | 3.70 |
|  | 1 | 14.1 | 0.4 | 0.4 | 2.26 |
|  | 1 | 2.1 | 0.55 | 0.4 | 0.46 |
|  | 1 | 11.4 | 0.65 | 0.5 | 3.71 |
|  | 1 | 4.8 | 0.55 | 0.4 | 1.06 |
|  | 1 | 11.5 | 0.65 | 0.5 | 3.74 |
| ZAPATA | 1 | 1.1 | 1.1 | 0.4 | 0.48 |
| Total |  |  |  |  | 20.3 |

**E04SA080** m2 SOL.ARM.HA-25, 15#15x15x6+ECH.15
163.33 m2 × 12.64 = 2064.49
Solera de hormigón de 15 cm. de espesor, realizada con hormigón HA-25 N/mm2., Tmáx.20 mm., elaborado en obra, i/vertido, colocación y armado con mallazo 15x15x6, p.p. de juntas, aserrado de las mismas y fratasado, i/encachado de piedra caliza 40/80 de 15 cm. de espesor, extendido y compactado con pisón. Según NTE-RSS y EHE.

| Código | Ud | Descripción | Rendimiento | Precio | Importe |
|---|---|---|---|---|---|
| E04SE010 | m2 | ENCACHADO PIEDRA 40/80 e=15cm | 1 | 2.98 | 2.98 |
| E04SE090 | m3 | HORMIGÓN HA-25/P/20/I EN SOLERA | 0.15 | 55.87 | 8.38 |
| E04AM060 | m2 | MALLA 15x15 cm. D=6 mm. | 1 | 1.28 | 1.28 |
|  |  | Total |  |  | 12.64 |

| Medición | Uds. | Largo | Ancho | Parcial |
|---|---|---|---|---|
| PL.SEMISOTANO | 1 | 45.05 |  | 45.05 |
| RAMPA | 1 | 4.5 | 3 | 13.50 |
| Suelo Baja | 1 | 16.9 | 6.2 | 104.78 |
| Total |  |  |  | 163.33 |

**D03AG101** Ml TUBERIA PVC 110 mm. i/SOLERA (30/11/1998)
14 Ml × 12.5 = 175.00
Ml. Tubería de PVC sanitaria serie C, de 110 mm de diámetro y 3.2 mm. de espesor, unión por adhesivo, color gris, colocada sobre solera de hormigón HM-20 N/mm2, y cama de arena, i/ p.p. de piezas especiales según NTE-ISS-49, UNE 53114, ISO-DIS-3633.

| Código | Ud | Descripción | Rendimiento | Precio | Importe |
|---|---|---|---|---|---|
| U01FE033 | Ml | M.obra tubo PVC s/sol.D=110/160 (mano de obra; 06/02/2001) | 1 | 5.06 | 5.06 |
| U05AG002 | Ml | Tubería PVC sanitario D=110 (material; 05/12/2000) | 1.05 | 2.39 | 2.51 |
| U05AG040 | Kg | Pegamento PVC (material; 06/02/2001) | 0.01 | 10.38 | 0.10 |
| A02AA510 | M3 | HORMIGON H-200/40 elab. obra (30/11/1998) | 0.03 | 28.13 | 0.84 |
| U04AA001 | M3 | Arena de río (0-5mm) (material; 24/05/2000) | 0.06 | 1.94 | 0.12 |
| %0100000 | % | Medios auxiliares...(s/total) (25/05/2000) | 45 % | 8.63 | 3.88 |
|  |  | Total |  |  | 12.5 |

| Medición | Uds. | Largo | Parcial |
|---|---|---|---|
|  | 2 | 6 | 12.00 |
|  | 2 | 1 | 2.00 |
| Total |  |  | 14 |

**D03AG102** Ml TUBERIA PVC 125 mm. i/SOLERA (30/11/1998)
10 Ml × 17.23 = 172.30
Ml. Tubería de PVC sanitaria serie C, de 125 mm de diámetro y 3.2 mm. de espesor, unión por adhesivo, color gris, colocada sobre solera de hormigón HM-20 N/mm2, y cama de arena, i/ p.p. de piezas especiales según NTE-ISS-49, UNE 53114, ISO-DIS-3633.

| Código | Ud | Descripción | Rendimiento | Precio | Importe |
|---|---|---|---|---|---|
| U01FE033 | Ml | M.obra tubo PVC s/sol.D=110/160 | 1 | 5.06 | 5.060 |
| U05AG003 | Ml | Tubería PVC sanitario D=125 (material; 06/02/2001) | 1.05 | 5.46 | 5.733 |
| U05AG040 | Kg | Pegamento PVC | 0.012 | 10.38 | 0.125 |
| A02AA510 | M3 | HORMIGON H-200/40 elab. obra | 0.03 | 28.13 | 0.844 |
| U04AA001 | M3 | Arena de río (0-5mm) | 0.06 | 1.94 | 0.116 |
| %0100000 | % | Medios auxiliares...(s/total) | 45 % | 11.878 | 5.345 |
|  |  | Total |  |  | 17.23 |

| Medición | Uds. | Largo | Parcial |
|---|---|---|---|
|  | 1 | 4 | 4.00 |
|  | 1 | 6 | 6.00 |
| Total |  |  | 10 |

**D03AG103** Ml TUBERIA PVC 160 mm. i/SOLERA (30/11/1998)
21 Ml × 16.12 = 338.52
Ml. Tubería de PVC sanitaria serie C, de 160 mm de diámetro y 3.2 mm. de espesor, unión por adhesivo, color gris, colocada sobre solera de hormigón HM-20 N/mm2, y cama de arena, i/ p.p. de piezas especiales según NTE-ISS-49, UNE 53114, ISO-DIS-3633.

| Código | Ud | Descripción | Rendimiento | Precio | Importe |
|---|---|---|---|---|---|
| U01FE033 | Ml | M.obra tubo PVC s/sol.D=110/160 | 1 | 5.06 | 5.06 |
| U05AG004 | Ml | Tubería PVC sanitario D=160 (material; 05/12/2000) | 1.05 | 4.66 | 4.89 |
| U05AG040 | Kg | Pegamento PVC | 0.012 | 10.38 | 0.12 |
| A02AA510 | M3 | HORMIGON H-200/40 elab. obra | 0.033 | 28.13 | 0.93 |
| U04AA001 | M3 | Arena de río (0-5mm) | 0.06 | 1.94 | 0.12 |
| %0100000 | % | Medios auxiliares...(s/total) | 45 % | 11.12 | 5.00 |
|  |  | Total |  |  | 16.12 |

| Medición | Uds. | Largo | Parcial |
|---|---|---|---|
|  | 1 | 5 | 5.00 |
|  | 1 | 10 | 10.00 |
|  | 1 | 6 | 6.00 |
| Total |  |  | 21 |

**D03AG104** Ml TUBERIA PVC 200mm i/SOLERA (30/11/1998)
10 Ml × 21.45 = 214.50
Ml. Tubería de PVC sanitaria serie C, de 200mm. de diámetro y 2,5mm de espesor, unión por adhesivo, color gris, colocada sobre solera de hormigón HM-20 N/mm2, y cama de arena, i/p.p. de piezas especiales según NTE-ISS-49, UNE 53114, ISO-DIS-3633.

| Código | Ud | Descripción | Rendimiento | Precio | Importe |
|---|---|---|---|---|---|
| U01FE034 | Ml | M.obra tubo PVC s/sol.200/315 (mano de obra; 06/02/2001) | 1 | 5.75 | 5.75 |
| U05AG005 | Ml | Tubería PVC sanitario D=200 (material; 05/12/2000) | 1.05 | 7.41 | 7.78 |
| U05AG040 | Kg | Pegamento PVC | 0.015 | 10.38 | 0.16 |
| A02AA510 | M3 | HORMIGON H-200/40 elab. obra | 0.035 | 28.13 | 0.98 |
| U04AA001 | M3 | Arena de río (0-5mm) | 0.064 | 1.94 | 0.12 |
| %0100000 | % | Medios auxiliares...(s/total) | 45 % | 14.79 | 6.66 |
|  |  | Total |  |  | 21.45 |

| Medición | Uds. | Largo | Parcial |
|---|---|---|---|
|  | 2 | 5 | 10.00 |
| Total |  |  | 10 |

**D03AG002** Ml TUBERIA PVC 125 mm. COLGADA (25/05/2000)
8 Ml × 17.53 = 140.24
Ml. Tubería de PVC sanitaria serie C, de 125 mm de diámetro y 3.2 mm. de espesor, unión por adhesivo, color gris, colocada en bajantes y red de saneamiento horizontal colgada, i/ p.p. de piezas especiales según NTE-ISS-49, UNE 53114, ISO-DIS-3633.

| Código | Ud | Descripción | Rendimiento | Precio | Importe |
|---|---|---|---|---|---|
| U01AA007 | H. | Oficial primera (mano de obra; 25/08/2001) | 0.3 | 8.31 | 2.49 |
| U01AA010 | H. | Peón especializado (mano de obra; 06/02/2001) | 0.3 | 7.39 | 2.22 |
| U05AG003 | Ml | Tubería PVC sanitario D=125 | 1.25 | 5.46 | 6.83 |
| U05AG032 | Ud | Abrazadera tubo PVC D=125 (material; 06/02/2001) | 0.7 | 0.62 | 0.43 |
| U05AG040 | Kg | Pegamento PVC | 0.011 | 10.38 | 0.11 |
| %0100000 | % | Medios auxiliares...(s/total) | 45 % | 12.08 | 5.44 |
|  |  | Total |  |  | 17.53 |

| Medición | Uds. | Largo | Parcial |
|---|---|---|---|
|  | 1 | 5 | 5.00 |
|  | 1 | 3 | 3.00 |
| Total |  |  | 8 |

**E03ALA010** ud ARQUETA LADRI.PIE/BAJANTE 38x38x50cm (28/08/1995)
5 ud × 33.85 = 169.25
Arqueta a pie de bajante registrable, de 38x38x50 cm. de medidas interiores, construida con fábrica de ladrillo macizo tosco de 1/2 pie de espesor, recibido con mortero de cemento, colocado sobre solera de hormigón en masa HM-20/P/40/I, enfoscada y bruñida por el interior con mortero de cemento, con codo de PVC de 45º, para evitar el golpe de bajada en la solera, y con tapa de hormigón armado prefabricada, terminada y con p.p. de medios auxiliares, sin incluir la excavación, ni el relleno perimetral posterior.

| Código | Ud | Descripción | Rendimiento | Precio | Importe |
|---|---|---|---|---|---|
| O01OA030 | h. | Oficial primera (25/08/2001) | 1.6 | 9.14 | 14.62 |
| O01OA060 | h. | Peón especializado (28/08/1995) | 0.8 | 3.6 | 2.88 |
| P01HM020 | m3 | Hormigón HM-20/P/40/I central (material) | 0.039 | 41.85 | 1.63 |
| P01LT020 | ud | Ladrillo perfora. tosco 25x12x7 (material) | 45 | 0.07 | 3.15 |
| P01MC040 | m3 | Mortero 1/6 de central (M-40) (material) | 0.02 | 32.11 | 0.64 |
| P01MC010 | m3 | Mortero preparado en central (M-100) (material) | 0.015 | 34.15 | 0.51 |
| P02CVC184 | ud | Codo M-H 45º PVC j.peg. c.gris D=125 (material; 13/02/2001) | 1 | 3.21 | 3.21 |
| P02EAT020 | ud | Tapa cuadrada HA e=6cm 50x50cm (material; 13/02/2001) | 1 | 7.21 | 7.21 |
|  |  | Total |  |  | 33.85 |

**E03ALP020** ud ARQUETA LADRILLO DE PASO 51x51x65 cm (28/08/1995)
3 ud × 31.12 = 93.36
Arqueta enterrada no registrable, de 51x51x65 cm. de medidas interiores, construida con fábrica de ladrillo perforado tosco de 1/2 pie de espesor, recibido con mortero de cemento, colocado sobre solera de hormigón en masa HM-20/P/40/I, enfoscada y bruñida por el interior con mortero de cemento, y cerrada superiormente con un tablero de rasillones machihembrados y losa de hormigón HM-20/P/20/I ligeramente armada con mallazo, terminada y sellada con mortero de cemento y con p.p. de medios auxiliares, sin incluir la excavación, ni el relleno perimetral posterior.

| Código | Ud | Descripción | Rendimiento | Precio | Importe |
|---|---|---|---|---|---|
| O01OA030 | h. | Oficial primera | 1.7 | 9.14 | 15.54 |
| O01OA060 | h. | Peón especializado | 0.85 | 3.6 | 3.06 |
| P01HM020 | m3 | Hormigón HM-20/P/40/I central | 0.058 | 41.85 | 2.43 |
| P01LT020 | ud | Ladrillo perfora. tosco 25x12x7 | 70 | 0.07 | 4.90 |
| P01MC040 | m3 | Mortero 1/6 de central (M-40) | 0.035 | 32.11 | 1.12 |
| P01MC010 | m3 | Mortero preparado en central (M-100) | 0.025 | 34.15 | 0.85 |
| P01LG140 | ud | Rasillón cerámico m-h 80x25x3,5 (material) | 2.5 | 0.59 | 1.48 |
| P03AM070 | m2 | Malla 15x30x5 -1,564 kg/m2 (material; 20/11/1997) | 0.57 | 0.52 | 0.30 |
| P01HM010 | m3 | Hormigón HM-20/P/20/I central | 0.035 | 41.21 | 1.44 |
|  |  | Total |  |  | 31.12 |

**E03ALP030** ud ARQUETA LADRILLO DE PASO 63x63x80 cm (28/08/1995)
2 ud × 38.93 = 77.86
Arqueta enterrada no registrable, de 63x63x80 cm. de medidas interiores, construida con fábrica de ladrillo perforado tosco de 1/2 pie de espesor, recibido con mortero de cemento, colocado sobre solera de hormigón en masa HM-20/P/40/I, enfoscada y bruñida por el interior con mortero de cemento, y cerrada superiormente con un tablero de rasillones machihembrados y losa de hormigón HM-20/P/20/I ligeramente armada con mallazo, terminada y sellada con mortero de cemento y con p.p. de medios auxiliares, sin incluir la excavación, ni el relleno perimetral posterior.

| Código | Ud | Descripción | Rendimiento | Precio | Importe |
|---|---|---|---|---|---|
| O01OA030 | h. | Oficial primera | 1.9 | 9.14 | 17.37 |
| O01OA060 | h. | Peón especializado | 0.95 | 3.6 | 3.42 |
| P01HM020 | m3 | Hormigón HM-20/P/40/I central | 0.077 | 41.85 | 3.22 |
| P01LT020 | ud | Ladrillo perfora. tosco 25x12x7 | 110 | 0.07 | 7.70 |
| P01MC040 | m3 | Mortero 1/6 de central (M-40) | 0.055 | 32.11 | 1.77 |
| P01MC010 | m3 | Mortero preparado en central (M-100) | 0.035 | 34.15 | 1.20 |
| P01LG140 | ud | Rasillón cerámico m-h 80x25x3,5 | 3 | 0.59 | 1.77 |
| P03AM070 | m2 | Malla 15x30x5 -1,564 kg/m2 | 0.81 | 0.52 | 0.42 |
| P01HM010 | m3 | Hormigón HM-20/P/20/I central | 0.05 | 41.21 | 2.06 |
|  |  | Total |  |  | 38.93 |

**E03ALS020** ud ARQUETA LADRI.SIFÓNICA 51x51x65 cm. (28/08/1995)
2 ud × 39.72 = 79.44
Arqueta sifónica registrable de 51x51x65 cm. de medidas interiores, construida con fábrica de ladrillo perforado tosco de 1/2 pie de espesor, recibido con mortero de cemento (M-40), colocado sobre solera de hormigón en masa HM-20/P/40/I, enfoscada y bruñida por el interior con mortero de cemento (M-100), con sifón formado por un codo de 87,5º de PVC largo, y con tapa de hormigón armado prefabricada, terminada y con p.p. de medios auxiliares, sin incluir la excavación, ni el relleno perimetral posterior.

| Código | Ud | Descripción | Rendimiento | Precio | Importe |
|---|---|---|---|---|---|
| O01OA030 | h. | Oficial primera | 1.8 | 9.14 | 16.45 |
| O01OA060 | h. | Peón especializado | 0.9 | 3.6 | 3.24 |
| P01HM020 | m3 | Hormigón HM-20/P/40/I central | 0.058 | 41.85 | 2.43 |
| P01LT020 | ud | Ladrillo perfora. tosco 25x12x7 | 70 | 0.07 | 4.90 |
| P01MC040 | m3 | Mortero 1/6 de central (M-40) | 0.035 | 32.11 | 1.12 |
| P01MC010 | m3 | Mortero preparado en central (M-100) | 0.025 | 34.15 | 0.85 |
| P02CVC400 | ud | Codo 87,5º largo PVC san.110 mm. (material) | 1 | 2.36 | 2.36 |
| P02EAT030 | ud | Tapa cuadrada HA e=6cm 60x60cm (material; 13/02/2001) | 1 | 8.37 | 8.37 |
|  |  | Total |  |  | 39.72 |

**D03DA301** Ud ARQUETA CON UNA BOMBA DE 1 CV (30/11/1998)
1 Ud × 1280.61 = 1280.61
Ud. Arqueta de recogida y elevación de aguas fecales, de 1x1x1 mts. medidas interiores, realizada con fábrica de ladrillo macizo colocado de 1/2 pie de espesor, recibido con mortero de cemento y arena de río 1/6, enfoscada con mortero de cemento y arena de río 1/6 y bruñida con mortero de cemento y arena de río 1/2 en su interior, sobre solera de hormigón HM-20 N/mm2. Tmáx. 40 y colocación de bomba trituradora de impulsión de 1 CV. y un caudal de 12/18 m3./h., hasta una altura de 6 mts., i/cerco y tapa de fundición.

| Código | Ud | Descripción | Rendimiento | Precio | Importe |
|---|---|---|---|---|---|
| U01AA007 | H. | Oficial primera | 5.8 | 8.31 | 48.20 |
| U01AA010 | H. | Peón especializado | 5.8 | 7.39 | 42.86 |
| A02AA510 | M3 | HORMIGON H-200/40 elab. obra | 0.225 | 28.13 | 6.33 |
| A01JF006 | M3 | MORTERO cola 1/6 M-40 (material; 30/11/1998) | 0.24 | 21.5 | 5.16 |
| A01JF002 | M3 | MORTERO CEMENTO 1/2 (30/11/1998) | 0.01 | 25.66 | 0.26 |
| U05DC030 | Ud | Bomba impulsión fecales 1cv. (material; 06/02/2001) | 1 | 768.36 | 768.36 |
| U06GD010 | Kg | Acero corru.elabor.y colocado (material; 06/02/2001) | 5 | 0.44 | 2.20 |
| U10DA001 | Ud | Ladrillo cerámico 24x12x7 (material; 06/02/2001) | 140 | 0.07 | 9.80 |
| %0100000 | % | Medios auxiliares...(s/total) | 45 % | 883.17 | 397.43 |
|  |  | Total |  |  | 1280.61 |

**E03EUA030** ud SUMIDERO SIFÓNICO A.INOX. 20x20 (2014)
2 ud × 118.27 = 236.54
Sumidero sifónico de acero inoxidable AISI-304 de 3 mm. de espesor, salida vertical, para recogida de aguas pluviales o de locales húmedos, de 20x20 cm., instalado y conexionado a la red general de desagüe de 63 mm., incluso con p.p. de pequeño material de agarre y medios auxiliares.

| Código | Ud | Descripción | Rendimiento | Precio | Importe |
|---|---|---|---|---|---|
| O01OB170 | h. | Oficial 1ª fontanero calefactor (28/08/1995) | 0.32 | 4.58 | 1.47 |
| O01OB180 | h. | Oficial 2ª fontanero calefactor (28/08/1995) | 0.16 | 3.88 | 0.62 |
| P17KA030 | ud | Sumid. sifónico acero inox. 20x20 cm. (material; 13/02/2001) | 1 | 115.85 | 115.85 |
| P01DW090 | ud | Peque±o material (2014) | 1 | 0.33 | 0.33 |
|  |  | Total |  |  | 118.27 |

**E03ENH030** m. CAN.H.POLI.L=75cm D=200x235 C/REJ.TRA.FD (2014)
3 m. × 32.18 = 96.54
Canaleta de drenaje superficial para zonas de carga pesada, formado por piezas prefabricadas de hormigón polímero de 200x235 mm. de medidas exteriores, sin pendiente incorporada y con rejilla de fundición dúctil de medidas superficiales 750x200 mm., colocadas sobre cama de arena de río compactada, incluso con p.p. de piezas especiales y pequeño material, montado, nivelado y con p.p. de medios auxiliares.

| Código | Ud | Descripción | Rendimiento | Precio | Importe |
|---|---|---|---|---|---|
| O01OA030 | h. | Oficial primera | 0.3 | 9.14 | 2.74 |
| O01OA050 | h. | Ayudante (01/03/2000) | 0.3 | 3.85 | 1.16 |
| P01AA020 | m3 | Arena de røo 0/5 mm. (2014) | 0.04 | 6.14 | 0.25 |
| P02ECH030 | ud | Canaleta s/rej.H.polim. L=750 D=200x235 (material) | 1 | 13.29 | 13.29 |
| P02ECF020 | ud | Rej.trans. fund.ductil s/cerco L=750x200 (material) | 1 | 14.74 | 14.74 |
|  |  | Total |  |  | 32.18 |

**E03M010** ud ACOMETIDA RED GRAL.SANEAMIENTO (28/08/1995)
1 ud × 280.53 = 280.53
Acometida domiciliaria de saneamiento a la red general municipal, hasta una distancia máxima de 8 m., formada por: rotura del pavimento con compresor, excavación manual de zanjas de saneamiento en terrenos de consistencia dura, colocación de tubería de PVC De diámetro interior 200 mm, tapado posterior de la acometida y reposición del pavimento con hormigón en masa HM-20/P/40/I, sin incluir formación del pozo en el punto de acometida y con p.p. de medios auxiliares.

| Código | Ud | Descripción | Rendimiento | Precio | Importe |
|---|---|---|---|---|---|
| O01OA040 | h. | Oficial segunda (28/08/1995) | 0.75 | 3.88 | 2.91 |
| O01OA060 | h. | Peón especializado | 1.5 | 3.6 | 5.40 |
| M06CM010 | h. | Compre.port.diesel m.p. 2 m3/min (maquinaria; 13/02/2001) | 1 | 2.33 | 2.33 |
| M06MI110 | h. | Martillo manual picador neumático 9 kg (maquinaria; 13/02/2001) | 1 | 0.62 | 0.62 |
| E02ES020 | m3 | EXC.ZANJA SANEAM. T.DURO A MANO (25/08/2001) | 7.2 | 26.18 | 188.50 |
| P02THE150 | m. | Tub.HM j.ench.-camp. 60kN/m2 D=300 (material; 13/02/2001) | 8 | 6.33 | 50.64 |
| P01HM020 | m3 | Hormigón HM-20/P/40/I central | 0.72 | 41.85 | 30.13 |
|  |  | Total |  |  | 280.53 |

## CAR03 ESTRUCTURA (28/02/1998)
Importe: 18367.47

**E04MA080** m3 H.ARM. MUROS HA-25/P/20/I 2C.V.GRÚA
41.68 m3 × 159.98 = 6667.97
Hormigón armado HA-25 N/mm2., consistencia plástica, Tmáx.20 mm., para ambiente normal. elaborado en central en muros, incluso armadura (60 kg./m3.), encofrado y desencofrado con tablero aglomerado a dos caras, vertido con grúa, vibrado y colocado. Según normas NTE-CCM, EME y EHE.

| Código | Ud | Descripción | Rendimiento | Precio | Importe |
|---|---|---|---|---|---|
| E04MM028 | m3 | HORMIGÓN HA-25/P/20/I V.GRÚA | 1 | 54.82 | 54.82 |
| E04MEM020 | m2 | ENCOF.TABL.AGLOM.MUROS 2C <3m | 3.33 | 21.85 | 72.76 |
| E04AB020 | kg | ACERO CORRUGADO B 500 S | 60 | 0.54 | 32.40 |
|  |  | Total |  |  | 159.98 |

| Medición | Uds. | Largo | Ancho | Alto | Parcial |
|---|---|---|---|---|---|
|  | 3 | 17.6 | 0.3 | 1.5 | 23.76 |
|  | 1 | 11.5 | 0.3 | 1.5 | 5.18 |
|  | 1 | 7.5 | 0.3 | 1.5 | 3.38 |
|  | 1 | 3.6 | 0.3 | 1.5 | 1.62 |
|  | 2 | 1 | 0.3 | 1.5 | 0.90 |
|  | 1 | 6.2 | 0.3 | 1.5 | 2.79 |
| RAMPA | 2 | 4.5 | 0.3 | 1.5 | 4.05 |
| Total |  |  |  |  | 41.68 |

**CARB0305** m2 FORJADO SEMIV. 25+5, B-60 HA 25/P/20/I (28/02/1998)
138.57 m2 × 24.18 = 3350.62
Forjado 25+5 cm. formado a base de semiviguetas de hormigón pretensado, separadas 60 cm. entre ejes, bovedilla de hormigón de 60x25x22 cm. y capa de compresión de 5 cm., de HA 25/B/20/I de central, i/ vigas, zunchos, pilares, armadura reparto (2,80 kg/m2) totalmente terminado. Según normas NTE, EF-88 y EH-96.

| Código | Ud | Descripción | Rendimiento | Precio | Importe |
|---|---|---|---|---|---|
| U01AA007 | H. | Oficial primera | 1 | 8.31 | 8.310 |
| U08AA002 | M2 | Semiv.Horm.Pret. 12 cm. 4/5 m (material; 25/08/2001) | 1 | 8.31 | 8.310 |
| A02FA500 | M3 | HORMIG. H-200 Tmáx.20 CENTRAL (material; 25/08/2001) | 0.17 | 33.23 | 5.649 |
| U06GD001 | Kg | Acero corrug.B 400-S prefor (material; 29/12/2000) | 4.15 | 0.29 | 1.204 |
| %0300002 | % | Medios auxiliares...(s/total) (28/02/1998) | 3 % | 23.473 | 0.704 |
|  |  | Total |  |  | 24.18 |

| Medición | Uds. | Largo | Ancho | Parcial |
|---|---|---|---|---|
| Techo Semisótano | 1 | 11.5 | 3.6 | 41.40 |
|  | 1 | 3.35 | 1.1 | 3.69 |
|  | 1 | 1.4 | 1 | 1.40 |
| a ded. | -1 | 3 | 1 | -3.00 |
| Techo Baja | 1 | 16.76 | 4.7 | 78.77 |
|  | 1 | 9.8 | 1.2 | 11.76 |
|  | 1 | 3.5 | 1.3 | 4.55 |
| Total |  |  |  | 138.57 |

**D05DF005** M2 FORJADO SEMIV. INCLIN. 25+5, B. 60 HA 25/P/20/I (28/02/1998)
111.42 M2 × 40.8 = 4545.94
Forjado Inclinado de cubierta 25+5 cm. formado a base de semiviguetas de hormigón pretensado, separadas 60 cm. entre ejes, bovedilla de hormigón de 60x25x22 cm. y capa de compresión de 5 cm., de HA 25/B/20/I de central, i/ vigas, zunchos, negativos, pilares, armadura reparto (2,80 kg/m2) totalmente terminado. Según normas NTE, EF-88 y EH-96.

| Código | Ud | Descripción | Rendimiento | Precio | Importe |
|---|---|---|---|---|---|
| U01AA007 | H. | Oficial primera | 0.475 | 8.31 | 3.95 |
| U01AA011 | H. | Peón ordinario (mano de obra; 29/12/2000) | 0.475 | 7.37 | 3.50 |
| U08AA002 | M2 | Semiv.Horm.Pret. 12 cm. 4/5 m | 1.65 | 8.31 | 13.71 |
| U08DA005 | Ud | Bovedilla cerámica 60x25x24 (material; 28/11/2001) | 6 | 0.99 | 5.94 |
| A02FA723 | M3 | HORM. HA-25/P/20/ IIa CENTRAL (01/12/2001) | 0.1 | 68.88 | 6.89 |
| D05AC050 | M2 | ENCOF. MADERA EN FORJADOS (25/05/2000) | 1 | 3.63 | 3.63 |
| U06GJ001 | Kg | Acero corrug.B 500-S prefor. (material; 06/02/2001) | 3.9 | 0.51 | 1.99 |
| %0300002 | % | Medios auxiliares...(s/total) | 3 % | 39.61 | 1.19 |
|  |  | Total |  |  | 40.8 |

| Medición | Uds. | Largo | Ancho | Parcial |
|---|---|---|---|---|
| Techo Entreplanta-Primera | 1 | 11.5 | 4 | 46.00 |
|  | 1 | 3.33 | 1.5 | 5.00 |
|  | 1 | 10.6 | 5.7 | 60.42 |
| Total |  |  |  | 111.42 |

**E05HLA030** m3 H.A.HA-25/P/20 E.MAD.LOSA INCL.
17.9 m3 × 178.63 = 3197.48
Hormigón armado HA-25 N/mm2., Tmáx.20 mm., consistencia plástica, elaborado en central, en losas inclinadas, i/p.p. de armadura (85 kg/m3) y encofrado de madera, vertido con pluma-grúa, vibrado y colocado. Según normas NTE-EME, EHL y EHE.

| Código | Ud | Descripción | Rendimiento | Precio | Importe |
|---|---|---|---|---|---|
| E05HLM020 | m3 | HORM. P/ARMAR HA-25/P/20 L.IN. | 1 | 52.13 | 52.13 |
| E05HLE020 | m2 | ENCOF. MADERA LOSA INCL. 4 P. | 10 | 8.06 | 80.60 |
| E04AB020 | kg | ACERO CORRUGADO B 500 S | 85 | 0.54 | 45.90 |
|  |  | Total |  |  | 178.63 |

| Medición | Uds. | Largo | Ancho | Parcial |
|---|---|---|---|---|
| Esc. Int. | 1 | 3.5 | 1 | 3.50 |
|  | 2 | 2.7 | 1 | 5.40 |
| Esc. Ext. | 2 | 4.5 | 1 | 9.00 |
| Total |  |  |  | 17.9 |

**E05HLA020** m3 H.A.HA-25/P/20 E.MAD.VIST.LOSAS
2.76 m3 × 219.37 = 605.46
Hormigón armado HA-25 N/mm2., Tmáx.20 mm., consistencia plástica, elaborado en central, en losas planas, i/p.p. de armadura (85 kg/m3) y encofrado visto de madera, vertido con pluma-grúa, vibrado y colocado. Según normas NTE-EME, EHL y EHE.

| Código | Ud | Descripción | Rendimiento | Precio | Importe |
|---|---|---|---|---|---|
| E05HLM015 | m3 | HORM. P/ARMAR HA-25/P/20 L.PL. | 1 | 48.27 | 48.27 |
| E05HLE030 | m2 | ENCOFR. MADERA LOSAS VISTO | 10 | 12.52 | 125.20 |
| E04AB020 | kg | ACERO CORRUGADO B 500 S | 85 | 0.54 | 45.90 |
|  |  | Total |  |  | 219.37 |

| Medición | Uds. | Largo | Ancho | Alto | Parcial |
|---|---|---|---|---|---|
|  | 1 | 12.1 | 0.4 | 0.2 | 0.97 |
|  | 2 | 11.2 | 0.4 | 0.2 | 1.79 |
| Total |  |  |  |  | 2.76 |

## CAR04 ALBAÑILERIA (2014)
Importe: 15985.11

**D09AE110** M2 FAB.1/2 pié C/VT-5 + TABICON H/D (28/02/1998)
338.26 M2 × 32.67 = 11050.95
M2. Cerramiento de fachada formado por fabrica de 1/2 pié de espesor de ladrillo perforado cara vista de 25x12x5 cm., sentada con mortero de cemento CEM II/A-P 32,5 R y arena de río 1:6 (M-40), enfoscado interiormente con mortero de cemento y arena de rio 1:4, cámara de aire de 5 cm. y tabicón de ladrillo hueco doble, sentado con mortero de cemento CEM II/A-P 32,5 R y arena de río 1:6 (M-40), i/p.p. aplomado, nivelación, roturas, remates y piezas especiales, s/NTE-FFL, PTL y MV-201.

| Código | Ud | Descripción | Rendimiento | Precio | Importe |
|---|---|---|---|---|---|
| D07DE103 | M2 | FÁB.LAD. C.VTA5 1/2 pie ROJO PALAU (28/02/1998) | 1 | 21.26 | 21.26 |
| D10AA101 | M2 | TABICON LADR. H/D 25x12x9 cm. (30/11/1998) | 1 | 9.31 | 9.31 |
| D13DD010 | M2 | ENFOSCADO 1/6 CAMARAS (28/02/1998) | 1 | 2.1 | 2.10 |
|  |  | Total |  |  | 32.67 |

| Medición | Uds. | Largo | Alto | Parcial |
|---|---|---|---|---|
| ALZ. LATERAL IZQDO. | 1 | 4.37 | 5.8 | 25.35 |
|  | 1 | 3.33 | 4.3 | 14.32 |
|  | 1 | 3.8 | 4.7 | 17.86 |
|  | 1 | 5.19 | 4 | 20.76 |
|  | 1 | 11.5 | 1.5 | 17.25 |
| ALZADO POSTERIOR | 1 | 5 | 4.4 | 22.00 |
|  | 1 | 5 | 3.5 | 17.50 |
|  | 1 | 4.5 | 6 | 27.00 |
| ALZADO PRINCIPAL | 1 | 3.6 | 6.5 | 23.40 |
|  | 1 | 1.1 | 4.5 | 4.95 |
|  | 1 | 2 | 7.5 | 15.00 |
|  | 1 | 3.9 | 4.5 | 17.55 |
|  | 2 | 2 | 3 | 12.00 |
|  | 1 | 1 | 4.5 | 4.50 |
| ALZ. LATERAL DERECHO | 1 | 17.56 | 4.5 | 79.02 |
|  | 1 | 11 | 1.8 | 19.80 |
| Total |  |  |  | 338.26 |

**E07LSB060** m2 FÁB.LADR.2C/VT-5 1pie ROJO (2014)
9.6 m2 × 37.46 = 359.62
Fábrica de ladrillo a dos caras vistas rojo liso de 25x12x5 cm. de 1 pie de espesor, recibido con mortero de cemento CEM II/A-P 32,5R y arena de río 1/6, i/replanteo, nivelación y aplomado, p.p. de enjarjes, mermas y roturas, humedecido de las piezas, rejuntado, limpieza y medios auxiliares, s/NTE-FFL y NBE-FL-90, medida deduciendo huecos superiores a 1 m2.

| Código | Ud | Descripción | Rendimiento | Precio | Importe |
|---|---|---|---|---|---|
| O01OB050 | h. | Oficial 1ª ladrillero (25/08/2001) | 2 | 9.14 | 18.28 |
| O01OB060 | h. | Ayudante ladrillero (25/08/2001) | 1 | 7.48 | 7.48 |
| P01LV040 | ud | Ladrillo cv rojo liso de 5 (material) | 138 | 0.07 | 9.66 |
| A02A080 | m3 | MORTERO CEMENTO 1/6 M-40 (material; 2014) | 0.068 | 29.98 | 2.04 |
|  |  | Total |  |  | 37.46 |

| Medición | Uds. | Largo | Alto | Parcial |
|---|---|---|---|---|
| Muro de carga | 1 | 1.6 | 6 | 9.60 |
| Total |  |  |  | 9.6 |

**E06LSE131** m2 FAB. LADR. CARA VISTA. i/ Arm.Murfor (25/09/1995)
27.9 m2 × 20.48 = 571.39
Fábrica de ladrillo cara vista de 1/2 pie de espesor, recibido con mortero de cemento II-Z/35A y arena de blanca 1/4, armado horizontalmente con armadura Murfor RND.5/E-200 tipo cercha, dispuesta en puntos singulares; armado para control de fisuras según EC6, de acuerdo a los cálculos y recomendaciones del Manual Murfor, i/replanteo, nivelación y aplomado, p.p. de enjarjes, mermas, roturas, humedecido de las piezas, rejuntado, limpieza y medios auxiliares, s/NTE-FFL y NBE-FL-90, medida deduciendo huecos superiores a 2 m2.

| Código | Ud | Descripción | Rendimiento | Precio | Importe |
|---|---|---|---|---|---|
| O01OB050 | h. | Oficial 1ª ladrillero | 0.8 | 9.14 | 7.31 |
| O01OB060 | h. | Ayudante ladrillero | 0.2 | 7.48 | 1.50 |
| P06FM140 | ud | Armad. Murfor RND.5/E-200 3,05m (29/11/1995) | 0.902 | 2.47 | 2.23 |
| P06LV010 | ud | Lad. c/v rojo gres de nava de 5 (25/08/2001) | 68 | 0.12 | 8.16 |
| A01MA060 | m3 | MORTERO CEMENTO 1/4 M-80 (25/09/1995) | 0.05 | 25.65 | 1.28 |
|  |  | Total |  |  | 20.48 |

| Medición | Uds. | Largo | Alto | Parcial |
|---|---|---|---|---|
| PETOS TERRAZAS | 1 | 3.6 | 0.9 | 3.24 |
|  | 2 | 0.9 | 0.9 | 1.62 |
|  | 2 | 5.2 | 0.9 | 9.36 |
|  | 1 | 4.7 | 0.9 | 4.23 |
| PETO ESCALERA | 1 | 4 | 0.9 | 3.60 |
|  | 1 | 5.5 | 0.9 | 4.95 |
|  | 1 | 1 | 0.9 | 0.90 |
| Total |  |  |  | 27.9 |

**E07TBL070** m2 TABICÓN RASILLÓN 30x15x7 DIVISI. (2014)
203.88 m2 × 7.55 = 1539.29
Tabicón de rasillón de 30x15x7 cm. en divisiones, recibido con pasta de yeso negro, i/p.p de replanteo, aplomado y recibido de cercos, roturas, humedecido de las piezas, limpieza y medios auxiliares, s/NTE-PTL y NBE-FL-90, medido deduciendo huecos superiores a 2 m2.

| Código | Ud | Descripción | Rendimiento | Precio | Importe |
|---|---|---|---|---|---|
| O01OA030 | h. | Oficial primera | 0.38 | 9.14 | 3.47 |
| O01OA070 | h. | Peón ordinario | 0.19 | 7.48 | 1.42 |
| P01LG040 | ud | Rasillón h.doble 30x15x7 (material) | 23 | 0.1 | 2.30 |
| A02A080 | m3 | MORTERO CEMENTO 1/6 M-40 | 0.012 | 29.98 | 0.36 |
|  |  | Total |  |  | 7.55 |

| Medición | Uds. | Largo | Alto | Parcial |
|---|---|---|---|---|
| PL.SEMISOTANO | 1 | 3 | 2.7 | 8.10 |
|  | 1 | 1.1 | 2.7 | 2.97 |
|  | 1 | 1.82 | 2.7 | 4.91 |
| PL. BAJA | 1 | 6 | 2.7 | 16.20 |
|  | 1 | 3 | 2.7 | 8.10 |
|  | 3 | 1 | 2.7 | 8.10 |
|  | 3 | 3.2 | 2.7 | 25.92 |
|  | 1 | 1.65 | 2.7 | 4.46 |
|  | 1 | 9 | 2.7 | 24.30 |
| PL.ENTREPLANTA | 1 | 1.64 | 2.7 | 4.43 |
|  | 1 | 3.4 | 2.7 | 9.18 |
|  | 4 | 0.6 | 2.7 | 6.48 |
|  | 2 | 1.1 | 2.7 | 5.94 |
|  | 1 | 2.8 | 2.7 | 7.56 |
|  | 2 | 3.5 | 2.7 | 18.90 |
|  | 1 | 2.7 | 2.7 | 7.29 |
| PL. PRIMERA | 1 | 10 | 2.7 | 27.00 |
|  | 1 | 3.2 | 2.7 | 8.64 |
|  | 1 | 2 | 2.7 | 5.40 |
| Total |  |  |  | 203.88 |

**E15FFM010** m2 TAB.VIDR.MOLD. 190x190x34 INC. (2014)
4.32 m2 × 101.02 = 436.41
Tabique macizo de vidrio prensado moldeado traslúcido sencillo de 190x190x34 mm. incoloro, recibido con espesor en perímetro de 6 cm. y entre piezas de 1 cm. mínimo, con mortero de cemento y arena de río 1/3 (M-160) y armadura de redondo AEH-400 de 5 mm. de diámetro, uno en juntas verticales y horizontales y dos en perímetro, junta de dilatación superior con relleno elástico y banda de neopreno y laterales con relleno elástico y cartón asfáltico, sellado a dos caras de todo el perømetro, seg·n NTE-FFV.

| Código | Ud | Descripción | Rendimiento | Precio | Importe |
|---|---|---|---|---|---|
| O01OB250 | h. | Oficial 1¬ vidrierøa (25/08/2001) | 1.35 | 8.31 | 11.22 |
| P14FM010 | ud | Vidr.mold.senc.inc.190x190x34 (25/08/2001) | 25 | 3.53 | 88.25 |
| P03AC100 | kg | Acero corrug. B 400 S pref. (2014) | 1.85 | 0.28 | 0.52 |
| A01MA050 | m3 | MORTERO CEMENTO 1/3 M-160 (2014) | 0.01 | 36.9 | 0.37 |
| P01DW090 | ud | Peque±o material | 2 | 0.33 | 0.66 |
|  |  | Total |  |  | 101.02 |

| Medición | Uds. | Largo | Alto | Parcial |
|---|---|---|---|---|
|  | 2 | 0.6 | 2 | 2.40 |
|  | 2 | 0.6 | 0.6 | 0.72 |
|  | 1 | 2 | 0.6 | 1.20 |
| Total |  |  |  | 4.32 |

**CAR0406** ud AYUDA ALBAÑ. INST. VVDA. UNIF (11/01/2002)
1 ud × 818.02 = 818.02
Ayuda de albañilería a instalaciones de electricidad, fontanería y calefacción para vivienda unifamiliar, incluyendo mano de obra en carga y descarga, materiales, apertura y tapado de rozas, recibidos, limpieza, remates y medios auxiliares.

**CAR0407** m. FORMACION PELDAÑO LADRIL.H/D (11/01/2002)
53.2 m. × 6.14 = 326.65
Formación de peldaños de escalera con ladrillo hueco doble de 25x12x8 cm. recibido con mortero de cemento II-Z/35A y arena de río 1/6, i/replanteo y limpieza, medido en su longitud.de juntas, limpieza y medios auxiliares.

| Medición | Uds. | Ancho | Parcial |
|---|---|---|---|
|  | 26 | 1 | 26.00 |
|  | 17 | 1 | 17.00 |
|  | 1 | 2 | 2.00 |
|  | 1 | 6 | 6.00 |
|  | 1 | 2.2 | 2.20 |
| Total |  |  | 53.2 |

**CAR0408** ud RECIBIDO DE BAÑERA (11/01/2002)
2 ud × 102.25 = 204.50
Recibido de bañera mayor de 1 m. de longitud con ladrillo hueco sencillo y mortero de cemento II-Z/35A y arena de río 1/4, i/tabicado de faldón con ladrillo hueco sencillo, sellado de juntas, limpieza y medios auxiliares.

**E07TRW010** ud RECIBIDO P.DUCHA (25/09/1995)
3 ud × 20.52 = 61.56
Recibido de plato de ducha con ladrillo hueco sencillo y mortero de cemento CEM II/A-P 32,5R y arena de río 1/4, i/tabicado de faldón con ladrillo hueco sencillo, sellado de juntas, limpieza y medios auxiliares.

| Código | Ud | Descripción | Rendimiento | Precio | Importe |
|---|---|---|---|---|---|
| O01OA030 | h. | Oficial primera | 1.5 | 9.14 | 13.71 |
| O01OA050 | h. | Ayudante | 1.5 | 3.85 | 5.78 |
| P01LH010 | ud | Ladrillo h. sencillo 24x12x4 (material) | 18 | 0.05 | 0.90 |
| A01MA060 | m3 | MORTERO CEMENTO 1/4 M-80 | 0.005 | 25.65 | 0.13 |
|  |  | Total |  |  | 20.52 |

**CAR1105** ml CHIMENEA INOX. DOBLE PARED (20/06/2001)
9 ml × 49.84 = 448.56
Chimenea modular aislada de doble pared inox-inox, incluyendo adaptador de caldera a chimenea de D=150mm. T con tapón de limpieza 90º,tramo de comprobación de CO2 incluso abrazaderas murales,anillos de unión y cono de salida de gases.Colocada por fachada y totalmente instalada.

| Medición | Uds. | Alto | Parcial |
|---|---|---|---|
| Caldera | 1 | 9 | 9.00 |
| Total |  |  | 9 |

**E12PCH210** m. CONDUCTO VENTILACIÓN HORMIGÓN SIMPLE (2014)
10 m. × 8.45 = 84.50
Conducto de ventilación sencillo con piezas prefabricadas de hormigón de 35x25x30 cm., recibidas con mortero de cemento CEM II/A-P 32,5R y arena de río 1/6, i/p.p. de desviación, rejilla de ventilación de PVC de 27,5x11 cm. y aspirador estático de hormigón de 64x52 cm., instalado, s/NTE-ISV-10, medida la longitud desde el arranque del conducto hasta la parte inferior del aspirador estático.

| Código | Ud | Descripción | Rendimiento | Precio | Importe |
|---|---|---|---|---|---|
| O01OA030 | h. | Oficial primera | 0.29 | 9.14 | 2.65 |
| O01OA050 | h. | Ayudante | 0.29 | 3.85 | 1.12 |
| A02A080 | m3 | MORTERO CEMENTO 1/6 M-40 | 0.01 | 29.98 | 0.30 |
| P10CCH090 | ud | Pieza ventilación h.pref.gris 35x25x30cm (material) | 2.5 | 0.9 | 2.25 |
| P10CCH110 | ud | Desvío ventilac. h.pref.gris 35x25x30cm (material) | 1.5 | 1.08 | 1.62 |
| P19BW265 | ud | Rejilla ventilac.marfil 27,5x11 cm (material) | 0.4 | 1.28 | 0.51 |
|  |  | Total |  |  | 8.45 |

| Medición | Uds. | Alto | Parcial |
|---|---|---|---|
| Cocina | 1 | 5 | 5.00 |
| Aseo | 1 | 5 | 5.00 |
| Total |  |  | 10 |

**E12PCH110** ud ASPIRADOR ESTÁTICO HP BLCO. 31x31cm
2 ud × 41.83 = 83.66
Aspirador estático de ventilación cuadrado de 31x31 cm. de dimensiones interiores formado por un remate o sombrerete, cuatro piezas intermedias y una base de hormigón prefabricado blanco recibidas con cola. Totalmente instalado s/NTE-ISV y medida la unidad terminada.

| Código | Ud | Descripción | Rendimiento | Precio | Importe |
|---|---|---|---|---|---|
| O01OA030 | h. | Oficial primera | 1.2 | 9.14 | 10.97 |
| O01OA050 | h. | Ayudante | 1.2 | 3.85 | 4.62 |
| P10CHH110 | ud | Sombrerete h.pref. blco 45,5x45,5cm (material) | 1 | 7.39 | 7.39 |
| P10CHH240 | ud | P.intermedia h.pref. blco 31x31cm (material; 03/05/2008) | 4 | 2.66 | 10.64 |
| P10CHH440 | ud | Base aspirador h.pref.blco 31x31cm (material) | 1 | 7.67 | 7.67 |
| P10BW010 | kg | Cola blanca especial prefab. hormigón (material; 03/05/2008) | 1.5 | 0.36 | 0.54 |
|  |  | Total |  |  | 41.83 |

## CAR05 CUBIERTA,AISLAM. E IMPERMEAB. (2014)
Importe: 6612.9

**E09CF020** m2 FALDÓN CUBIERTA M-H+3 cm.MORTERO (2014)
62.5 m2 × 15.63 = 976.88
Formación de faldón de cubierta a base de tabicones aligerados de ladrillo H/D separados 1 m. recibidos con mortero de cemento CEM II/A-P 32,5 R y arena de río 1/6 (M-40), maestra superior del mismo mortero, tablero de rasillón m-h de 100x25x4 cm., recibidos con idéntico mortero y capa de compresión de 30 mm. con el citado mortero, i/arriostramiento transversal cada 2 m. aproximadamente según desnivel, para una altura media de 1 m. de cubierta, p.p. de formación de limas con tabicón H/D, medios auxiliares y elementos de seguridad, s/NTE-QTT, medido en proyección horizontal.

| Código | Ud | Descripción | Rendimiento | Precio | Importe |
|---|---|---|---|---|---|
| O01OA030 | h. | Oficial primera | 0.8 | 9.14 | 7.31 |
| O01OA050 | h. | Ayudante | 0.8 | 3.85 | 3.08 |
| P01LH020 | ud | Ladrillo h. doble 25x12x8 (material) | 34 | 0.04 | 1.36 |
| P01LG160 | ud | Rasillón cerámico m-h 100x25x4 (material) | 4.4 | 0.54 | 2.38 |
| A02A080 | m3 | MORTERO CEMENTO 1/6 M-40 | 0.05 | 29.98 | 1.50 |
|  |  | Total |  |  | 15.63 |

| Medición | Uds. | Largo | Ancho | Parcial |
|---|---|---|---|---|
|  | 1 | 10 | 6.25 | 62.50 |
| Total |  |  |  | 62.5 |

**E09IEO020** m2 TEJA HORMIGÓN P.ONDULADO I/LIMAS (2014)
132.45 m2 × 9.09 = 1203.97
Cubrición de teja de hormigón perfil ondulado, colocadas en hileras paralelas al alero, con solapes y recibidas sobre doble rastrel de pino norte, i/replanteo, p.p. de piezas especiales, cumbreras, limas, tejas de ventilación, remates, medios auxiliares y elementos de seguridad, s/NTE-QTT-12, medida en verdadera magnitud.

| Código | Ud | Descripción | Rendimiento | Precio | Importe |
|---|---|---|---|---|---|
| O01OA030 | h. | Oficial primera | 0.29 | 9.14 | 2.65 |
| O01OA050 | h. | Ayudante | 0.29 | 3.85 | 1.12 |
| P05TO010 | ud | Teja Uralita Montseny pizarra 42x33 (material) | 12 | 0.32 | 3.84 |
| P05TW010 | ud | Cumbrera hormigón color normal 42x22 (material) | 0.3 | 0.81 | 0.24 |
| P05TW130 | ud | Teja ventilación hormigón color 42x33 (material) | 0.04 | 2.05 | 0.08 |
| P05TW090 | ud | Remate angular hormi. color 42x16x14 (material) | 0.66 | 0.82 | 0.54 |
| P05TW262 | kg | Colorante mortero pizarra (material) | 0.027 | 2.05 | 0.06 |
| A02A090 | m3 | MORTERO CEMENTO 1/8 M-20 (material; 2014) | 0.02 | 27.81 | 0.56 |
|  |  | Total |  |  | 9.09 |

| Medición | Uds. | Largo | Ancho | Parcial |
|---|---|---|---|---|
|  | 1 | 11.2 | 6.5 | 72.80 |
|  | 1 | 12.1 | 4.5 | 54.45 |
|  | 1 | 4 | 1.3 | 5.20 |
| Total |  |  |  | 132.45 |

**E13RXC020** ud VENT.PROY.78x140+VERT.78x95 S/T
2 ud × 843.93 = 1687.86
Combinación de ventana proyectante de medidas exteriores 78x140 cm. con ventana vertical de medidas exteriores 78x95 cm., tipo Velux, en tejados de teja mixta, chapa grecada o materiales similares, con pendientes de 15º a 55º, compuestas ambas por cerco y hoja de madera de pino, tapajuntas de aluminio gris con unión especial entre ambas ventanas, acristalamiento aislante tipo Thermo-Star y estores interiores, totalmente equipadas y montadas y con p.p. de medios auxiliares.

| Código | Ud | Descripción | Rendimiento | Precio | Importe |
|---|---|---|---|---|---|
| O01OA030 | h. | Oficial primera | 2.4 | 9.14 | 21.94 |
| O01OA050 | h. | Ayudante | 1.2 | 3.85 | 4.62 |
| P11IP030 | ud | Vent.proyectan.Velux 78x140 cm. (material) | 1 | 369.62 | 369.62 |
| P11IV020 | ud | Vent.vertical Velux 78x95 cm. (material) | 1 | 291.49 | 291.49 |
| P11IW120 | ud | Tapajuntas Velux v.gir/ver.teja 78x140 (material) | 1 | 85.34 | 85.34 |
| P11IW370 | ud | Estor Velux m.med.v.gir/proy 78x140 (material) | 1 | 35.46 | 35.46 |
| P11IW390 | ud | Estor Velux m.med.v.vert. 78x95 (material) | 1 | 35.46 | 35.46 |
|  |  | Total |  |  | 843.93 |

**E09PAA010** m2 CUB.TRANS.C/A.BV PN-1 A SOLAR (2014)
29.96 m2 × 25.42 = 761.58
Cubierta transitable constituida por: lámina asfáltica de superficie no protegida con armadura de aluminio gofrado de 50/1000 mm. de 3 kg./m2. de peso medio, terminada en polietileno por ambas caras, como barrera de vapor Asfaldan RT3 plástico, hormigón aislante de arcilla expandida Arlita de espesor medio 10 cm., tendido de mortero de cemento 1/6 M-40 de 2 cm. de espesor, aislamiento térmico de 40 mm. de espesor de poliestireno extruído Danopren 40, lámina asfáltica de betún elastómero de armadura de poliéster (fieltro no tejido de 160 g/m2., peso medio 4 kg./m2., Esterdan 40P elastómero, tipo LBM-40-FP-160), en posición flotante respecto al soporte, salvo en perímetros y puntos singulares; lámina geotextil de 115 g/m2. Lista para solar con pavimento a elegir. Solución según membrana PN-1. NBE QB-90.

| Código | Ud | Descripción | Rendimiento | Precio | Importe |
|---|---|---|---|---|---|
| O01OA030 | h. | Oficial primera | 0.31 | 9.14 | 2.83 |
| O01OA050 | h. | Ayudante | 0.31 | 3.85 | 1.19 |
| E07TBL060 | m2 | TABICÓN LADRILLO H/D 25x12x8 cm. (2014) | 0.08 | 6.93 | 0.55 |
| A03S020 | m3 | HGÓN.AISLANTE ARLITA (650 kg/m3) (material; 2014) | 0.1 | 45 | 4.50 |
| A02A080 | m3 | MORTERO CEMENTO 1/6 M-40 | 0.02 | 29.98 | 0.60 |
| P06BI020 | kg | Imprim.asfáltica Curidán (material) | 0.3 | 1.05 | 0.32 |
| P06BL110 | m2 | Barrera vapor Asfaldan RT3 plast (material) | 1.1 | 2.86 | 3.15 |
| P07TX040 | m2 | P.polies.extruido Danopren-40 (material) | 1.02 | 6.92 | 7.06 |
| P06BS150 | m2 | Lám. Esterdan 40 P elastómero (material) | 1.1 | 4.47 | 4.92 |
| P06BG050 | m2 | Fieltro geotextil Danofelt-120 gr/m2 (material) | 1.05 | 0.29 | 0.30 |
|  |  | Total |  |  | 25.42 |

| Medición | Uds. | Largo | Ancho | Parcial |
|---|---|---|---|---|
| terraza 1 | 1 | 3.6 | 1.1 | 3.96 |
| terraza 2 | 1 | 5.2 | 5 | 26.00 |
| Total |  |  |  | 29.96 |

**E20WNA030** m. CANALÓN ALUMINIO RED.DES. 333mm. (28/08/1995)
23.3 m. × 13.27 = 309.19
Canalón visto de chapa de aluminio prelacada de 0,6 mm. de espesor, de sección circular, con un desarrollo de 33 mm., fijado al alero mediante soportes lacados colocados cada 50 cm. y totalmente equipado, incluso con p.p. de piezas especiales y remates finales de aluminio prelacado, soldaduras y piezas de conexión a bajantes, completamente instalado.

| Código | Ud | Descripción | Rendimiento | Precio | Importe |
|---|---|---|---|---|---|
| O01OB170 | h. | Oficial 1ª fontanero calefactor | 0.35 | 4.58 | 1.60 |
| P17NA030 | m. | Canalón alum.red. 333 mm. p.p.piezas (material; 03/05/2008) | 1.25 | 7.05 | 8.81 |
| P17NC130 | ud | Soport.canalón ch.lac.red.250mm (material) | 2 | 1.43 | 2.86 |
|  |  | Total |  |  | 13.27 |

| Medición | Uds. | Largo | Parcial |
|---|---|---|---|
|  | 1 | 12.1 | 12.10 |
|  | 1 | 11.2 | 11.20 |
| Total |  |  | 23.3 |

**E20WJP150** m. BAJANTE PRELACADA D=100 mm. (28/08/1995)
25 m. × 6.59 = 164.75
Bajante de chapa de acero prelacada de MetaZinco, de 100 mm. de diámetro, instalada con p.p. de conexiones, codos, abrazaderas, etc.

| Código | Ud | Descripción | Rendimiento | Precio | Importe |
|---|---|---|---|---|---|
| O01OB170 | h. | Oficial 1ª fontanero calefactor | 0.2 | 4.58 | 0.92 |
| P17JL020 | m. | Bajante p.lacada D=100 mm. p.p.piezas (material; 03/05/2008) | 1 | 5.67 | 5.67 |
|  |  | Total |  |  | 6.59 |

| Medición | Uds. | Alto | Parcial |
|---|---|---|---|
|  | 3 | 7 | 21.00 |
|  | 1 | 4 | 4.00 |
| Total |  |  | 25 |

**E20WNA010** UD REBOSADERO ALUMINIO LC. (28/08/1995)
4 UD × 30.02 = 120.08
Ud. rebosadero de chapa de aluminio prelacada de 0,6 mm. de espesor, de sección rectangular, completamente colocado y rematado.

| Código | Ud | Descripción | Rendimiento | Precio | Importe |
|---|---|---|---|---|---|
| O01OB170 | h. | Oficial 1ª fontanero calefactor | 0.35 | 4.58 | 1.60 |
| P17NA010b | ud | Rebosadero (material; 13/11/2002) | 1.25 | 20.45 | 25.56 |
| P17NC130 | ud | Soport.canalón ch.lac.red.250mm | 2 | 1.43 | 2.86 |
|  |  | Total |  |  | 30.02 |

**E10ATV450** M2 PROY.POLIURET.VERT/CUB. 35/3
470.71 M2 × 2.95 = 1388.59
Aislamiento térmico mediante espuma rígida de poliuretano fabricada in situ realizado por proyección sobre la cara interior del cerramiento de fachada y entre rastreles en cubierta, con una densidad mínima de 35 kg/m3. y 3 cm. de espesor medio, clasificado frente al fuego M-3, previo al tabique, i/maquinaria auxiliar y medios auxiliares, medido a cinta corrida.

| Código | Ud | Descripción | Rendimiento | Precio | Importe |
|---|---|---|---|---|---|
| O01OA030 | h. | Oficial primera | 0.07 | 9.14 | 0.64 |
| O01OA050 | h. | Ayudante | 0.07 | 3.85 | 0.27 |
| P07TO010 | kg | Isocianato (material) | 0.7 | 1.39 | 0.97 |
| P07TO020 | kg | Poliol 9131 (material) | 0.7 | 1.39 | 0.97 |
| P07WA150 | ud | P.p. maquinaria proyección (material) | 1 | 0.1 | 0.10 |
|  |  | Total |  |  | 2.95 |

| Medición | Uds. | Largo | Parcial |
|---|---|---|---|
|  | 1 | 338.26 | 338.26 |
|  | 1 | 132.45 | 132.45 |
| Total |  |  | 470.71 |

## CAR06 REVESTIMIENTOS Y TECHOS (2014)
Importe: 6070.82

**E08PKM040** m2 REV.MORTERO MONOCAPA FRATASADO (2014)
13.32 m2 × 11.22 = 149.45
Revestimiento de paramentos verticales con mortero monocapa acabado fratasado en color blanco Katrol-RF de Cemarksa o similar, aplicado a llana, regleado y fratasado, con un espesor de 15 a 20 mm., con ejecución de despiece según planos y aplicado directamente sobre fábrica de ladrillo, hormigón, fábrica de bloques de hormigón, etc., i/p.p. de medios auxiliares, s/NTE-RPR-9, medido deduciendo huecos.

| Código | Ud | Descripción | Rendimiento | Precio | Importe |
|---|---|---|---|---|---|
| O01OA030 | h. | Oficial primera | 0.35 | 9.14 | 3.20 |
| O01OA050 | h. | Ayudante | 0.35 | 3.85 | 1.35 |
| O01OA070 | h. | Peón ordinario | 0.05 | 7.48 | 0.37 |
| P04RM060 | kg | Mortero monocapa (Katrol-rf) (material) | 30 | 0.21 | 6.30 |
| P01DW050 | m3 | Agua (2014) | 0.008 | 0.33 | 0.00 |
|  |  | Total |  |  | 11.22 |

| Medición | Uds. | Largo | Ancho | Parcial |
|---|---|---|---|---|
| Entrada | 1 | 2 | 2 | 4.00 |
| Aleros | 1 | 12.1 | 0.4 | 4.84 |
|  | 1 | 11.2 | 0.4 | 4.48 |
| Total |  |  |  | 13.32 |

**CAR0602** m2 GUARNECIDO Y ENLUCIDO YESO (11/01/2002)
500.67 m2 × 3.27 = 1637.19
Guarnecido maestreado con yeso negro y enlucido con yeso blanco en paramentos verticales de 15 mm. de espesor, con maestras cada 3 m. incluso formación de rincones, guarniciones de huecos, remates con pavimento, p.p. de guardavivos de chapa galvanizada y colocación de andamios, s/NTE-RPG.

| Medición | Uds. | Largo | Alto | Parcial |
|---|---|---|---|---|
| PAREDES |  |  |  |  |
| Semisótano | 2 | 3.6 | 2.7 | 19.44 |
|  | 2 | 2.3 | 2.7 | 12.42 |
| Pl. Baja | 2 | 8.7 | 2.7 | 46.98 |
|  | 2 | 2.1 | 2.7 | 11.34 |
|  | 2 | 7.1 | 2.7 | 38.34 |
|  | 2 | 4.4 | 2.7 | 23.76 |
|  | 2 | 3.2 | 2.7 | 17.28 |
|  | 2 | 3.7 | 2.7 | 19.98 |
| Entreplanta | 2 | 8.9 | 2.7 | 48.06 |
|  | 2 | 3.1 | 2.7 | 16.74 |
|  | 2 | 3.5 | 2.7 | 18.90 |
|  | 2 | 2 | 2.7 | 10.80 |
|  | 2 | 4.9 | 2.7 | 26.46 |
|  | 2 | 3 | 2.7 | 16.20 |
| Pl. Primera | 2 | 7.05 | 2.7 | 38.07 |
|  | 2 | 3.2 | 2.7 | 17.28 |
|  | 2 | 5.45 | 2.7 | 29.43 |
|  | 4 | 3.2 | 2.7 | 34.56 |
|  | 2 | 4.45 | 2.7 | 24.03 |
| TECHOS |  |  |  |  |
| Semisótano | 1 | 29.1 |  | 29.10 |
|  | 1 | 1.5 |  | 1.50 |
| Total |  |  |  | 500.67 |

**D13DG010** M2 ENFOSC. MAESTR.FRAT. 1/3 VER. (28/02/1998)
244.96 M2 × 11.82 = 2895.43
M2. Enfoscado maestreado y fratasado de 20 mm. de espesor en toda su superficie con mortero de cemento y arena de río 1/3 en paramentos verticales, con maestras cada metro, i/preparación y humedecido de soporte, limpieza, p.p. de medios auxiliares con empleo, en su caso, de andamiaje homologado, así como distribución de material en tajos, s/NTE/RPE-7.

| Código | Ud | Descripción | Rendimiento | Precio | Importe |
|---|---|---|---|---|---|
| U01AA011 | H. | Peón ordinario | 1 | 7.37 | 7.37 |
| U01FQ115 | M2 | M.o.enfoscado maestreado vert. (mano de obra; 22/12/1998) | 1 | 3.31 | 3.31 |
| A01JF003 | M3 | MORTERO CEMENTO 1/3 M-160 (material; 30/11/1998) | 0.02 | 23.74 | 0.47 |
| %0600003 | % | Medios auxiliares...(s/total) (28/02/1998) | 6 % | 11.15 | 0.67 |
|  |  | Total |  |  | 11.82 |

| Medición | Uds. | Largo | Alto | Parcial |
|---|---|---|---|---|
| Semisótano | 2 | 8.7 | 2.7 | 46.98 |
|  | 2 | 2.5 | 2.7 | 13.50 |
|  | 2 | 1.1 | 2.7 | 5.94 |
|  | 2 | 1.82 | 2.7 | 9.83 |
|  | 2 | 1 | 2.7 | 5.40 |
| Pl. Baja | 4 | 1.65 | 2.45 | 16.17 |
|  | 2 | 1.22 | 2.45 | 5.98 |
|  | 2 | 2.18 | 2.45 | 10.68 |
|  | 2 | 4.16 | 2.7 | 22.46 |
|  | 2 | 3.5 | 2.7 | 18.90 |
| Entreplanta | 4 | 1.64 | 2.45 | 16.07 |
|  | 2 | 1.32 | 2.45 | 6.47 |
|  | 2 | 1.75 | 2.45 | 8.58 |
|  | 2 | 0.8 | 2.45 | 3.92 |
| Pl. Primera | 2 | 2.85 | 2.45 | 13.97 |
|  | 2 | 2 | 2.45 | 9.80 |
| Petos Terrazas | 1 | 3.2 | 0.9 | 2.88 |
|  | 2 | 0.7 | 0.9 | 1.26 |
|  | 2 | 4.29 | 0.9 | 7.72 |
|  | 2 | 5 | 0.9 | 9.00 |
|  | 1 | 4 | 0.9 | 3.60 |
|  | 1 | 5.5 | 0.9 | 4.95 |
|  | 1 | 1 | 0.9 | 0.90 |
| Total |  |  |  | 244.96 |

**CAR0604** m2 FALSO TECHO ESCAYOLA LISA C/FOSA (11/01/2002)
161.67 m2 × 8.59 = 1388.75
Falso techo de placas de escayola lisa de 100x60 cm. con p.p. de foseado o moldura perimetral de 5x5 cm., recibida con esparto y pasta de escayola, i/repaso de juntas, limpieza, montaje y desmontaje de andamios, s/NTE-RTC-16, medido deduciendo huecos.rdadera magnitud.repaso de juntas con cinta y pasta, montaje y desmontaje de andamios, totalmente terminado s/NTE-RTC.

| Medición | Uds. | Largo | Parcial |
|---|---|---|---|
| Semisótano | 1 | 2.34 | 2.34 |
|  | 1 | 2.24 | 2.24 |
| P.Baja | 1 | 26.99 | 26.99 |
|  | 1 | 13.08 | 13.08 |
|  | 1 | 2.52 | 2.52 |
|  | 1 | 2.59 | 2.59 |
|  | 1 | 9.21 | 9.21 |
|  | 1 | 15.18 | 15.18 |
|  | 1 | 2.03 | 2.03 |
| Entreplanta | 1 | 12.91 | 12.91 |
|  | 1 | 8.35 | 8.35 |
|  | 1 | 7.92 | 7.92 |
|  | 1 | 4.33 | 4.33 |
|  | 1 | 2.24 | 2.24 |
| P. Primera | 1 | 17.44 | 17.44 |
|  | 1 | 13.77 | 13.77 |
|  | 1 | 12.83 | 12.83 |
|  | 1 | 5.7 | 5.70 |
| Total |  |  | 161.67 |

## CAR07 SOLADOS, ALICAT. Y CHAPADOS (2014)
Importe: 11276.78

**E11EGO070** m2 SOL.c/BALDOSA GRES PORCELÁNATO (28/08/1995)
101.31 m2 × 20.61 = 2088.00
Colocación de revestimiento con gres porcelanato tipo Recupera Cáñamo 35.4 x 35.4 Cms. con adhesivo mortero cola sobre la solera, rejuntado de las baldosas, mínimo 3 mm. con mortero hidrófugo Onegor coloreado, s/NTE-RSR-3.

| Código | Ud | Descripción | Rendimiento | Precio | Importe |
|---|---|---|---|---|---|
| O01OB090 | h. | Oficial solador, alicatador (28/08/1995) | 0.4 | 4.41 | 1.76 |
| O01OB100 | h. | Ayudante solador, alicatador (28/08/1995) | 0.4 | 4.18 | 1.67 |
| O01OA070 | h. | Peón ordinario | 0.15 | 7.48 | 1.12 |
| P09AC250 | m2 | Azulejo porcelánico 900 cm2 (material; 03/05/2008) | 1.05 | 12.27 | 12.88 |
| P01MD060 | t. | Mortero silo cem.blanco+cal 1/1/8 (M-40) (material) | 0.04 | 26.96 | 1.08 |
| P01DA060 | kg | Mortero cola Onegor Flexible (material; 03/05/2008) | 5 | 0.39 | 1.95 |
| P01DJ070 | kg | Junta porcelánica Onegor color (material) | 0.25 | 0.61 | 0.15 |
|  |  | Total |  |  | 20.61 |

| Medición | Uds. | Largo | Ancho | Parcial |
|---|---|---|---|---|
| P.Semisótano | 1 | 1.5 |  | 1.50 |
|  | 1 | 2.34 |  | 2.34 |
|  | 1 | 2.24 |  | 2.24 |
| P. Baja | 1 | 26.99 |  | 26.99 |
|  | 1 | 13.08 |  | 13.08 |
|  | 1 | 2.52 |  | 2.52 |
|  | 1 | 9.21 |  | 9.21 |
|  | 1 | 15.18 |  | 15.18 |
|  | 1 | 5.74 |  | 5.74 |
|  | 1 | 2 | 1.1 | 2.20 |
| Pl. Primera | 1 | 10.2 |  | 10.20 |
|  | 1 | 1.11 |  | 1.11 |
| Acceso | 1 | 4.5 | 2 | 9.00 |
| Total |  |  |  | 101.31 |

**E11EGQ010** m. PELDAÑO H/GR.COMPAC.T/ENF.C/MAMP (2014)
14 m. × 16.55 = 231.70
Forrado de peldaño formado por huella en piezas de gres porcelanato de 31,6x31,6 cm., recibido con mortero de cemento CEM II/A-P 32,5 R y arena de río 1/6 (M-40), tabica enfoscada con mortero de cemento CEM II/A-P 32,5 R y arena de río 1/4 (M-80) y mamperlán de madera de pino de 7x5 cm., i/rejuntado con lechada de cemento CEM II/A-P 32,5 R 1/2 y limpieza, s/NTE-RSR-20, medido en su longitud.

| Código | Ud | Descripción | Rendimiento | Precio | Importe |
|---|---|---|---|---|---|
| O01OA030 | h. | Oficial primera | 0.42 | 9.14 | 3.84 |
| O01OA040 | h. | Oficial segunda | 0.42 | 3.88 | 1.63 |
| O01OA070 | h. | Peón ordinario | 0.1 | 7.48 | 0.75 |
| P08GC010 | m2 | Bald.gres Azuvi rústico 31,6x31,6 (material; 03/05/2008) | 0.32 | 8.59 | 2.75 |
| P08MM010 | m. | Mamperlán pino 1ª 7x5 cm. (material; 03/05/2008) | 1 | 6.55 | 6.55 |
| E08PFA050 | m2 | ENFOSCADO FRATASADO 1/4 VERTICA. (2014) | 0.15 | 4.65 | 0.70 |
| A02A080 | m3 | MORTERO CEMENTO 1/6 M-40 | 0.01 | 29.98 | 0.30 |
| A01L020 | m3 | LECHADA CEMENTO 1/2 CEM II/A-P 32,5R (material; 2014) | 0.001 | 32.39 | 0.03 |
|  |  | Total |  |  | 16.55 |

| Medición | Uds. | Largo | Parcial |
|---|---|---|---|
|  | 8 | 1 | 8.00 |
|  | 3 | 2 | 6.00 |
| Total |  |  | 14 |

**E11EGB061** m2 SOLADO GRES 41x41 C/PEGAMENTO (2014)
16.64 m2 × 20.07 = 333.96
Solado de baldosa de gres de 41x41 cm. recibido con pegamento Cleintex Flexible blanco sobre recrecido de mortero de cemento, p.p. de rodapié del mismo material de 8 cm., rejuntado con lechada de cemento blanco BL-V 22,5 y limpieza, s/NTE-RSR-2, medido en superficie realmente ejecutada.

| Código | Ud | Descripción | Rendimiento | Precio | Importe |
|---|---|---|---|---|---|
| O01OB090 | h. | Oficial solador, alicatador | 0.22 | 4.41 | 0.97 |
| O01OB100 | h. | Ayudante solador, alicatador | 0.22 | 4.18 | 0.92 |
| O01OA070 | h. | Peón ordinario | 0.17 | 7.48 | 1.27 |
| P08GB060 | m2 | Baldosa gres 41x41 (material; 03/05/2008) | 1.05 | 7.77 | 8.16 |
| P08GR015 | m. | Rodapié gres 8x41 (material; 03/05/2008) | 1.05 | 1.86 | 1.95 |
| E11CCC030 | m2 | RECRECIDO 4 cm. MORTERO 1/6 (25/09/1995) | 1 | 3.18 | 3.18 |
| P01AA020 | m3 | Arena de røo 0/5 mm. | 0.02 | 6.14 | 0.12 |
| P01DA050 | kg | Mortero cola Cleintex Flexible blanco (material) | 6 | 0.56 | 3.36 |
| A01L090 | m3 | LECHADA CEM. BLANCO BL-V 22,5 (material; 2014) | 0.001 | 55 | 0.06 |
| P01CC120 | t. | Cemento blanco BL-V 22,5 sacos (material) | 0.001 | 79.48 | 0.08 |
|  |  | Total |  |  | 20.07 |

| Medición | Uds. | Largo | Parcial |
|---|---|---|---|
| P.Baja | 1 | 2.59 | 2.59 |
| P. Primera | 1 | 5.7 | 5.70 |
| Baño 2 | 1 | 8.35 | 8.35 |
| Total |  |  | 16.64 |

**E11RMF010** m2 PAV. PARQUET FLOTANTE ROBLE (28/08/1995)
69.2 m2 × 30.48 = 2109.22
Pavimento de parquet flotante de 14 mm. de espesor, con tabla enteriza de 2266x182 mm. de tres capas de madera, colocadas perpendicularmente entre sí, con capa de uso en madera de roble Exquisit de 4 mm., acabado en barniz acrílico, 5 manos, reforzado con rayos ultravioleta, ensamblado y colocado sobre recrecido de piso, sin incluir éste, i/p.p. de recortes y rodapié del mismo material.

| Código | Ud | Descripción | Rendimiento | Precio | Importe |
|---|---|---|---|---|---|
| O01OB090 | h. | Oficial solador, alicatador | 0.2 | 4.41 | 0.88 |
| O01OB100 | h. | Ayudante solador, alicatador | 0.2 | 4.18 | 0.84 |
| P08MT050 | m2 | Tarima flot.roble Exquisit 1,4 cm. (material; 03/05/2008) | 1.05 | 25.77 | 27.06 |
| P08MR160 | m. | Rodapié fibra roble 7x1,6 cm. (material; 03/05/2008) | 1.15 | 1.46 | 1.68 |
| P08MA090 | kg | Cola blanca con aplicador (material; 03/05/2008) | 0.01 | 2.43 | 0.02 |
|  |  | Total |  |  | 30.48 |

| Medición | Uds. | Largo | Parcial |
|---|---|---|---|
| Entreplanta | 1 | 12.91 | 12.91 |
|  | 1 | 7.92 | 7.92 |
|  | 1 | 4.33 | 4.33 |
| P. Primera | 1 | 17.44 | 17.44 |
|  | 1 | 13.77 | 13.77 |
|  | 1 | 12.83 | 12.83 |
| Total |  |  | 69.2 |

**E11RSP030** m. PELDAÑO H/T MADERA DE ROBLE (28/08/1995)
16 m. × 35.65 = 570.40
Peldaño de madera de roble 1ª, para barnizar de 5 cm. de espesor de huella y 2 cm. de espesor en tabica, i/p.p. de piezas especiales y material auxiliar, colocado, medida en su longitud.

| Código | Ud | Descripción | Rendimiento | Precio | Importe |
|---|---|---|---|---|---|
| O01OB150 | h. | Oficial 1ª carpintero (28/08/1995) | 0.3 | 4.82 | 1.45 |
| O01OA050 | h. | Ayudante | 0.3 | 3.85 | 1.16 |
| P08MP030 | m. | Peldaño huella/tabica roble 1ª (material; 03/05/2008) | 1 | 33.04 | 33.04 |
|  |  | Total |  |  | 35.65 |

**E11CCC030** m2 RECRECIDO 4 cm. MORTERO 1/6 (25/09/1995)
191.19 m2 × 3.18 = 607.98
Recrecido del soporte de pavimentos con mortero de cemento CEM II/A-P 32,5 R y arena de río 1/6 (M-40) de 4 cm. de espesor, maestreado, medido en superficie realmente ejecutada.

| Código | Ud | Descripción | Rendimiento | Precio | Importe |
|---|---|---|---|---|---|
| O01OA030 | h. | Oficial primera | 0.17 | 9.14 | 1.55 |
| O01OA050 | h. | Ayudante | 0.17 | 3.85 | 0.65 |
| A01MA080 | m3 | MORTERO CEMENTO 1/6 M-40 (material; 25/09/1995) | 0.042 | 23.37 | 0.98 |
|  |  | Total |  |  | 3.18 |

| Medición | Uds. | Largo | Parcial |
|---|---|---|---|
| 7.01 | 1 | 101.31 | 101.31 |
| 7.03 | 1 | 17.24 | 17.24 |
| 7.04 | 1 | 72.64 | 72.64 |
| Total |  |  | 191.19 |

**E11ABC090** m2 ALIC.AZU.BLA.20x20 1ª (28/08/1995)
15.23 m2 × 18.47 = 281.30
Alicatado con azulejo blanco de 20x20 cm. 1ª, recibidos con una parte de mortero de cemento "tipo Fermaval" y cuatro de arena, p.p. de cortes, ingletes, piezas especiales, rejuntado con lechada de cemento blanco V-B/20 y limpieza, s/NTE-RPA-4, medido sin deducir huecos.

| Código | Ud | Descripción | Rendimiento | Precio | Importe |
|---|---|---|---|---|---|
| O01OB090 | h. | Oficial solador, alicatador | 0.4 | 4.41 | 1.76 |
| O01OB100 | h. | Ayudante solador, alicatador | 0.4 | 4.18 | 1.67 |
| O01OA070 | h. | Peón ordinario | 0.4 | 7.48 | 2.99 |
| P12AC080 | m2 | Azulejo blanco 20x20 cm. 1ª (05/04/2000) | 1.05 | 5.72 | 6.01 |
| E07PFM050 | m2 | ENFOSC. MAESTR.-FRATAS. 1/6 VER. (25/09/1995) | 1 | 5.93 | 5.93 |
| P02DA020 | kg | Mortero cola blanco (23/10/1995) | 2 | 0.04 | 0.08 |
| A01AL090 | m3 | LECHADA CEMEN. BLANCO V-B/20 (25/09/1995) | 0.001 | 33.79 | 0.03 |
|  |  | Total |  |  | 18.47 |

| Medición | Uds. | Largo | Alto | Parcial |
|---|---|---|---|---|
| Semisótano | 2 | 1.82 | 2.7 | 9.83 |
|  | 2 | 1 | 2.7 | 5.40 |
| Total |  |  |  | 15.23 |

**D18AA185** M2 ALI.AZU.1ª<40X40CM+CEN.RELIEVE 7 (3.500 pts/m2) (05/11/1998)
132.34 M2 × 21.25 = 2812.23
M2. Alicatado azulejo 1ª, tipo Keraben hasta 40x40 cm (Precio aproximado 3.500 pts/m2) con p.p. de cenefa cerámica de ancho 7 cm y piezas especiales en recercados de espejos, recibidos ambos con mortero cola,previa limpieza superficial del soporte, i/ p.p. de piezas especiales, ejecución de ingletes, rejuntado con lechada de cemento blanco y limpieza s/NTE-RPA-3.

| Código | Ud | Descripción | Rendimiento | Precio | Importe |
|---|---|---|---|---|---|
| D18AA115 | M2 | ALIC.AZULEJO 1ª HASTA 40X40 CM (05/11/1998) | 1 | 18.24 | 18.24 |
| D18AA460 | Ml | CENEF.CERAM.RELIEVE 7cm ANCHO (30/11/1998) | 0.45 | 6.68 | 3.01 |
|  |  | Total |  |  | 21.25 |

| Medición | Uds. | Largo | Alto | Parcial |
|---|---|---|---|---|
| Pl. Baja | 4 | 1.65 | 2.45 | 16.17 |
|  | 2 | 1.22 | 2.45 | 5.98 |
|  | 2 | 2.18 | 2.45 | 10.68 |
|  | 2 | 4.16 | 2.7 | 22.46 |
|  | 2 | 3.2 | 2.7 | 17.28 |
| Pl. Primera | 2 | 2.85 | 2.45 | 13.97 |
|  | 2 | 2 | 2.45 | 9.80 |
| Baño 2 | 4 | 1.65 | 2.5 | 16.50 |
|  | 2 | 3 | 2.5 | 15.00 |
|  | 2 | 0.9 | 2.5 | 4.50 |
| Total |  |  |  | 132.34 |

**D06AH100** M2 CHAPA.PIEDRA CALIZA A HUESO (07/01/1990)
19.4 M2 × 72.17 = 1400.10
M2. Chapado de piedra caliza a corte de sierra de 7 cm. a 10cm. de espesor total, a hueso, con piedra en losas de 5/7 cm. de grueso, recibido con mortero de cemento y arena de río 1/4, y limpieza, según NTE-EFP.

| Código | Ud | Descripción | Rendimiento | Precio |
|---|---|---|---|---|
| U01AA205 | Hr | Oficial primera cantero (mano de obra; 06/02/2001) | 2.5 | 10.64 |
| U01AA011 | H. | Peón ordinario | 0.55 | 7.37 |
| U11AH001 | M2 | Piedra caliza, losa 7cm.gros. (material; 07/01/1990) | 1.1 | 16.85 |
| A01JF004 | M3 | MORTERO CEMENTO 1/4 M-80 (30/11/1998) | 0.025 | 22.68 |
| %0100000 | % | Medios auxiliares...(s/total) | 45 % |  |

| Medición | Uds. | Largo | Alto | Parcial |
|---|---|---|---|---|
|  | 1 | 2.6 | 2 | 5.20 |
|  | 1 | 7.1 | 2 | 14.20 |
| Total |  |  |  | 19.4 |

**CARB0613** m. VIERTEAG. PIEDRA CALIZA 22x3 (20/06/2001)
21.86 m. × 12.87 = 281.34
Vierteaguas de piedra caliza de 22x3 cm. con goterón, pulido en fábrica, recibido con mortero de cemento II-Z/35A y arena de río 1/6 (M-40), i/rejuntado con lechada de cemento blanco V-B/20 y limpieza, medido en su longitud.

| Medición | Uds. | Largo | Parcial |
|---|---|---|---|
|  | 1 | 3.4 | 3.40 |
|  | 10 | 1.5 | 15.00 |
|  | 1 | 0.86 | 0.86 |
|  | 1 | 0.6 | 0.60 |
|  | 2 | 1 | 2.00 |
| Total |  |  | 21.86 |

**CARB0614** m. ALBARDI. PIEDRA CALIZA 22x3 (20/06/2001)
31 m. × 14.12 = 437.72
Albardilla de piedra caliza de 22x3 cm. con goterón pulida en fábrica, recibida con mortero de cemento II-Z/35A y arena de río 1/6 (M-40), i/rejuntado con lechada de cemento blanco V-B/20 y limpieza, medida en su longitud.

| Medición | Uds. | Largo | Parcial |
|---|---|---|---|
| PETOS TERRAZAS | 1 | 3.6 | 3.60 |
|  | 2 | 0.9 | 1.80 |
|  | 2 | 5.2 | 10.40 |
|  | 1 | 4.7 | 4.70 |
| PETO ESCALERA | 1 | 4 | 4.00 |
|  | 1 | 5.5 | 5.50 |
|  | 1 | 1 | 1.00 |
| Total |  |  | 31 |

**D18DL505** Ml ENCIMERA MARMOL NAL. 15X2 cm. (25/05/2000)
2.5 Ml × 49.13 = 122.83
Ml. Encimera de mármol nacional de 15x2 cm., limpieza y p.p. de costes indirectos, totalmente colocada.

| Código | Ud | Descripción | Rendimiento | Precio |
|---|---|---|---|---|
| U01AA505 | H. | Cuadrilla E (mano de obra; 06/02/2001) | 0.3 | 16 |
| U17DU010 | Ml | Encimera mármol nal.60x2cm. (material; 17/09/2001) | 1 | 27 |
| U17AZ010 | Ud | Mat.auxiliar anclaje encimera (material; 06/02/2001) | 1 | 2.07 |
| %0100000 | % | Medios auxiliares...(s/total) | 45 % |  |

## CAR08 CARPINTERIA Y CERRAJERIA (2014)
Importe: 14271.44

**E14ACQ020** ud PUERTA ENTRADA AL.LC.PRACT. 1H. 100x220cm (23/10/1995)
1 ud × 360.45 = 360.45
Puerta Entrada practicable de 1 hoja para acristalar, de aluminio lacado color de 60 micras, de 100x220 cm. de medidas totales, compuesta por cerco, hoja con zócalo inferior ciego de 30 cm., y herrajes de colgar y de seguridad, instalada sobre precerco de aluminio, sellado de juntas y limpieza, incluso con p.p. de medios auxiliares. s/NTE-FCL-15.

| Código | Ud | Descripción | Rendimiento | Precio | Importe |
|---|---|---|---|---|---|
| O01OB130 | h. | Oficial 1ª cerrajero (02/01/2001) | 0.35 | 7.37 | 2.58 |
| O01OB140 | h. | Ayudante cerrajero (23/10/1995) | 0.175 | 3.88 | 0.68 |
| P12PW010 | m. | Premarco aluminio (material) | 5.8 | 1.67 | 9.69 |
| P12ACQ020b | ud | P,balcon.pract. r.p.t. 1 hoja 80x210 (material; 13/11/2002) | 1 | 347.5 | 347.50 |
|  |  | Total |  |  | 360.45 |

**D21HD005** M2 VENT. ABATIBLE R.P.T. (25/05/2000)
9.75 M2 × 183.25 = 1786.69
M2. Ventana de apertura abatible de aluminio lacado > 60 micras sello QUALICOAT ó anonizado > 20 micras sello EWAA/EURAS, con posibilidad de cambio entre exterior e interior (ejemplo: anonizar exterior y lacar interior ), "SISTEMA ROYAL S-50" de SCHÜKO con rotura de puente térmico mediante pletinas aislantes de poliamida o politherm; realizada con perfiles de aluminio de extrusión de aleación Al Mg Si 0,5 F22 en calidad anonizable (UNE 38337/L3441), con una profundidad de cerco de 50 mm y 60 mm en la hoja, con juntas de estanqueidad al aire y al agua de EPDM, estables a la acción de los rayos UVA, tornillería de acero inoxidable, ventilación y drenaje de la base y perímetro, escuadras interiores en esquinas de marcos y hojas inyectadas en cola de 2 componentes i/ herrajes Schüco, ejes de acero inoxidable y resto de piezas de fundición de aluminio, maneta ergonómica, cerradura, tiradores, para un acristalamiento hasta 55mm, colocada con patillas ó sobre premarco de acero galvanizado, fabricados todos los componentes bajo la norma para el control de calidad ISO 9001.

| Código | Ud | Descripción | Rendimiento | Precio | Importe |
|---|---|---|---|---|---|
| U01AA007 | H. | Oficial primera | 0.2 | 8.31 | 1.662 |
| U01AA011 | H. | Peón ordinario | 0.2 | 7.37 | 1.474 |
| U20ND005 | M2 | Vent.abatible < 1,1x1,1 c/r.p.t. (material; 06/02/2001) | 1 | 123.24 | 123.240 |
| %0100000 | % | Medios auxiliares...(s/total) | 45 % | 126.376 | 56.869 |
|  |  | Total |  |  | 183.25 |

| Medición | Uds. | Largo | Alto | Parcial |
|---|---|---|---|---|
| V4 | 5 | 1.5 | 1.3 | 9.75 |
| Total |  |  |  | 9.75 |

**E13ACA330** m2 VENT.AL.LC. OSCILOBATIENTES R.P.T. (16/10/1995)
6.08 m2 × 79.09 = 480.87
Carpintería de aluminio lacado en color, con rotura de puente térmico en ventanas oscilobatientes, compuesta por cerco con carriles para persiana, hoja y herrajes de colgar y de seguridad, totalmente instalada sobre precerco de aluminio, sellado de juntas y limpieza, incluso con p.p. de medios auxiliares. s/NTE-FCL-2.

| Código | Ud | Descripción | Rendimiento | Precio | Importe |
|---|---|---|---|---|---|
| O01OB130 | h. | Oficial 1ª cerrajero | 0.22 | 7.37 | 1.62 |
| O01OB140 | h. | Ayudante cerrajero | 0.11 | 3.88 | 0.43 |
| P14PW010 | m2 | Premarco aluminio (16/10/1995) | 1 | 4.07 | 4.07 |
| P14CT100 | m2 | Vent. pract. rot.pte.térm.>1<2m2 (27/10/1995) | 1 | 72.97 | 72.97 |
|  |  | Total |  |  | 79.09 |

| Medición | Uds. | Largo | Alto | Parcial |
|---|---|---|---|---|
| V5 | 2 | 1.5 | 1.3 | 3.90 |
| V6 | 1 | 0.6 | 1.3 | 0.78 |
| V7 | 2 | 1 | 0.7 | 1.40 |
| Total |  |  |  | 6.08 |

**E14ACQ060** m2 P.BALCON.AL.LC.PRACTIC. (23/10/1995)
13.9 m2 × 136.44 = 1896.52
Carpintería de aluminio lacado color de 60 micras, en puertas balconeras practicables y/o fijos para acristalar, compuesta por cerco, hojas con zócalo inferior ciego de 30 cm., y herrajes de colgar y de seguridad, instalada sobre precerco de aluminio, sellado de juntas y limpieza, incluso con p.p. de medios auxiliares. s/NTE-FCL-15.

| Código | Ud | Descripción | Rendimiento | Precio | Importe |
|---|---|---|---|---|---|
| O01OB130 | h. | Oficial 1ª cerrajero | 0.24 | 7.37 | 1.77 |
| O01OB140 | h. | Ayudante cerrajero | 0.12 | 3.88 | 0.47 |
| P12PW010 | m. | Premarco aluminio | 4 | 1.67 | 6.68 |
| P12CQ090 | m2 | P.balconera pract. r.p.t. 1h. <2m2 (material) | 1 | 127.52 | 127.52 |
|  |  | Total |  |  | 136.44 |

| Medición | Uds. | Largo | Alto | Parcial |
|---|---|---|---|---|
| V2 | 1 | 1.5 | 2.1 | 3.15 |
| V1 | 1 | 3.4 | 2.1 | 7.14 |
| V3 | 2 | 0.86 | 2.1 | 3.61 |
| Total |  |  |  | 13.9 |

**E14APP060** m2 PERS.COMPACTO ALU. LAMA ALUM.-40 (23/10/1995)
29.73 m2 × 48.19 = 1432.69
Conjunto de persiana enrrollable de lamas normales de aluminio lacadas en blanco, de 40 mm. de anchura, y cajón de aluminio, sistema compacto, completamente equipada con todos sus accesorios (carril reductor, eje, polea, cinta y recogedor), incluso con p.p. de guías y remates, montada, y con p.p. de medios auxiliares.

| Código | Ud | Descripción | Rendimiento | Precio | Importe |
|---|---|---|---|---|---|
| O01OB130 | h. | Oficial 1ª cerrajero | 0.5 | 7.37 | 3.69 |
| O01OB140 | h. | Ayudante cerrajero | 0.25 | 3.88 | 0.97 |
| P12RE140 | m2 | Pers.alum. 40 mm. compacto alum. (material) | 1 | 43.53 | 43.53 |
|  |  | Total |  |  | 48.19 |

| Medición | Uds. | Largo | Alto | Parcial |
|---|---|---|---|---|
| V1 | 1 | 3.4 | 2.1 | 7.14 |
| V2 | 1 | 1.5 | 2.1 | 3.15 |
| V3 | 2 | 0.86 | 2.1 | 3.61 |
| V4 | 5 | 1.5 | 1.3 | 9.75 |
| V5 | 2 | 1.5 | 1.3 | 3.90 |
| V6 | 1 | 0.6 | 1.3 | 0.78 |
| V7 | 2 | 1 | 0.7 | 1.40 |
| Total |  |  |  | 29.73 |

**E13EEB040** ud P.E. BLINDADA P.OREGÓN C/EMBOC. (28/08/1995)
1 ud × 352.57 = 352.57
Puerta de entrada blindada normalizada, serie alta, con tablero plafonado plumeado blindado (TPPBL) de pino oregón, para barnizar, incluso precerco de pino 110x35 mm., galce o cerco visto macizo de pino oregón 110x30 mm., embocadura exterior con rinconera de aglomerado rechapada de pino oregón, tapajuntas lisos macizos de pino oregón 90x15 mm. en ambas caras, bisagras de seguridad largas, con ovalillos, cerradura de seguridad con cantonera, de 4 vueltas y 5 puntos de anclaje, tirador de latón pulido brillante y mirilla de latón gran angular, con plafón de latón pulido brillante, montada, incluso con p.p. de medios auxiliares.

| Código | Ud | Descripción | Rendimiento | Precio | Importe |
|---|---|---|---|---|---|
| O01OB150 | h. | Oficial 1ª carpintero | 3.1 | 4.82 | 14.94 |
| O01OB160 | h. | Ayudante carpintero (28/08/1995) | 1.55 | 3.81 | 5.91 |
| E13CPS030 | ud | PRECERCO PINO 110x35 mm.P/1 HOJA (28/08/1995) | 1 | 13.45 | 13.45 |
| P11PM030 | m. | Galce p.melis macizo 110x30 mm. (material) | 5.1 | 2.37 | 12.09 |
| P11TM030 | m. | Tapajunt. LM pino melis 90x21 (material) | 10.5 | 1.65 | 17.33 |
| P11EL040 | ud | Puerta entrada TPL pino oregón (material) | 1 | 107.46 | 107.46 |
| P11EB060 | ud | Blindaje PE 2 chap.acero 8 dec. (material) | 1 | 60.49 | 60.49 |
| P11HB020 | ud | Bisagra segur.larga c/ovalillos (material) | 4 | 18.41 | 73.64 |
| P11HS050 | ud | C.seguridad c/cantoner.4 vuel.5p (material) | 1 | 37.63 | 37.63 |
| P11HT020 | ud | Tirador p.entrada latón pul.bri. (material) | 1 | 2.25 | 2.25 |
| P11HM020 | ud | Mirilla latón super gran angular (material) | 1 | 0.67 | 0.67 |
| P11KW040 | m. | Rinconera agl.rech.pino 3x3cm (material) | 5.5 | 1.22 | 6.71 |
|  |  | Total |  |  | 352.57 |

**E13EPP095** ud P.PASO CEREZO P/BARN. C/CONDENA (28/08/1995)
7 ud × 224.6 = 1572.20
Puerta de paso ciega normalizada, serie alta, con tablero de cerezo para barnizar, incluso precerco de pino 70x35 mm., galce o cerco visto de cerezo macizo 70x30 mm., tapajuntas moldeados macizos de cerezo 70x10 mm. en ambas caras, y herrajes de colgar, de cierre y manivelas con muletilla para condena de latón, montada, incluso p.p. de medios auxiliares.

| Código | Ud | Descripción | Rendimiento | Precio | Importe |
|---|---|---|---|---|---|
| O01OB150 | h. | Oficial 1ª carpintero | 0.9 | 4.82 | 4.34 |
| O01OB160 | h. | Ayudante carpintero | 0.45 | 3.81 | 1.71 |
| E13CPS010 | ud | PRECERCO PINO 70x35 mm.P/1 HOJA (28/08/1995) | 1 | 7.83 | 7.83 |
| P11PM100 | m. | Galce cerezo macizo 70x30 mm.barn. (material) | 5 | 5.91 | 29.55 |
| P11TO100 | m. | Tapajunt. MM cerezo 70x12 (material) | 10.2 | 2.13 | 21.73 |
| P11CG060 | ud | Puerta paso CTRG cerezo (material) | 1 | 142.66 | 142.66 |
| P11RB160 | ud | Pernio codillo 80 mm.con remate (material) | 3 | 0.71 | 2.13 |
| P11WP080 | ud | Tornillo ensamble zinc/pavón (material) | 18 | 0.01 | 0.18 |
| P11RR040 | ud | Resbalón canto latón con condena (material) | 1 | 2.33 | 2.33 |
| P11RW020 | ud | Muletilla latón plana brillo (material) | 1 | 1.16 | 1.16 |
| P11RM050 | ud | Juego manivelas latón pul.brillo (material) | 1 | 10.98 | 10.98 |
|  |  | Total |  |  | 224.6 |

**E13EVP095** ud P.P.6 VID.CEREZO P/BARN. C/COND. (28/08/1995)
1 ud × 199.37 = 199.37
Puerta de paso vidriera normalizada de 6 cristales, con tablero de cerezo para barnizar, incluso precerco de pino 70x35 mm., galce o cerco visto de cerezo macizo 70x30 mm., tapajuntas moldeados macizos de cerezo 70x10 mm. en ambas caras, y herrajes de colgar, de cierre y manivelas con muletilla para condena de latón, montada, incluso p.p. de medios auxiliares.

| Código | Ud | Descripción | Rendimiento | Precio | Importe |
|---|---|---|---|---|---|
| O01OB150 | h. | Oficial 1ª carpintero | 0.9 | 4.82 | 4.34 |
| O01OB160 | h. | Ayudante carpintero | 0.45 | 3.81 | 1.71 |
| E13CPS010 | ud | PRECERCO PINO 70x35 mm.P/1 HOJA | 1 | 7.83 | 7.83 |
| P11PM100 | m. | Galce cerezo macizo 70x30 mm.barn. | 5 | 5.91 | 29.55 |
| P11TO100 | m. | Tapajunt. MM cerezo 70x12 | 10.2 | 2.13 | 21.73 |
| P11VG060 | ud | Puerta paso VTRG 6 vid. cerezo (material) | 1 | 117.43 | 117.43 |
| P11RB160 | ud | Pernio codillo 80 mm.con remate | 3 | 0.71 | 2.13 |
| P11WP080 | ud | Tornillo ensamble zinc/pavón | 18 | 0.01 | 0.18 |
| P11RR040 | ud | Resbalón canto latón con condena | 1 | 2.33 | 2.33 |
| P11RW020 | ud | Muletilla latón plana brillo | 1 | 1.16 | 1.16 |
| P11RM050 | ud | Juego manivelas latón pul.brillo | 1 | 10.98 | 10.98 |
|  |  | Total |  |  | 199.37 |

**E13EVP190** ud P.PASO 2/H 6 VID.CEREZO C/COND. (28/08/1995)
1 ud × 332.77 = 332.77
Puerta de paso vidriera de 2 hojas normalizadas, de 6 cristales,, serie alta, con tablero de cerezo para barnizar, incluso precerco de pino 70x35 mm., galce o cerco visto de cerezo macizo 70x30 mm., tapajuntas moldeados macizos de cerezo 70x10 mm. en ambas caras, y herrajes de colgar, de cierre y manivelas con muletilla para condena de latón, montada, incluso p.p. de medios auxiliares.

| Código | Ud | Descripción | Rendimiento | Precio | Importe |
|---|---|---|---|---|---|
| O01OB150 | h. | Oficial 1ª carpintero | 1.4 | 4.82 | 6.75 |
| O01OB160 | h. | Ayudante carpintero | 0.7 | 3.81 | 2.67 |
| E13CPD010 | ud | PRECERCO PINO 70x35 mm.P/2 HOJAS (28/08/1995) | 1 | 8.98 | 8.98 |
| P11PM100 | m. | Galce cerezo macizo 70x30 mm.barn. | 5.8 | 5.91 | 34.28 |
| P11TO100 | m. | Tapajunt. MM cerezo 70x12 | 12 | 2.13 | 25.56 |
| P11VG060 | ud | Puerta paso VTRG 6 vid. cerezo | 2 | 117.43 | 234.86 |
| P11RB160 | ud | Pernio codillo 80 mm.con remate | 6 | 0.71 | 4.26 |
| P11RR040 | ud | Resbalón canto latón con condena | 1 | 2.33 | 2.33 |
| P11RW020 | ud | Muletilla latón plana brillo | 1 | 1.16 | 1.16 |
| P11RM050 | ud | Juego manivelas latón pul.brillo | 1 | 10.98 | 10.98 |
| P11RW030 | ud | Pasador canto latonado 15a30 cm. (material) | 2 | 0.47 | 0.94 |
|  |  | Total |  |  | 332.77 |

**E13EZP055** ud P.P.CORREDERA CEREZO P/BARNIZAR (28/08/1995)
2 ud × 244.79 = 489.58
Puerta de paso ciega corredera de una hoja normalizada, serie alta, con tablero de cerezo para barnizar, incluso doble precerco de pino 70x35 mm., doble galce o cerco visto de cerezo macizo 70x30 mm., tapajuntas moldeados macizos de cerezo 70x10 mm. en ambas caras, juego de poleas y carril galvanizados, y manetas de cierre de latón, montada, incluso p.p. de medios auxiliares.

| Código | Ud | Descripción | Rendimiento | Precio | Importe |
|---|---|---|---|---|---|
| O01OB150 | h. | Oficial 1ª carpintero | 1.1 | 4.82 | 5.30 |
| O01OB160 | h. | Ayudante carpintero | 0.55 | 3.81 | 2.10 |
| E13CPS010 | ud | PRECERCO PINO 70x35 mm.P/1 HOJA | 2 | 7.83 | 15.66 |
| P11PM100 | m. | Galce cerezo macizo 70x30 mm.barn. | 10 | 5.91 | 59.10 |
| P11TO100 | m. | Tapajunt. MM cerezo 70x12 | 10.2 | 2.13 | 21.73 |
| P11CD060 | ud | Puerta paso CTR cerezo (material) | 1 | 128.43 | 128.43 |
| P11RW040 | ud | Juego poleas puerta corredera (material) | 1 | 5.48 | 5.48 |
| P11RW050 | m. | Carril p.corredera doble PVC (material) | 1.7 | 0.65 | 1.11 |
| P11WH090 | ud | Maneta cierre latón p.corredera (material) | 2 | 2.92 | 5.84 |
| P11WP080 | ud | Tornillo ensamble zinc/pavón | 4 | 0.01 | 0.04 |
|  |  | Total |  |  | 244.79 |

**E13MAP100** m2 FTE.ARM/MAL.CEREZO P/B.C/CERR. (28/08/1995)
23.4 m2 × 128.77 = 3013.22
Frente de armario empotrado, serie alta, con hojas y maleteros con tablero de cerezo para barnizar, incluso precerco de pino 70x35 mm., galce o cerco visto de cerezo macizo 70x30 mm., tapajuntas exteriores moldeados macizos de cerezo 70x10 mm., tapetas interiores contrachapadas de pino 70x4 mm., herrajes de colgar de latón, de cierre por falleba dorada y tiradores de latón pulido brillante, montado y con p.p. de medios auxiliares.

| Código | Ud | Descripción | Rendimiento | Precio | Importe |
|---|---|---|---|---|---|
| O01OB150 | h. | Oficial 1ª carpintero | 0.5 | 4.82 | 2.41 |
| O01OB160 | h. | Ayudante carpintero | 0.25 | 3.81 | 0.95 |
| P11PP010 | m. | Precerco de pino 70x35 mm. (material) | 2.5 | 1.37 | 3.43 |
| P11PM100 | m. | Galce cerezo macizo 70x30 mm.barn. | 2.8 | 5.91 | 16.55 |
| P11TO100 | m. | Tapajunt. MM cerezo 70x12 | 2.2 | 2.13 | 4.69 |
| P11AG055 | ud | P.armario ATRG cerezo (material) | 0.75 | 84.95 | 63.71 |
| P11AG110 | ud | P.maletero MTRG cerezo (material) | 0.75 | 38.08 | 28.56 |
| P11RB160 | ud | Pernio codillo 80 mm.con remate | 3.7 | 0.71 | 2.63 |
| P11JT040 | ud | Tirador armario latón pul.brillo (material) | 0.75 | 1.79 | 1.34 |
| P11JC040 | ud | Falleba dorada p/armario 150x3cm (material) | 0.75 | 2.47 | 1.85 |
| P11JW090 | ud | Pasador tabla latonado 80/100mm. (material) | 1.5 | 0.2 | 0.30 |
| P11JT100 | ud | Tirador maletero latón pul.bril. (material) | 0.75 | 1.69 | 1.27 |
| P11TM100 | m. | Tapeta contrachap.pino 70x4 mm. (material) | 2.2 | 0.39 | 0.86 |
| P11WP080 | ud | Tornillo ensamble zinc/pavón | 22 | 0.01 | 0.22 |
|  |  | Total |  |  | 128.77 |

| Medición | Uds. | Largo | Alto | Parcial |
|---|---|---|---|---|
|  | 1 | 4 | 2 | 8.00 |
|  | 2 | 3.5 | 2.2 | 15.40 |
| Total |  |  |  | 23.4 |

**E08PMT030** m2 REVESTIMIENTO TABLERO CEREZO (2014)
8.1 m2 × 18.69 = 151.39
Revestimiento de paramentos con tablero de cerezo para barnizarr, sujeto mediante puntas clavadas a rastreles de madera de pino de 5x5 cm. separados 40 cm. entre ejes, recibidos con pasta de yeso negro, s/NTE-RPL-19, totalmente rematado.

| Código | Ud | Descripción | Rendimiento | Precio | Importe |
|---|---|---|---|---|---|
| O01OB150 | h. | Oficial 1ª carpintero | 0.36 | 4.82 | 1.74 |
| O01OA030 | h. | Oficial primera | 0.36 | 9.14 | 3.29 |
| O01OA070 | h. | Peón ordinario | 0.15 | 7.48 | 1.12 |
| P04MM030 | m2 | Tablero machi.pino soria 10 mm. (material) | 1.05 | 8.43 | 8.85 |
| P08MA080 | m. | Rastrel pino 5x5 cm. (material; 03/05/2008) | 3 | 0.94 | 2.82 |
| A01A030 | m3 | PASTA DE YESO NEGRO (material; 2014) | 0.006 | 42.82 | 0.26 |
| P04MW010 | ud | Mater. auxiliar revest. madera (material) | 1 | 0.61 | 0.61 |
|  |  | Total |  |  | 18.69 |

| Medición | Uds. | Largo | Alto | Parcial |
|---|---|---|---|---|
|  | 1 | 3 | 2.7 | 8.10 |
| Total |  |  |  | 8.1 |

**E13EFS010** ud P.PASO 1H.RF-60 PUERTA PVC (28/08/1995)
2 ud × 262.72 = 525.44
Conjunto montado en block para puerta de paso de una hoja, cortafuegos RF-60 de medidas normalizadas, compuesto de hoja construida con materiales ignífugos y rechapada de PVC, cerco de 70x30 mm. y tapajuntas de 70x16 mm. en ambas caras, ignífugos y recubiertos del mismo material de la hoja, herrajes de cuelgue (4 pernios dorados o cromados), y de seguridad (picaporte o cerradura), materiales fabricados con elementos ignífugos, montado el conjunto e incluso con p.p. de sellado de juntas con masilla incombustible, en las dos caras del block, y antes de colocar los tapajuntas, entre el precerco de obra y el cerco visto.

| Código | Ud | Descripción | Rendimiento | Precio | Importe |
|---|---|---|---|---|---|
| O01OB150 | h. | Oficial 1ª carpintero | 1 | 4.82 | 4.82 |
| O01OB160 | h. | Ayudante carpintero | 0.5 | 3.81 | 1.91 |
| E13CPS010 | ud | PRECERCO PINO 70x35 mm.P/1 HOJA | 1 | 7.83 | 7.83 |
| P11US020 | ud | Block RF-60 Puer. PVC 1h. 72,5 cm (material) | 1 | 248.16 | 248.16 |
|  |  | Total |  |  | 262.72 |

**E15CGS020** ud P.SECCIONAL RESID. 4,00x2,30AUT. (23/10/1995)
1 ud × 1677.68 = 1677.68
Puerta seccional residencial de 2,50x2,20 m., construida en paneles de 45 mm. de doble chapa de acero laminado, cincado, gofrado y lacado, con cámara interior de poliuretano expandido y chapas de refuerzo, juntas flexibles de estanqueidad, guías, muelles de torsión regulables y con guía de elevación en techo estándar, apertura automática mediante grupo electromecánico a techo con transmisión mediante cadena fija silenciosa, armario de maniobra para el circuito impreso integrado, componentes electrónicos de maniobra, accionamiento ultrasónico a distancia, pulsador interior, equipo electrónico digital, receptor, emisor monocanal, fotocélula de seguridad y demás elementos necesarios para su funcionamiento, patillas de fijación a obra, elaborada en taller, ajuste y montaje en obra.

| Código | Ud | Descripción | Rendimiento | Precio | Importe |
|---|---|---|---|---|---|
| O01OB130 | h. | Oficial 1ª cerrajero | 13.8 | 7.37 | 101.71 |
| O01OB140 | h. | Ayudante cerrajero | 13.8 | 3.88 | 53.54 |
| P13CG380b | ud | P.seccional residencia 2,50x2,20 (material; 13/11/2002) | 1 | 899.83 | 899.83 |
| P13CM060 | ud | Equipo automa.p.seccional resid. (material) | 1 | 306.98 | 306.98 |
| P13CX020 | ud | Cerradura contacto simple (material) | 1 | 30.45 | 30.45 |
| P13CX050 | ud | Pulsador interior abrir-cerrar (material) | 1 | 14.74 | 14.74 |
| P13CX180 | ud | Receptor con ant.rígida monocan. (material) | 1 | 48.73 | 48.73 |
| P13CX150 | ud | Emisor monocanal micro (material) | 1 | 14.61 | 14.61 |
| P13CS010 | ud | Fotocélula proyector-espejo 5 m. (material) | 1 | 73.09 | 73.09 |
| P13CX220 | ud | Puesta a punto siste.electrónico (material) | 1 | 85.27 | 85.27 |
| P13CX230 | ud | Transporte a obra (material) | 1 | 48.73 | 48.73 |
|  |  | Total |  |  | 1677.68 |

## CAR09 INSTALACCION ELECTRICA (2014)
Importe: 3808.54

**CAR0901** ud ACOMETIDA A RED GRAL. (20/06/2001)
1 ud × 353.03 = 353.03
Acometida eléctrica desde punto de toma hasta caja gral. de protección, realizada según recomendaciones de la compañia suministradora de energia.

**CAR0902** ud CAJA GENERAL DE PROTECCION (2014)
1 ud × 43.51 = 43.51
Caja general protección 80 A. incluido bases cortacircuitos y fusibles calibrados de 80 A. para protección de la línea repartidora, situada en fachada o interior nicho mural.

| Código | Ud | Descripción | Rendimiento | Precio | Importe |
|---|---|---|---|---|---|
| O01OB200 | h. | Oficial 1ª electricista (20/06/2001) | 0.5 | 8.31 | 4.16 |
| O01OB220 | h. | Ayudante electricista (20/06/2001) | 0.5 | 6.65 | 3.33 |
| P15CA010 | ud | Caja protec. 80A(III+N)+fusib (material) | 1 | 35.69 | 35.69 |
| P01DW090 | ud | Peque±o material | 1 | 0.33 | 0.33 |
|  |  | Total |  |  | 43.51 |

**CAR0903** ud MODULO UN CONTADOR MONOFASICO (2014)
1 ud × 56.32 = 56.32
Módulo para un contador monofásico, montaje en el exterior, de vivienda unifamiliar, homologado por la compañia suministradora, totalmente instalado, incluyendo cableado y elementos de protección. (Contador de Compañía).

| Código | Ud | Descripción | Rendimiento | Precio | Importe |
|---|---|---|---|---|---|
| O01OB200 | h. | Oficial 1ª electricista | 0.3 | 8.31 | 2.49 |
| O01OB220 | h. | Ayudante electricista | 0.3 | 6.65 | 2.00 |
| P15DB010 | ud | Módul.conta.monof(unifa) (material) | 1 | 51.5 | 51.50 |
| P01DW090 | ud | Peque±o material | 1 | 0.33 | 0.33 |
|  |  | Total |  |  | 56.32 |

**CAR0905** ud CAJA I.C.P.(2P) (29/12/2000)
1 ud × 55.57 = 55.57
Caja I.C.P. (2p) doble aislamiento, de empotrar, precintable y homologada por la Compañía Eléctrica.

**CAR0907** ud CIRCUITO "ALUMBRADO" (20/06/2001)
1 ud × 13.29 = 13.29
Circuito "alumbrado" realizado con tubo PVC corrugado de D= 13/gp 5, conductores de cobre rígido de 1,5 mm2, aislamiento VV 750 V., en sistema monofásico (fase y neutro), incluido p./p. de cajas de registro y regletas de conexión.A. y PIAS Legrand (I+N) de 10, 16, 20 y 25 A. Totalmente instalado, incluyendo cableado y conexionado.

**CAR0908** ud CIRCUITO "USOS VARIOS" (20/06/2001)
1 ud × 13.29 = 13.29
Circuito "usos varios" realizado con tubo PVC corrugado de D= 16/gp 5, conductores de cobre rígido de 2,5 mm2, aislamiento VV 750 V., en sistema monofásico (fase neutro y tierra), incluido p./p. de cajas de registro y regletas de conexión. Legrand (I+N) de 10, 16, 20 y 25 A. Totalmente instalado, incluyendo cableado y conexionado.

**CAR0909** ud CIRCUITO LAVADORA-LAVAVAJILLAS (20/06/2001)
1 ud × 15.58 = 15.58
Circuito "lavadora" realizado con tubo PVC corrugado de D= 16/gp 5, conductores de cobre rígido de 4 mm2, aislamiento VV 750 V., en sistema monofásico (fase neutro y tierra), incluido p./p. de cajas de registro y regletas de conexión.

**CAR0910** ud CIRCUITO "COCINA" (20/06/2001)
1 ud × 17.45 = 17.45
Circuito "cocina" realizado con tubo PVC corrugado de D= 23/gp 5, conductores de cobre rígido de 6 mm2, aislamiento VV 750 V., en sistema monofásico (fase neutro y tierra), incluido p./p. de cajas de registro y regletas de conexión.

### CAR0911 PTO. LUZ SENCILLO (21/06/2001)
Cantidad: 12
Importe: 11.84
Pto de luz sencillo realizado en tubo de pvc tipo forroplast o similar d=13/PG 5 y conductor de cobre unipolar aislados para una tension de 150 voltios y seccion de 1,5 mm2 incluido caja de registro, caja de mecanismo universal con tornillo, interruptor unipolar, totalmente colocado e instalado.

| Medición | Uds. | Parcial |
|---|---|---|
|  | 26 |  |
| Total |  | 12 |

### CAR0912 PTO LUZ CONMUTADO (21/06/2001)
Cantidad: 8
Importe: 23.26
Pto de luz conmutado realizado en tubo de pvc tipo forroplast o similar d=13/PG 5 y conductor de cobre unipolar aislados para una tension de 150 voltios y seccion de 1,5 mm2 incluido caja de registro, caja de mecanismo universal con tornillo, interruptor unipolar, totalmente colocado e instalado.

| Medición | Uds. | Parcial |
|---|---|---|
|  | 20 |  |
| Total |  | 8 |

**CARB1013** ud PUNTO LUZ CRUZAMIENTO (21/06/2001)
12 ud × 36.13 = 433.56
Punto cruzamiento realizado con tubo Artiglas corrugado de D=13/gp5 y conductor rígido de 1,5 mm2 de Cu., y aislamiento VV 750 V., incluyendo caja de registro, cajas de mecanismo cruzamiento serie OLAS de Niessen ó similar, para caja universal con tornillos, totalmente instalado.

**CAR0913** ud PTO LUZ EN PARED (29/12/2000)
12 ud × 11.87 = 142.44
Pto de luz sencillo aplique realizado en tubo de pvc tipo forroplast o similar d=13/PG 5 y conductor de cobre unipolar aislados para una tension de 150 voltios y seccion de 1,5 mm2 incluido caja de registro, caja de mecanismo universal con tornillo, interruptor unipolar, totalmente colocado e instalado.

**E17IAF030** ud FLUORESCENTE 2x36 W. (25/09/1995)
5 ud × 91.88 = 459.40
Fluorescente de superficie de 2x36 W. con protección IP20 clase I, cuerpo de chapa de acero de 0,7 mm., pintado con pintura epoxi poliéster y secado al horno, sistema de anclaje formado por chapa galvanizada sujeta con tornillos incorporados, equipo eléctrico formado por reactancias, condensador, portalámparas, cebadores, lámparas fluorescentes estándar y bornas de conexión. Totalmente instalado, incluyendo replanteo, accesorios de anclaje y conexionado.

| Código | Ud | Descripción | Rendimiento | Precio | Importe |
|---|---|---|---|---|---|
| O01OB200 | h. | Oficial 1ª electricista | 0.3 | 8.31 | 2.49 |
| O01OB220 | h. | Ayudante electricista | 0.3 | 6.65 | 2.00 |
| P18BA030 | Ud | Conjunto regleta 2x36 W. AF (16/01/1996) | 1 | 3.45 | 3.45 |
| P18EC070 | Ud | Tubo fluorescente 33/36 W. (29/12/2000) | 2 | 41.86 | 83.72 |
| P02DW090 | ud | Pequeño material (25/09/1995) | 1 | 0.22 | 0.22 |
|  |  | Total |  |  | 91.88 |

| Medición | Uds. | Parcial |
|---|---|---|
| Cocina | 2 | 2.00 |
| Garaje | 3 | 3.00 |
| Total |  | 5 |

**E17IEA060** ud FOCO EMP.HALOGENO DOB.CASQ.200 W (29/12/2000)
20 ud × 14.21 = 284.20
Foco para empotrar con lámpara halógena de doble casquillo de 200 W./220 V., con protección IP20 clase I, cuerpo de policarbonato. Totalmente instalado incluyendo replanteo y conexionado.

| Código | Ud | Descripción | Rendimiento | Precio | Importe |
|---|---|---|---|---|---|
| O01OB200 | h. | Oficial 1ª electricista | 0.3 | 8.31 | 2.49 |
| P18DB070 | Ud | Foco lámp.hal.do casq.200 W. (29/12/2000) | 1 | 11.72 | 11.72 |
|  |  | Total |  |  | 14.21 |

**CAR0914** ud BASE ENCHUFE SCHUKO 25A. (21/06/2001)
2 ud × 15.79 = 31.58
Base de enchufe con toma de tierra lateral realizada con tubo PVC corrugado de D=23/gp5 y conductor rígido de 6 mm2 de Cu., y aislamiento VV 750 V., en sistema monofásico con toma de tierra (fase, neutro y tierra), incluyendo caja de registro, caja de mecanismo universal con tornillos, base de enchufe sistem schuco 25 A. (II+T), totalmente colocado e instalada.

**CARB1015** ud BASE ENCHUFE LAVADORA (10/11/1999)
3 ud × 7.28 = 21.84
Base de enchufe de lavadora/Lavavajillas realizada en tubo corrugado de PVC de 16 mm., con conductor de Cu de 2 x 4 mm2 + T de 750 V., bajo tubo rígido de PVC en instalacción en montaje empotrado, incluso cajas de registro, cajas de mecanismo universal con tornillos, con base de enchufe de 16 A ( II + T ) con marco LEGRAND serie Diplomat o similar, totalmente instalado.

**CAR0915** ud BASE ENCHUFE SCHUKO 16 A. (21/06/2001)
48 ud × 13.29 = 637.92
Base de enchufe con toma de tierra lateral realizada con tubo PVC corrugado de D=13/gp5 y conductor rígido de 2.5 mm2 de Cu., y aislamiento VV 750 V., en sistema monofásico con toma de tierra (fase, neutro y tierra), incluyendo caja de registro, caja de mecanismo universal con tornillos, base de enchufe sistem schuco 10/16A. (II+T), totalmente instalada.

**D27LA001** Ud PUNTO 2 PULSADORES + ZUMBADOR (07/03/1998)
1 Ud × 18.99 = 18.99
UD. Punto 2 pulsadores (uno en entrada parcela) + zumbador realizado en tubo PVC corrugado de D=13/gp. 5 y conductor de cobre unipolar aislados para una tensión nominal de 750 V. y sección 1,5 mm2. incluído caja registro, cajas mecanismos universal con tornillo, pulsador y zumbador, marcos respectivos, totalmente montado e instalado.

| Código | Ud | Descripción | Rendimiento | Precio | Importe |
|---|---|---|---|---|---|
| U01FY630 | H. | Oficial primera electricista (mano de obra; 19/11/1998) | 0.42 | 6.51 | 2.73 |
| U30JW120 | Ml | Tubo PVC corrugado D=13 (material; 07/03/1998) | 10 | 0.06 | 0.60 |
| U30JW001 | Ml | Conductor rígido 740V;1,5(Cu) (material; 06/02/2001) | 18 | 0.08 | 1.44 |
| U30LA001 | Ud | Pulsador timbre JUNG-CD 500 (material; 06/02/2001) | 2 | 4.09 | 8.18 |
| U30LA005 | Ud | Zumbador Ibiza BJC (material; 06/02/2001) | 1 | 5.67 | 5.67 |
| %0200001 | % | Medios auxiliares...(s/total) (22/12/1998) | 2 % | 18.62 | 0.37 |
|  |  | Total |  |  | 18.99 |

**D27NC236** Ud TOMA TV-FM (07/03/1998)
6 Ud × 9.2 = 55.20
UD. Toma TV-FM realizada en canalización PVC corrugado de D=13 mm., incluyendo únicamente la toma TV-FM, caja de mecanismo y alambre galvanizado.

| Código | Ud | Descripción | Rendimiento | Precio | Importe |
|---|---|---|---|---|---|
| U01FY630 | H. | Oficial primera electricista | 0.25 | 6.51 | 1.63 |
| U30JW120 | Ml | Tubo PVC corrugado D=13 | 8 | 0.06 | 0.48 |
| U30NC150 | Ud | Toma TV-FM SIMON 88 (material; 06/02/2001) | 1 | 6.91 | 6.91 |
| %0200001 | % | Medios auxiliares...(s/total) | 2 % | 9.02 | 0.18 |
|  |  | Total |  |  | 9.2 |

**D27MA236** Ud TOMA TELEFONO (07/03/1998)
6 Ud × 15.85 = 95.10
UD. Toma para teléfono, realizada con canalización de PVC corrugado de D=13 incluído guía de alambre galvanizado, caja de registro, caja mecanismo universal con tornillo, así como marco respectivo, totalmente montado e instalado.

| Código | Ud | Descripción | Rendimiento | Precio | Importe |
|---|---|---|---|---|---|
| U01FY630 | H. | Oficial primera electricista | 1 | 6.51 | 6.51 |
| U01FY635 | H. | Ayudante electricista (mano de obra; 19/11/1998) | 1 | 5.33 | 5.33 |
| U30JW120 | Ml | Tubo PVC corrugado D=13 | 6 | 0.06 | 0.36 |
| U30MA271 | Ud | Toma teléfono SIMON 88 (material; 29/12/2000) | 1 | 3.34 | 3.34 |
| %0200001 | % | Medios auxiliares...(s/total) | 2 % | 15.54 | 0.31 |
|  |  | Total |  |  | 15.85 |

**CAR0917** ud ARQUETA TOMA DE TIERRA (21/06/2001)
1 ud × 31.15 = 31.15
Arqueta de conexion puesta a tierra de pvc, punto de puesta a tierra construida según NTE/IEP-6.or de cobre unipolaraislados para tension nominal de 750 voltios y secci_n 1,5 mm2 incluida cala de registro, caja de mecanismo universal con tornillos, pulsador y zumbador, totalmente montado e instalado. e sistem schuco 10/16A. (II+T), totalmente instalada.

**CAR0918** ud DERIVACION TOMA DE TIERRA (21/06/2001)
1 ud × 145.36 = 145.36
Derivación toma de tierra compuesta por cable desnudo de 16mm2 empotrado y aislado con tubo de pvc flexible de 13 mm de diametro incluso cajas de derivación desde caja de proteccion individual o caja de contadores hasta linea principal puesta a tierra.sador y zumbador, totalmente montado e instalado.

**CAR0919** ud RED EQUIPOTENCIAL BAÑO (21/06/2001)
2 ud × 10.8 = 21.60
Red equipotencial en cuarto de baño realizada con conductor de 4 mm2, conectando a tierra todas las canalizaciones metálicas existentes y todos los elementos conductores que resulten accesibles según R.E.B.T.adores hasta linea principal puesta a tierra.sador y zumbador, totalmente montado e instalado.

**CAR0920** ud TOMA DE TIERRA INDEP. CON PICA (21/06/2001)
1 ud × 7.48 = 7.48
Toma de tierra independiente con pica de acero cobrizado de D= 14,3 mm. y 2 m. de longitud, cable de cobre de 35 mm2, unido mediante soldadura aluminotérmica, incluyendo registro de comprobación y puente de prueba. Todo totalmente instalado.ta a tierra.sador y zumbador, totalmente montado e instalado. e sistem schuco 10/16A. (II+T), totalmente instalada.

**CAR0922** ud BLQ.AUTO.EMER. 60 Lm.DAISALUX (07/10/1999)
4 ud × 10.64 = 42.56
Luminaria de emergencia autónoma IP223, de superficie, empotrada (con accesorio de empotrar), de 60 lúmenes, con dos lámparas incandescentes de señalización permanente. telemandable. Modelo incandescente Daisalux serie nova 30EP. Superficie máxima cubierta 12 m2. Autonomía superior a 1 hora. Base construida en ABS y difusor en S.A.N. estabilizado a los rayos UVA. Equipado con batería Ni.Cd estanca de alta temperatura.

**E19TCT010** ud EQUI. CAPTACIÓN RTV C/ MÁSTIL 3 m. (2014)
1 ud × 149.42 = 149.42
Equipo de captación de señales de TV terrenal y FM formado por antenas para UHF y FM, con mástil de tubo de acero galvanizado de 3 m., incluso anclajes, cable coaxial y conductor de tierra de 6 mm2 hasta equipos de cabecera y material de sujeción, completamente instalado.

| Código | Ud | Descripción | Rendimiento | Precio | Importe |
|---|---|---|---|---|---|
| O01OB222 | h. | Oficial 1ª Instalador telecomunicación (mano de obra) | 3 | 9.14 | 27.42 |
| O01OB224 | h. | Ayudante Instalador telecomunicación (mano de obra) | 3 | 8.06 | 24.18 |
| P22TT030 | ud | Antena UHF. canales 21/69 G=15dB. (material) | 2 | 27.67 | 55.34 |
| P22TT200 | ud | Antena FM circular G= 0dB. (material) | 1 | 10.8 | 10.80 |
| P22TA020 | ud | Mástil 3 m. 40x2 mm. (material) | 1 | 12.58 | 12.58 |
| P22TA200 | ud | Garra muro galv. 250 mm. (material) | 3 | 2.28 | 6.84 |
| P22TB210 | m. | Cable coaxial Cu 75 ohmios T100 (material) | 25 | 0.35 | 8.75 |
| P15GA040 | m. | Cond. rígi. 750 V 6 mm2 Cu (material) | 8 | 0.43 | 3.44 |
| P01DW090 | ud | Peque±o material | 0.2 | 0.33 | 0.07 |
|  |  | Total |  |  | 149.42 |

**E25RC300** ud CENTRAL ANTIROBO 8 ZONAS (2014)
1 ud × 334.54 = 334.54
Central microprocesada de detección de robo e incendio. Consta de 8 zonas totalmente programables, salida para conmutador digital de 6 canales, posibilidad de ser ampliada hasta 64 zonas mediante 7 ampliadores de 8 zonas cada uno, incluyendo teclado de control y posibilidad de conexión a impresora de serie. Fuente de alimentación de 0,8 A. Medida la unidad instalada.

| Código | Ud | Descripción | Rendimiento | Precio | Importe |
|---|---|---|---|---|---|
| O01OB200 | h. | Oficial 1ª electricista | 4 | 8.31 | 33.24 |
| O01OB220 | h. | Ayudante electricista | 4 | 6.65 | 26.60 |
| P23RC050 | ud | Central antir. microproc.8 zonas (2014) | 1 | 274.7 | 274.70 |
|  |  | Total |  |  | 334.54 |

## CAR10 INSTALACCION FONTANERIA Y AP. SANITARIOS (28/08/1995)
Importe: 3400.95
Instalación de fontanería completa, para vivienda compuesta de cocina, con tuberías de polietileno reticulado, para las redes de agua, y con tuberías de PVC serie C, para las redes de desagüe, totalmente terminada, sin aparatos sanitarios, y con p.p. de redes interiores de ascendentes y bajantes. construida en ABS y difusor en S.A.N. estabilizado a los rayos UVA. Equipado con bater_a Ni.Cd estanca de alta temperatura. Construido seg+n normas UNE 20-062-73 y UNE EN 60.598.2.22s de agua y los desagnes se entregar_n con tapones.

**E20AL040** ud ACOMETIDA 32 mm.POLIETIL.1 1/4" (28/08/1995)
1 ud × 24.88 = 24.88
Acometida a la red general municipal de agua potable hasta una longitud máxima de 8 m., realizada con tubo de polietileno de 32 mm. de diámetro, de alta densidad y para 10 atmósferas de presión máxima con collarín de toma de polipropileno de 125-1 1/4" reforzado con fibra de vidrio, p.p. de piezas especiales de polietileno y tapón roscado, terminada y funcionando, y sin incluir la rotura del pavimento.

| Código | Ud | Descripción | Rendimiento | Precio | Importe |
|---|---|---|---|---|---|
| O01OB170 | h. | Oficial 1ª fontanero calefactor | 2 | 4.58 | 9.16 |
| O01OB180 | h. | Oficial 2ª fontanero calefactor | 1 | 3.88 | 3.88 |
| P17PA040 | m. | Tubo polietileno ad (PE50A) 10atm.32mm (material) | 8 | 0.46 | 3.68 |
| P17PP030 | ud | Codo polietileno de 32 mm. (material) | 1 | 1.2 | 1.20 |
| P17PP340 | ud | Collarin toma PPFV 125-1 1/4" (material; 13/02/2001) | 1 | 6.96 | 6.96 |
|  |  | Total |  |  | 24.88 |

**E20CIA010** ud CONTADOR 1 1/4" EN ARMARIO 32 mm (28/08/1995)
1 ud × 354.52 = 354.52
Contador de agua de 1 1/4", colocado en armario de acometida, conexionado al ramal de acometida y a la red de distribución interior, incluso instalación de dos llaves de corte de esfera de 32 mm., grifo de purga, válvula de retención y demás material auxiliar, montado y funcionando, incluso timbrado del contador por el Ministerio de Industria, y sin incluir la acometida, ni la red interior.

| Código | Ud | Descripción | Rendimiento | Precio | Importe |
|---|---|---|---|---|---|
| O01OB170 | h. | Oficial 1ª fontanero calefactor | 2 | 4.58 | 9.16 |
| P17BI040 | ud | Contador agua M. 1 1/4"(32mm.) (material) | 1 | 80.24 | 80.24 |
| P17AR020 | ud | Armario 1 h.poliéster 75x50x30cm (material) | 1 | 210.96 | 210.96 |
| P17PP030 | ud | Codo polietileno de 32 mm. | 2 | 1.2 | 2.40 |
| P17PP100 | ud | Te polietileno de 32 mm. (material) | 1 | 1.79 | 1.79 |
| P17XE050 | ud | Válvula esfera latón niqu.1 1/4" (material) | 2 | 12.82 | 25.64 |
| P17XA100 | ud | Grifo de purga D=25mm. (material) | 1 | 6.52 | 6.52 |
| P17XR040 | ud | Válv.retención latón rosc.1 1/4" (material) | 1 | 7.43 | 7.43 |
| P17WT020 | ud | Timbrado contad. M. Industria (material) | 1 | 10.38 | 10.38 |
|  |  | Total |  |  | 354.52 |

**E20XET010** ud INS.POLIET. Y DESAG.PVC ASEO C/LAV+INOD. (28/08/1995)
1 ud × 61.54 = 61.54
Instalación de fontanería para un aseo dotado de lavabo y bidé realizada con tuberías de polietileno reticulado Wirsbo-Pex para las redes de agua fría y caliente utilizando el sistema Wirsbo Quick y Easy de derivaciones por tes y con tuberías de PVC, serie C para la red de desagüe con los diámetros necesarios para cada punto de servicio, con sifones individuales para los aparatos, incluso p.p de bajante de PVC de 110 mm. y manguetón de enlace para el inodoro, terminada y sin aparatos sanitarios. Las tomas de agua y los desagües se entregarán con tapones.

| Código | Ud | Descripción | Rendimiento | Precio | Importe |
|---|---|---|---|---|---|
| E20TAW010 | m. | TUB.POLIET.RET.WIRSBO PEX 16x1,8 (28/08/1995) | 7.5 | 1.66 | 12.45 |
| E20TAW020 | m. | TUB.POLIET.RET.WIRSBO PEX 20x1,9 (28/08/1995) | 4.5 | 1.82 | 8.19 |
| P17PS200 | ud | Llave corte empotrar 16x16 instal. (material; 13/02/2001) | 2 | 8.51 | 17.02 |
| E20WBV010 | m. | TUBERÍA DE PVC SERIE C 32 mm. (28/08/1995) | 1.7 | 1.2 | 2.04 |
| E20WGI010 | ud | DESAGÜE PVC C/SIFÓN BOTELLA (28/08/1995) | 1 | 3.67 | 3.67 |
| E20WJF020 | m. | BAJANTE DE PVC SERIE C. 110 mm. (28/08/1995) | 3 | 3.92 | 11.76 |
| P17SW040 | ud | Curva 90º PVC a inodoro D=110mm. (material) | 1 | 6.41 | 6.41 |
|  |  | Total |  |  | 61.54 |

**E20XET020** ud INS.POLIET. Y DESAG.PVC BAÑO COMPLETO (28/08/1995)
3 ud × 97.42 = 292.26
Instalación de fontanería para un baño dotado de lavabo, inodoro, bidé y bañera realizada con tuberías de polietileno reticulado Wirsbo-Pex para las redes de agua fría y caliente utilizando el sistema Wirsbo Quick y Easy de derivaciones por tes y con tuberías de PVC, serie C para la red de desagüe con los diámetros necesarios para cada punto de servicio, con sifones individuales para los aparatos, incluso p.p de bajante de PVC de 110 mm. y manguetón de enlace para el inodoro, terminada y sin aparatos sanitarios. Las tomas de agua y los desagües se entregarán con tapones.

| Código | Ud | Descripción | Rendimiento | Precio | Importe |
|---|---|---|---|---|---|
| E20TAW010 | m. | TUB.POLIET.RET.WIRSBO PEX 16x1,8 | 15 | 1.66 | 24.90 |
| E20TAW020 | m. | TUB.POLIET.RET.WIRSBO PEX 20x1,9 | 9 | 1.82 | 16.38 |
| P17PS200 | ud | Llave corte empotrar 16x16 instal. | 2 | 8.51 | 17.02 |
| E20WBV010 | m. | TUBERÍA DE PVC SERIE C 32 mm. | 3.4 | 1.2 | 4.08 |
| E20WBV020 | m. | TUBERÍA DE PVC SERIE C 40 mm. (28/08/1995) | 1.7 | 1.4 | 2.38 |
| E20WGB030 | ud | BOTE SIFÓNICO PVC D=110 COLG. (28/08/1995) | 1 | 12.3 | 12.30 |
| E20WJF030 | m. | BAJANTE DE PVC SERIE C. 125 mm. (28/08/1995) | 3 | 4.65 | 13.95 |
| P17SW040 | ud | Curva 90º PVC a inodoro D=110mm. | 1 | 6.41 | 6.41 |
|  |  | Total |  |  | 97.42 |

**E20XET030** ud INS.POLIET. Y DESAG.PVC COCINA (28/08/1995)
1 ud × 77.23 = 77.23
Instalación de fontanería para una cocina dotándole con tomas para fregadero, lavadora y lavavajillas realizada con tuberías de polietileno reticulado Wirsbo-Pex para las redes de agua fría y caliente utilizando el sistema Wirsbo Quick y Easy de derivaciones por tes y con tuberías de PVC, serie C para la red de desagüe con los diámetros necesarios para cada punto de servicio, con sifones individuales para los aparatos, incluso p.p de bajante de PVC de 110 mm. y manguetón de enlace para el inodoro, terminada y sin aparatos sanitarios. Las tomas de agua y los desagües se entregarán con tapones.

| Código | Ud | Descripción | Rendimiento | Precio | Importe |
|---|---|---|---|---|---|
| E20TAW010 | m. | TUB.POLIET.RET.WIRSBO PEX 16x1,8 | 11.5 | 1.66 | 19.09 |
| E20TAW020 | m. | TUB.POLIET.RET.WIRSBO PEX 20x1,9 | 9 | 1.82 | 16.38 |
| P17PS200 | ud | Llave corte empotrar 16x16 instal. | 2 | 8.51 | 17.02 |
| E20WBV020 | m. | TUBERÍA DE PVC SERIE C 40 mm. | 5.1 | 1.4 | 7.14 |
| E20WGI060 | ud | DESAGÜE DOBLE PVC C/SIF.CURVO (28/08/1995) | 1 | 6.02 | 6.02 |
| E20WGI110 | ud | DESAGÜE PVC P/LAVADORA, S.BOT. (28/08/1995) | 2 | 3.83 | 7.66 |
| E20WJF020 | m. | BAJANTE DE PVC SERIE C. 110 mm. | 1 | 3.92 | 3.92 |
|  |  | Total |  |  | 77.23 |

**CAR1005** ud LLAVE DE PASO 3/4" P/EMPOTRAR (21/06/2001)
10 ud × 14.53 = 145.30
Suministro y colocación de llave de paso de 3/4" de diámetro, para empotrar cromada y de paso recto, colocada mediante unión roscada o soldada, totalmente equipada, instalada y funcionando.

**E21ABC015** ud BAÑ.ACERO 170x75 BLA.G.MMDO. (28/08/1995)
2 ud × 155.36 = 310.72
Bañera de chapa de acero esmaltado, de 170x75 cm., blanca, con fondo antideslizante insonorizado y asas doradas, con grifería mezcladora exterior monomando, con inversor baño-ducha, ducha teléfono, flexible de 170 cm. y soporte articulado en blanco, incluso desagüe con rebosadero, de salida horizontal, de 40 mm., instalada y funcionando.

| Código | Ud | Descripción | Rendimiento | Precio | Importe |
|---|---|---|---|---|---|
| O01OB170 | h. | Oficial 1ª fontanero calefactor | 1 | 4.58 | 4.58 |
| P18BC020 | ud | Bañera acero 170x75 a.c.bla. (material) | 1 | 83.19 | 83.19 |
| P18GB080 | ud | Monomando ext.baño-ducha telf. bco.s.m. (material) | 1 | 63.23 | 63.23 |
| P17SC130 | ud | Desag.bañera c/rebos.s.hori.40mm (material) | 1 | 3 | 3.00 |
| P17SV090 | ud | Válvula para baño c/cadena 40mm. (material) | 1 | 1.36 | 1.36 |
|  |  | Total |  |  | 155.36 |

**E21ADC020** ud P.DUCHA CHAPA 80x80x6,5 BLA. 1,6 mm. (28/08/1995)
2 ud × 56.46 = 112.92
Plato de ducha de acero esmaltado, de 80x80x6,5 cm. de 1,6 mm., blanco, modelo Sena de Metalibérica, con grifería mezcladora exterior monomando, con ducha teléfono, flexible de 150 cm. y soporte articulado, incluso válvula de desagüe sifónica articulada, con salida de 40 mm., instalada y funcionando.

| Código | Ud | Descripción | Rendimiento | Precio | Importe |
|---|---|---|---|---|---|
| O01OB170 | h. | Oficial 1ª fontanero calefactor | 0.8 | 4.58 | 3.66 |
| P18DC010 | ud | P. ducha chapa 80x80x6,5 bla.1,6mm Sena (material) | 1 | 17.95 | 17.95 |
| P18GD050 | ud | Monomando ext. ducha telf. cromo s.n. (material) | 1 | 25.37 | 25.37 |
| P18DC200 | ud | Desagüe cromado p/ducha (material) | 1 | 9.48 | 9.48 |
|  |  | Total |  |  | 56.46 |

**D26FD051** Ud LAV. VICTORIA BLANCO MONOBL. YES (07/03/1998)
1 Ud × 114.23 = 114.23
UD. Lavabo de Roca modelo Victoria de 56x45 cm. blanco con pedestal, con grifería monobloc de Yes modelo Marina o similar, válvula de desagüe de 32 mm., llave de escuadra de 1/2" cromada y sifón individual PVC 40 mm. y latiguillo flexible 20 cm., totalmente instalado.

| Código | Ud | Descripción | Rendimiento | Precio | Importe |
|---|---|---|---|---|---|
| U01FY105 | H. | Oficial 1ª fontanero (mano de obra; 29/12/2000) | 1.2 | 7.37 | 8.84 |
| U27FD002 | Ud | Lav. Victoria 56x46 ped.blan. (material; 06/02/2001) | 1 | 30.96 | 30.96 |
| U26AG001 | Ud | Llave de escuadra 1/2" cromad (material; 07/03/1998) | 2 | 1.01 | 2.02 |
| U26GD221 | Ud | Monobloc lavabo Yes Marina (material; 06/02/2001) | 1 | 32.77 | 32.77 |
| U26XA001 | Ud | Latiguillo flexible 20 cm. (material; 07/03/1998) | 1 | 1.49 | 1.49 |
| U26XA011 | Ud | Florón cadenilla tapón (material; 09/12/1998) | 1 | 1.14 | 1.14 |
| U25XC101 | Ud | Valv.recta lavado/bide c/tap. (material; 07/03/1998) | 1 | 0.99 | 0.99 |
| U25XC401 | Ud | Sifón tubular s/horizontal (material; 07/03/1998) | 1 | 0.56 | 0.56 |
| %0100000 | % | Medios auxiliares...(s/total) | 45 % | 78.77 | 35.45 |
|  |  | Total |  |  | 114.23 |

**D26FG001** Ud LAVABO JAVA 56X47 cm. BLANCO (07/03/1998)
2 Ud × 133.28 = 266.56
UD. Lavabo para encastrar en encimera de Roca modelo Java en blanco, de 56x47 cm., con grifería de Roca modelo Monodín cromado ó similar, válvula de desague de 32 mm., llaves de escuadra de 1/2" cromadas, sifón individual de PVC y latiguillos flexibles de 20 cm., totalmente instalado.

| Código | Ud | Descripción | Rendimiento | Precio | Importe |
|---|---|---|---|---|---|
| U01FY105 | H. | Oficial 1ª fontanero | 1.1 | 7.37 | 8.11 |
| U27FG002 | Ud | Lav. empot. Java 56x47 blanco (material; 06/02/2001) | 1 | 41.78 | 41.78 |
| U26XA011 | Ud | Florón cadenilla tapón | 1 | 1.14 | 1.14 |
| U26AG001 | Ud | Llave de escuadra 1/2" cromad | 2 | 1.01 | 2.02 |
| U26GA221 | Ud | Mezclador lavabo Monodín crom. (material; 06/02/2001) | 1 | 34.34 | 34.34 |
| U26XA001 | Ud | Latiguillo flexible 20 cm. | 2 | 1.49 | 2.98 |
| U25XC101 | Ud | Valv.recta lavado/bide c/tap. | 1 | 0.99 | 0.99 |
| U25XC401 | Ud | Sifón tubular s/horizontal | 1 | 0.56 | 0.56 |
| %0100000 | % | Medios auxiliares...(s/total) | 45 % | 91.92 | 41.36 |
|  |  | Total |  |  | 133.28 |

**D26FD061** Ud LAV. MERIDIAN BLANCO GRIF. MONOD (07/03/1998)
3 Ud × 151.79 = 455.37
UD. Lavabo de Roca modelo Meridian de 65x53 cm. con pedestal en blanco, con grifería de Roca modelo Monodín cromada o similar, válvula de desagüe de 32 mm., llaves de escuadra de 1/2", cromadas y sifón individual de PVC 40 mm. y latiguillo flexible de 20 cm., totalmente instalado.

| Código | Ud | Descripción | Rendimiento | Precio | Importe |
|---|---|---|---|---|---|
| U01FY105 | H. | Oficial 1ª fontanero | 1.2 | 7.37 | 8.844 |
| U27FD061 | Ud | Lav. Meridian 65x53 ped. blan. (material; 06/02/2001) | 1 | 53.8 | 53.800 |
| U26AG001 | Ud | Llave de escuadra 1/2" cromad | 2 | 1.01 | 2.020 |
| U26GA221 | Ud | Mezclador lavabo Monodín crom. | 1 | 34.34 | 34.340 |
| U26XA001 | Ud | Latiguillo flexible 20 cm. | 2 | 1.49 | 2.980 |
| U26XA011 | Ud | Florón cadenilla tapón | 1 | 1.14 | 1.140 |
| U25XC101 | Ud | Valv.recta lavado/bide c/tap. | 1 | 0.99 | 0.990 |
| U25XC401 | Ud | Sifón tubular s/horizontal | 1 | 0.56 | 0.560 |
| %0100000 | % | Medios auxiliares...(s/total) | 45 % | 104.674 | 47.103 |
|  |  | Total |  |  | 151.79 |

**D26JD041** Ud BIDE MERIDIAN BLANCO G.MONODIN (07/03/1998)
2 Ud × 176.61 = 353.22
UD. Bidé de Roca modelo Meridian en blanco, con grifería de Roca modelo Monodín cromada o similar, tapa color blanco, sifón individual de PVC de 40 mm., válvula de desagüe de 32 mm., llaves de escuadra de 1/2" cromadas y latiguillos flexibles de 20 cm., totalmente instalado.

| Código | Ud | Descripción | Rendimiento | Precio | Importe |
|---|---|---|---|---|---|
| U01FY105 | H. | Oficial 1ª fontanero | 1.3 | 7.37 | 9.58 |
| U27JD061 | Ud | Bidé Meridian blanco c/tapa (material; 06/02/2001) | 1 | 69.49 | 69.49 |
| U26GA231 | Ud | Mezclador bide Monodín cromado (material; 06/02/2001) | 1 | 36.18 | 36.18 |
| U26AG001 | Ud | Llave de escuadra 1/2" cromad | 2 | 1.01 | 2.02 |
| U26XA001 | Ud | Latiguillo flexible 20 cm. | 2 | 1.49 | 2.98 |
| U25XC101 | Ud | Valv.recta lavado/bide c/tap. | 1 | 0.99 | 0.99 |
| U25XC401 | Ud | Sifón tubular s/horizontal | 1 | 0.56 | 0.56 |
| %0100000 | % | Medios auxiliares...(s/total) | 45 % | 121.80 | 54.81 |
|  |  | Total |  |  | 176.61 |

**D26LD001** Ud INOD. VICTORIA T. BAJO BLANCO (07/03/1998)
1 Ud × 143.73 = 143.73
UD. Inodoro de Roca modelo Victoria de tanque bajo en blanco, con asiento pintado en blanco y mecanismos, llave de escuadra 1/2" cromada, latiguillo flexible de 20 cm., empalme simple PVC de 110 mm., totalmente instalado.

| Código | Ud | Descripción | Rendimiento | Precio | Importe |
|---|---|---|---|---|---|
| U01FY105 | H. | Oficial 1ª fontanero | 1.5 | 7.37 | 11.06 |
| U27LD011 | Ud | Inodoro Victoria t. bajo blan (material; 06/02/2001) | 1 | 82.09 | 82.09 |
| U26AG001 | Ud | Llave de escuadra 1/2" cromad | 1 | 1.01 | 1.01 |
| U26XA001 | Ud | Latiguillo flexible 20 cm. | 1 | 1.49 | 1.49 |
| U25AA005 | Ml | Tub. PVC evac.90 mm.UNE 53114 (material; 06/02/2001) | 0.7 | 2.29 | 1.60 |
| U25DD005 | Ud | Empalme simple PVC evac. 90mm (material; 06/02/2001) | 1 | 1.88 | 1.88 |
| %0100000 | % | Medios auxiliares...(s/total) | 45 % | 99.13 | 44.61 |
|  |  | Total |  |  | 143.73 |

**D26LD041** Ud INOD. MERIDIAN T. BAJO BLANCO (07/03/1998)
3 Ud × 229.49 = 688.47
UD. Inodoro de Roca modelo Meridian de tanque bajo en blanco, con asiento y tapa pintada, mecanismos, llave de escuadra de 1/2" cromada, latiguillo flexible de 20 cm., empalme simple de PVC de 110 mm., totalmente instalado.

| Código | Ud | Descripción | Rendimiento | Precio |
|---|---|---|---|---|
| U01FY105 | H. | Oficial 1ª fontanero | 1.5 | 7.37 |
| U27LD061 | Ud | Inodoro Meridian t. bajo blanco (material; 06/02/2001) | 1 | 141.21 |
| U26XA001 | Ud | Latiguillo flexible 20 cm. | 1 | 1.49 |
| U26AG001 | Ud | Llave de escuadra 1/2" cromad | 1 | 1.01 |
| U25AA005 | Ml | Tub. PVC evac.90 mm.UNE 53114 | 0.7 | 2.29 |
| U25DD005 | Ud | Empalme simple PVC evac. 90mm | 1 | 1.88 |
| %0100000 | % | Medios auxiliares...(s/total) | 45 % |  |

## CAR11 INSTALACCION CALEFACCION (28/08/1995)
Importe: 5671.51

**CAR1101** ud DEPOSITO POLIETILENO 1500 lts. (13/11/2002)
1 ud × 371.69 = 371.69
Depósito de gasóleo "C" de 1.500 l.de polietileno reticulado de alta densidad, marca schutz o similar, i/homologación MIE, incluso kit de aspiración con accesorios, filtro de combustible, T de ventilación, boca de carga de 3" tipo Campsa, válvulas y accesorios, y tuberia de cobre para ida y retorno de D=10/12mm. sin equipo de presión.Totalmente instalado.

**E22CF070** ud G.T.FUND.GASÓL.MIXTA 25.000 kc/h
1 ud × 1449.85 = 1449.85
Grupo térmico de fundición para calefacción y producción de agua caliente sanitaria por acumulación de 25.000 kcal/h con quemador de gasóleo montado, cuadro de regulación y control para funcionamiento totalmente automático, depósito acumulador de acero inoxidable con aislamiento de poliuretano de 150 litros de capacidad, i/conexión a chimenea de evacuación de humos.

| Código | Ud | Descripción | Rendimiento | Precio | Importe |
|---|---|---|---|---|---|
| O01OA090 | h. | Cuadrilla A (mano de obra; 01/03/2000) | 8 | 16.73 | 133.84 |
| P20CS020 | ud | Gr.térm.calef.A.C.S.25000kcal/h (material) | 1 | 1149.41 | 1149.41 |
| P20WH010 | m. | Chimenea vent D=150 mm. (material) | 3 | 39.52 | 118.56 |
| P20WH060 | ud | Codo.chi. vent D=150 mm (material) | 1 | 48.04 | 48.04 |
|  |  | Total |  |  | 1449.85 |

**CAR1104** ud TERMOSTATO AMBIENT PROGRAMAB. (21/06/2001)
3 ud × 43.61 = 130.83
Termostato ambiente desde 8ºC a 32ºC, con programación independiente para cada día de la semana de hasta 6 cambios de nivel diarios, con tres niveles de temperatura ambiente: confort, actividad y reducido; programa especial para período de vacaciones, con visor de día, hora, temperatura de consigna y ambiente, totalmente instalado.

**E22SEP270** ud PANEL ACERO P/BAÑO 583 kcal/h (28/08/1995)
2 ud × 58.55 = 117.10
Panel de acero para cuarto de baño de 583 kcal/h., de 800x600 mm., dotado de soporte-barra toallero, i/p.p. de llave monogiro de 3/8", tapones detentores y purgador, instalado sobre soportes.

| Código | Ud | Descripción | Rendimiento | Precio | Importe |
|---|---|---|---|---|---|
| O01OB170 | h. | Oficial 1ª fontanero calefactor | 0.6 | 4.58 | 2.75 |
| O01OB180 | h. | Oficial 2ª fontanero calefactor | 0.6 | 3.88 | 2.33 |
| P20MP270 | ud | Panel acero p/baño 583 kc/h (material) | 1 | 48.06 | 48.06 |
| P20MW010 | ud | Llave monogiro 3/8" (material) | 1 | 2.67 | 2.67 |
| P20MW020 | ud | Purgador automático (material) | 1 | 0.26 | 0.26 |
| P20MW030 | ud | Soporte radiador panel (material) | 1 | 0.41 | 0.41 |
| P20MW050 | ud | Detentor 3/8" recto (material) | 1 | 2.07 | 2.07 |
|  |  | Total |  |  | 58.55 |

**E22SRS020** m2 SUELO RADIANTE WIRSBO C/REG.TRAD. (28/08/1995)
155.06 m2 × 23.23 = 3602.04
Calefacción por suelo radiante sistema Wirsbo, con agua a baja temperatura, circulando en circuito cerrado por tuberías de polietileno reticulado Wirsbo Eval PEX 17x2 para 4 kg. a 95ºC, sobre panel moldeado aislante Wirsbo de poliestireno expandido de 25 mm. de espesor y densidad 22 kg/m3, con grapas de sujeción del tubo, zócalo o banda perimetral de espuma de polietileno, kit completo de colectores de polisulfona (provisto de colector de ida, colector de retorno, detentores, purgadores automáticos, válvulas de paso, termómetros, llaves de llenado y vaciado y adaptadores Wirsbo Q y E o tradicionales), aditivo para mortero Wirsbo, caja para colectores, p.p. termostato para regulación termoeléctrica, cabezal electrotérmico 220 V, caja de conexión para regulación, grupo 20 de presión Wirsbo (provisto de circulador, sonda de contacto, By-pass con válvula tarada válvula mezcladora 3 vías). Instalado.

| Código | Ud | Descripción | Rendimiento | Precio | Importe |
|---|---|---|---|---|---|
| O01OB170 | h. | Oficial 1ª fontanero calefactor | 0.2 | 4.58 | 0.92 |
| O01OB180 | h. | Oficial 2ª fontanero calefactor | 0.2 | 3.88 | 0.78 |
| P20TR060 | m. | Tubería Wirsbo EvalPEX 17x2 (material; 13/02/2001) | 5 | 0.94 | 4.70 |
| P20RS010 | m. | Aislamiento lateral zócalo (material) | 1 | 0.73 | 0.73 |
| P20RS020 | m2 | Panel p/tubo Eval-Pex 22 kg/m3 e=2,5 cm. (material) | 1.85 | 2.2 | 4.07 |
| P20RS040 | ud | Grapa placa aislamiento (material) | 10 | 0.09 | 0.90 |
| P20RS050 | ud | Kit completo colector Wirsbo (material) | 0.01 | 151.09 | 1.51 |
| P20RS060 | ud | Caja de colectores Wirsbo (material) | 0.01 | 67.32 | 0.67 |
| P20RS070 | ud | Aditivo para mortero Wirsbo (material) | 0.1 | 3.87 | 0.39 |
| P20RS080 | ud | Termostato 220 V. (material) | 0.03 | 17.04 | 0.51 |
| P20RS090 | ud | Cabezal electrotérmico 220 V. (material) | 0.05 | 19.22 | 0.96 |
| P20RS100 | ud | Caja de conexión regulación (material) | 0.03 | 20.68 | 0.62 |
| P20RS110 | ud | Grupo 20 presión Wirsbo (material) | 0.01 | 646.94 | 6.47 |
|  |  | Total |  |  | 23.23 |

| Medición | Uds. | Largo | Parcial |
|---|---|---|---|
|  | 1 | 26.99 | 26.99 |
|  | 1 | 13.08 | 13.08 |
|  | 1 | 2.52 | 2.52 |
|  | 1 | 2.59 | 2.59 |
|  | 1 | 9.21 | 9.21 |
|  | 1 | 15.18 | 15.18 |
|  | 1 | 12.91 | 12.91 |
|  | 1 | 8.35 | 8.35 |
|  | 1 | 7.92 | 7.92 |
|  | 1 | 4.33 | 4.33 |
|  | 1 | 2.24 | 2.24 |
|  | 1 | 17.44 | 17.44 |
|  | 1 | 13.77 | 13.77 |
|  | 1 | 12.83 | 12.83 |
|  | 1 | 5.7 | 5.70 |
| Total |  |  | 155.06 |

## CAR12 VIDRIOS, PINTURAS Y VARIOS (2014)
Importe: 4124.71

**E16ECA110** m2 D. ACRISTALAMIENTO 6/12/6 (2014)
33.63 m2 × 25.02 = 841.42
Doble acristalamiento tipo Isolar Glas, conjunto formado por dos lunas float incoloras de 6 mm y cámara de aire deshidratado de 12 o 16 mm con perfil separador de aluminio y doble sellado perimetral, fijación sobre carpintería con acuñado mediante calzos de apoyo perimetrales y laterales y sellado en frío con silicona Wacker Elastosil 400, incluso cortes de vidrio y colocación de junquillos, según NTE-FVP-8

| Código | Ud | Descripción | Rendimiento | Precio | Importe |
|---|---|---|---|---|---|
| O01OB250 | h. | Oficial 1¬ vidrierøa | 0.2 | 8.31 | 1.66 |
| P14ECA110 | m2 | D. acristalamiento (6/12/6) (material) | 1.006 | 18.76 | 18.87 |
| P14KW060 | m. | Sellado con silicona incolora (material) | 7 | 0.57 | 3.99 |
| P01DW090 | ud | Peque±o material | 1.5 | 0.33 | 0.50 |
|  |  | Total |  |  | 25.02 |

| Medición | Uds. | Largo | Alto | Parcial |
|---|---|---|---|---|
| V1 | 1 | 3.4 | 2.1 | 7.14 |
| V2 | 1 | 1.5 | 2.1 | 3.15 |
| V3 | 2 | 0.86 | 2.1 | 3.61 |
| V4 | 5 | 1.5 | 1.3 | 9.75 |
| V5 | 4 | 1.5 | 1.3 | 7.80 |
| V6 | 1 | 0.6 | 1.3 | 0.78 |
| V7 | 2 | 1 | 0.7 | 1.40 |
| Total |  |  |  | 33.63 |

**E15AVA010** ud VIDRIO IMPR.INCOL.4mm.IMPRESO-37 (30/01/2002)
18 ud × 1.67 = 30.06
Ud. Vidrio translúcido tipo impreso-37 de 4 mm. incoloro, colocado sobre madera y sellado con silicona incolora, incluso cortado y colocación, según NTE-FVP-10.

**E16AZA020** m2 ESPEJO PLATEADO 5 mm
4.75 m2 × 24.77 = 117.66
Espejo plateado realizado con una luna float incolora de 5 mm. plateada por su cara posterior, incluso canteado perimetral y taladros.

| Código | Ud | Descripción | Rendimiento | Precio | Importe |
|---|---|---|---|---|---|
| O01OB250 | h. | Oficial 1¬ vidrierøa | 1 | 8.31 | 8.31 |
| P14GE020 | m2 | Espejo plateado 5 mm (material) | 1.006 | 10.52 | 10.58 |
| P14KC010 | m. | Canteado espejo (material) | 4 | 0.98 | 3.92 |
| P14KW070 | ud | Taladro espejo D<10 mm. (material) | 4 | 0.49 | 1.96 |
|  |  | Total |  |  | 24.77 |

| Medición | Uds. | Largo | Alto | Parcial |
|---|---|---|---|---|
|  | 1 | 1 | 1 | 1.00 |
|  | 1 | 2.5 | 1.5 | 3.75 |
| Total |  |  |  | 4.75 |

**E27EPA020** m2 PINT.PLÁ.LISA MATE BLANCA LAVAB.
98.22 m2 × 3.49 = 342.79
Pintura plástica lisa mate lavable en blanco, sobre paramentos horizontales y verticales, dos manos, incluso mano de imprimación y plastecido.

| Código | Ud | Descripción | Rendimiento | Precio | Importe |
|---|---|---|---|---|---|
| O01OB230 | h. | Oficial 1ª pintura (mano de obra) | 0.16 | 8.83 | 1.41 |
| O01OB240 | h. | Ayudante pintura (mano de obra) | 0.16 | 8.17 | 1.31 |
| P25OF007 | kg | Masilla en polvo al agua (material) | 0.08 | 0.69 | 0.06 |
| P25OZ020 | l. | Emulsión fijadora (material) | 0.02 | 3.49 | 0.07 |
| P25EI040 | l. | P.plá.acril.mate-seda lavable (material) | 0.3 | 1.77 | 0.53 |
| P25WW220 | ud | Pequeño material (material) | 0.2 | 0.53 | 0.11 |
|  |  | Total |  |  | 3.49 |

| Medición | Uds. | Largo | Alto | Parcial |
|---|---|---|---|---|
| Garaje | 2 | 8.7 | 2.7 | 46.98 |
|  | 2 | 4.1 | 2.7 | 22.14 |
|  | 1 | 29.1 |  | 29.10 |
| Total |  |  |  | 98.22 |

**CAR1203** m2 PINTU.PLAST.LISA MATE COL.CLAROS (21/06/2001)
472.23 m2 × 3.53 = 1666.97
Pintura plástica lisa mate en colores claros, sobre paramentos verticales, lavable dos manos, incluso mano de plástico diluido, plastecido y mano de acabado.

| Medición | Uds. | Largo | Alto | Parcial |
|---|---|---|---|---|
| PAREDES |  |  |  |  |
| Semisótano | 2 | 3.6 | 2.7 | 19.44 |
|  | 2 | 2.3 | 2.7 | 12.42 |
| Pl. Baja | 2 | 9 | 2.7 | 48.60 |
|  | 2 | 2.1 | 2.7 | 11.34 |
|  | 2 | 7.1 | 2.7 | 38.34 |
|  | 2 | 4.4 | 2.7 | 23.76 |
|  | 2 | 3.3 | 2.7 | 17.82 |
|  | 2 | 3.7 | 2.7 | 19.98 |
| Entreplanta | 2 | 8.9 | 2.7 | 48.06 |
|  | 2 | 3.1 | 2.7 | 16.74 |
|  | 2 | 3.5 | 2.7 | 18.90 |
|  | 2 | 2 | 2.7 | 10.80 |
|  | 2 | 4.9 | 2.7 | 26.46 |
|  | 2 | 3 | 2.7 | 16.20 |
| Pl. Primera | 2 | 7.05 | 2.7 | 38.07 |
|  | 2 | 3.2 | 2.7 | 17.28 |
|  | 2 | 5.45 | 2.7 | 29.43 |
|  | 4 | 3.2 | 2.7 | 34.56 |
|  | 2 | 4.45 | 2.7 | 24.03 |
| Total |  |  |  | 472.23 |

**CAR1204** m2 PINTU. PLASTICA LISA BLANCA MATE (21/06/2001)
170.03 m2 × 3.11 = 528.79
Pintura plástica lisa mate en blanco, sobre paramentos horizontales, lavable dos manos, incluso mano de plástico diluido, plastecido y mano de acabado.

| Medición | Uds. | Largo | Parcial |
|---|---|---|---|
| TECHOS YESO | 1 | 1.82 | 1.82 |
|  | 1 | 2.27 | 2.27 |
|  | 1 | 2.03 | 2.03 |
|  | 1 | 2.24 | 2.24 |
| TECHOS ESCAYOLA |  |  |  |
| Semisótano | 1 | 2.34 | 2.34 |
|  | 1 | 2.24 | 2.24 |
| P.Baja | 1 | 26.99 | 26.99 |
|  | 1 | 13.08 | 13.08 |
|  | 1 | 2.52 | 2.52 |
|  | 1 | 2.59 | 2.59 |
|  | 1 | 9.21 | 9.21 |
|  | 1 | 15.18 | 15.18 |
|  | 1 | 2.03 | 2.03 |
| Entreplanta | 1 | 12.91 | 12.91 |
|  | 1 | 8.35 | 8.35 |
|  | 1 | 7.92 | 7.92 |
|  | 1 | 4.33 | 4.33 |
|  | 1 | 2.24 | 2.24 |
| P. Primera | 1 | 17.44 | 17.44 |
|  | 1 | 13.77 | 13.77 |
|  | 1 | 12.83 | 12.83 |
|  | 1 | 5.7 | 5.70 |
| Total |  |  | 170.03 |

**E27GA010** m2 P.P.ACRÍL.LISA MATE ESTANDARD
30.31 m2 × 3.22 = 97.60
Pintura acrílica mate estándar aplicada a rodillo en paramentos verticales y horizontales de fachada, i/limpieza de superficie, mano de imprimación y acabado con dos manos, según NTE-RPP-24.

| Código | Ud | Descripción | Rendimiento | Precio | Importe |
|---|---|---|---|---|---|
| O01OB230 | h. | Oficial 1ª pintura | 0.15 | 8.83 | 1.32 |
| O01OB240 | h. | Ayudante pintura | 0.15 | 8.17 | 1.23 |
| P25OZ020 | l. | Emulsión fijadora | 0.03 | 3.49 | 0.10 |
| P25EI040 | l. | P.plá.acril.mate-seda lavable | 0.3 | 1.77 | 0.53 |
| P25WW220 | ud | Pequeño material | 0.08 | 0.53 | 0.04 |
|  |  | Total |  |  | 3.22 |

| Medición | Uds. | Largo | Alto | Parcial |
|---|---|---|---|---|
| Petos Terrazas | 1 | 3.2 | 0.9 | 2.88 |
|  | 2 | 0.7 | 0.9 | 1.26 |
|  | 2 | 4.29 | 0.9 | 7.72 |
|  | 2 | 5 | 0.9 | 9.00 |
|  | 1 | 4 | 0.9 | 3.60 |
|  | 1 | 5.5 | 0.9 | 4.95 |
|  | 1 | 1 | 0.9 | 0.90 |
| Total |  |  |  | 30.31 |

**E27HEC010** m2 ESMALTE SATINADO S/METAL
8.74 m2 × 6.51 = 56.90
Pintura al esmalte satinado, dos manos y una mano de minio o antioxidante sobre carpintería metálica o cerrajería, i/rascado de los óxidos y limpieza manual.

| Código | Ud | Descripción | Rendimiento | Precio | Importe |
|---|---|---|---|---|---|
| O01OB230 | h. | Oficial 1ª pintura | 0.35 | 8.83 | 3.09 |
| P25OU030 | l. | Minio de plomo marino (material) | 0.35 | 5.69 | 1.99 |
| P25JA100 | l. | Esm.laca poliuretano satin.color (material) | 0.2 | 6.95 | 1.39 |
| P25WW220 | ud | Pequeño material | 0.08 | 0.53 | 0.04 |
|  |  | Total |  |  | 6.51 |

| Medición | Uds. | Largo | Ancho | Alto | Parcial |
|---|---|---|---|---|---|
| RF-60 | 4 | 0.85 |  | 2.1 | 7.14 |
| Pasamanos | 1 | 4 | 0.4 |  | 1.60 |
| Total |  |  |  |  | 8.74 |

**E27MB050** m2 BARNIZADO CON POLIURETANO
64.04 m2 × 6.91 = 442.52
Barnizado con poliuretano sobre carpintería de madera, dos manos, lijado y afinado, aplicación de barniz poliuretano diluido y relijado.

| Código | Ud | Descripción | Rendimiento | Precio | Importe |
|---|---|---|---|---|---|
| O01OB230 | h. | Oficial 1ª pintura | 0.3 | 8.83 | 2.65 |
| O01OB240 | h. | Ayudante pintura | 0.3 | 8.17 | 2.45 |
| P25WD060 | kg | Disolvente barniz poliuretano (material) | 0.11 | 1.69 | 0.19 |
| P25JM030 | l. | Esmal.poliuretano Acripol (2 comp.) (material) | 0.2 | 7.94 | 1.59 |
| P25WW220 | ud | Pequeño material | 0.05 | 0.53 | 0.03 |
|  |  | Total |  |  | 6.91 |

| Medición | Uds. | Largo | Ancho | Alto | Parcial |
|---|---|---|---|---|---|
|  | 2 | 0.92 |  | 2.1 | 3.86 |
|  | 18 | 0.85 |  | 2.1 | 32.13 |
|  | 2 | 0.85 | 0.4 | 2.1 | 1.43 |
|  | 2 | 1.5 | 0.4 | 2.1 | 2.52 |
|  | 2 | 4 |  | 2 | 16.00 |
|  | 1 | 3 |  | 2.7 | 8.10 |
| Total |  |  |  |  | 64.04 |

## Precios auxiliares

**E04CA060** m3 H.ARM. HA-25/P/20/I V. GRÚA
Precio: 77.51
Hormigón armado HA-25 N/mm2., Tmáx.20 mm., para ambiente normal, elaborado en central en relleno de zapatas y zanjas de cimentación, incluso armadura (40 kg./m3.), vertido con grúa, vibrado y colocado. Según normas NTE-CSZ y EHE.

| Código | Ud | Descripción | Rendimiento | Precio | Importe |
|---|---|---|---|---|---|
| E04CA010 | m3 | H.ARM. HA-25/P/20/I V.MANUAL | 1 | 74.44 | 74.44 |
| M02GT120 | h. | Grúa torre automontante 20 txm. (maquinaria) | 0.2 | 15.34 | 3.07 |
|  |  | Total |  |  | 77.51 |

**E04CE020** m2 ENCOF.MAD.ZAP.Y VIG.RIOS.Y ENCE.
Precio: 7.22
Encofrado y desencofrado con madera suelta en zapatas, zanjas, vigas y encepados, considerando 4 posturas. Según NTE-EME.

| Código | Ud | Descripción | Rendimiento | Precio | Importe |
|---|---|---|---|---|---|
| O01OB010 | h. | Oficial 1ª encofrador (mano de obra) | 0.3 | 9.24 | 2.77 |
| O01OB020 | h. | Ayudante encofrador (mano de obra) | 0.3 | 8.66 | 2.60 |
| P01ES050 | m3 | Madera pino encofrar 26 mm. (material; 13/02/2001) | 0.02 | 88.12 | 1.76 |
| P03AA020 | kg | Alambre atar 1,30 mm. (material; 13/02/2001) | 0.1 | 0.62 | 0.06 |
| P01UC030 | kg | Puntas 20x100 (material) | 0.05 | 0.51 | 0.03 |
|  |  | Total |  |  | 7.22 |

**E04SE010** m2 ENCACHADO PIEDRA 40/80 e=15cm
Precio: 2.98
Encachado de piedra caliza 40/80 de 15 cm. de espesor en sub-base de solera, i/extendido y compactado con pisón.

| Código | Ud | Descripción | Rendimiento | Precio | Importe |
|---|---|---|---|---|---|
| O01OA070 | h. | Peón ordinario | 0.15 | 7.48 | 1.12 |
| P01AG130 | m3 | Grava 40/80 mm. (material) | 0.165 | 11.27 | 1.86 |
|  |  | Total |  |  | 2.98 |

**E04SE090** m3 HORMIGÓN HA-25/P/20/I EN SOLERA
Precio: 55.87
Hormigón para armar HA-25/P/20/I, elaborado en central en solera, incluso vertido, compactado según EHE, p.p. de vibrado, regleado y curado en soleras.

| Código | Ud | Descripción | Rendimiento | Precio | Importe |
|---|---|---|---|---|---|
| O01OA030 | h. | Oficial primera | 0.6 | 9.14 | 5.48 |
| O01OA070 | h. | Peón ordinario | 0.6 | 7.48 | 4.49 |
| P01HA010 | m3 | Hormigón HA-25/P/20/I central (material) | 1.05 | 43.71 | 45.90 |
|  |  | Total |  |  | 55.87 |

**E04AM060** m2 MALLA 15x15 cm. D=6 mm.
Precio: 1.28
Malla electrosoldada con acero corrugado B 500 T de D=6 mm. en cuadrícula 15x15 cm., colocado en obra, i/p.p. de alambre de atar. Según EHE.

| Código | Ud | Descripción | Rendimiento | Precio | Importe |
|---|---|---|---|---|---|
| O01OB030 | h. | Oficial 1ª ferralla (mano de obra) | 0.008 | 9.24 | 0.07 |
| O01OB040 | h. | Ayudante ferralla (mano de obra) | 0.008 | 8.66 | 0.07 |
| P03AM030 | m2 | Malla 15x15x6 -2,792 kg/m2 (material; 03/05/2008) | 1.25 | 0.91 | 1.14 |
|  |  | Total |  |  | 1.28 |

**A02AA510** M3 HORMIGON H-200/40 elab. obra (30/11/1998)
Precio: 28.13
M3. Hormigón en masa de resistencia H-200 según EH-91, con cemento CEM II/A-P 32,5 R, arena de río y árido rodado tamaño máximo 40 mm. confeccionado con hormigonera de 250 l., para vibrar y consistencia plástica.

| Código | Ud | Descripción | Rendimiento | Precio | Importe |
|---|---|---|---|---|---|
| U01AA011 | H. | Peón ordinario | 1.78 | 7.37 | 13.12 |
| U04CA001 | Tm | Cemento CEM II-A/P 32,5R (material; 30/11/1998) | 0.365 | 13.1 | 4.78 |
| U04AA101 | Tm | Arena de río (0-5mm) (material; 06/02/2001) | 0.66 | 5.07 | 3.35 |
| U04AF150 | Tm | Garbancillo 20/40 mm. (material; 06/02/2001) | 1.32 | 5.07 | 6.69 |
| U04PY001 | M3 | Agua (material; 30/12/1998) | 0.16 | 0.1 | 0.02 |
| A03LA005 | H | HORMIGONERA ELECTRICA 250 L. (material; 03/12/1998) | 0.5 | 0.34 | 0.17 |
|  |  | Total |  |  | 28.13 |

**A01JF006** M3 MORTERO cola 1/6 M-40 (material; 30/11/1998)
Precio: 21.5
M3. Mortero de cemento CEM II-A/P 32,5R y arena de río de dosificación 1/6 M-40 confeccionado con hormigonera de 250 l.

| Código | Ud | Descripción | Rendimiento | Precio | Importe |
|---|---|---|---|---|---|
| U01AA011 | H. | Peón ordinario | 2.16 | 7.37 | 15.92 |
| U04CA001 | Tm | Cemento CEM II-A/P 32,5R | 0.25 | 13.1 | 3.28 |
| U04AA001 | M3 | Arena de río (0-5mm) | 1.1 | 1.94 | 2.13 |
| U04PY001 | M3 | Agua | 0.255 | 0.1 | 0.03 |
| A03LA005 | H | HORMIGONERA ELECTRICA 250 L. | 0.4 | 0.34 | 0.14 |
|  |  | Total |  |  | 21.5 |

**A01JF002** M3 MORTERO CEMENTO 1/2 (30/11/1998)
Precio: 25.66
M3. Mortero de cemento CEM II/A-P 32,5 R y arena de río de dosificación 1/2 confeccionado con hormigonera de 250 l.

| Código | Ud | Descripción | Rendimiento | Precio | Importe |
|---|---|---|---|---|---|
| U01AA011 | H. | Peón ordinario | 2.16 | 7.37 | 15.92 |
| U04CA001 | Tm | Cemento CEM II-A/P 32,5R | 0.6 | 13.1 | 7.86 |
| U04AA001 | M3 | Arena de río (0-5mm) | 0.88 | 1.94 | 1.71 |
| U04PY001 | M3 | Agua | 0.265 | 0.1 | 0.03 |
| A03LA005 | H | HORMIGONERA ELECTRICA 250 L. | 0.4 | 0.34 | 0.14 |
|  |  | Total |  |  | 25.66 |

**E02ES020** m3 EXC.ZANJA SANEAM. T.DURO A MANO (25/08/2001)
Precio: 26.18
Excavación en zanjas de saneamiento, en terrenos de consistencia dura, por medios manuales, con extracción de tierras a los bordes, y con posterior relleno y apisonado de las tierras procedentes de la excavación y con p.p. de medios auxiliares.

| Código | Ud | Descripción | Rendimiento | Precio | Importe |
|---|---|---|---|---|---|
| O01OA070 | h. | Peón ordinario | 3.5 | 7.48 | 26.18 |
|  |  | Total |  |  | 26.18 |

**E04MM028** m3 HORMIGÓN HA-25/P/20/I V.GRÚA
Precio: 54.82
Hormigón en masa HA-25 N/mm2., consistencia plástica, Tmáx.20 mm., para ambiente normal, elaborado en central en muros, incluso vertido con grúa, vibrado y colocado. Según normas NTE-CCM y EHE.

| Código | Ud | Descripción | Rendimiento | Precio | Importe |
|---|---|---|---|---|---|
| O01OA070 | h. | Peón ordinario | 0.2 | 7.48 | 1.50 |
| E04MM010 | m3 | HORMIGÓN HA-25/P/20/I V.MAN. | 1 | 51.04 | 51.04 |
| M02GT140 | h. | Grúa torre automontante 40 txm. (maquinaria) | 0.1 | 22.84 | 2.28 |
|  |  | Total |  |  | 54.82 |

**E04MEM020** m2 ENCOF.TABL.AGLOM.MUROS 2C <3m
Precio: 21.85
Encofrado y desencofrado a dos caras vistas, en muros con tableros de madera hidrofugada aglomerada de 22 mm. hasta 1,90 m2. de superficie considerando 2 posturas. Según NTE-EME.

| Código | Ud | Descripción | Rendimiento | Precio | Importe |
|---|---|---|---|---|---|
| O01OB010 | h. | Oficial 1ª encofrador | 0.9 | 9.24 | 8.32 |
| O01OB020 | h. | Ayudante encofrador | 0.9 | 8.66 | 7.79 |
| P01EL100 | m2 | Tablero hidrófugo 22 mm. (material) | 1.1 | 4.39 | 4.83 |
| P01ES050 | m3 | Madera pino encofrar 26 mm. | 0.01 | 88.12 | 0.88 |
| P01UC030 | kg | Puntas 20x100 | 0.05 | 0.51 | 0.03 |
|  |  | Total |  |  | 21.85 |

**E04AB020** kg ACERO CORRUGADO B 500 S
Precio: 0.54
Acero corrugado B 500 S, cortado, doblado, armado y colocado en obra, incluso p.p. de despuntes. Según EHE.

| Código | Ud | Descripción | Rendimiento | Precio | Importe |
|---|---|---|---|---|---|
| O01OB030 | h. | Oficial 1ª ferralla | 0.013 | 9.24 | 0.12 |
| O01OB040 | h. | Ayudante ferralla | 0.013 | 8.66 | 0.11 |
| P03AC200 | kg | Acero corrugado B 500 S (material; 13/02/2001) | 1.1 | 0.28 | 0.31 |
| P03AA020 | kg | Alambre atar 1,30 mm. | 0.005 | 0.62 | 0.00 |
|  |  | Total |  |  | 0.54 |

**A02FA500** M3 HORMIG. H-200 Tmáx.20 CENTRAL (material; 25/08/2001)
Precio: 33.23
M3. Hormigón H-200 kg/cm2 con cemento CEM II-A/P 32,5R, arena de río y árido rodado Tmax.20 mm., de central para vibrar y consistencia plástica, puesto en obra, con p.p. de mermas y cargas incompletas.

| Código | Ud | Descripción | Rendimiento | Precio | Importe |
|---|---|---|---|---|---|
| U04MA501 | M3 | Hormigón H-200/20 de central (material; 25/08/2001) | 1 | 33.23 | 33.23 |
|  |  | Total |  |  | 33.23 |

**A02FA723** M3 HORM. HA-25/P/20/ IIa CENTRAL (01/12/2001)
Precio: 68.88
M3. Hormigón para armar de resistencia 25/P/20/ IIa Nmm2, con cemento CEM II/A-P 32,5 R arena de río y árido rodado tamaño máximo 20 mm., de central para vibrar y consistencia plástica, puesto en obra, con p.p. de mermas y cargas incompletas. Según EHE.

| Código | Ud | Descripción | Rendimiento | Precio | Importe |
|---|---|---|---|---|---|
| U04MA723 | M3 | Hormigón HA-25/P/20/ IIa central (material; 01/12/2001) | 1 | 68.88 | 68.88 |
|  |  | Total |  |  | 68.88 |

**D05AC050** M2 ENCOF. MADERA EN FORJADOS (25/05/2000)
Precio: 3.63
M2. Encofrado y desencofrado continuo con puntales y sopandas en forjados de viguetas y bovedillas, hasta 3,50 m. de altura, con madera suelta.

| Código | Ud | Descripción | Rendimiento | Precio | Importe |
|---|---|---|---|---|---|
| U01AA501 | Hr | Cuadrilla A (mano de obra; 29/10/2001) | 0.05 | 30.14 | 1.51 |
| U07AI001 | M3 | Madera pino encofrar 26 mm. (material; 21/11/2001) | 0.007 | 129.22 | 0.90 |
| U06AA001 | Kg | Alambre atar 1,3 mm. (material; 06/02/2001) | 0.04 | 1.26 | 0.05 |
| U06DA010 | Kg | Puntas plana 20x100 (material; 06/02/2001) | 0.05 | 0.75 | 0.04 |
| %0100000 | % | Medios auxiliares...(s/total) | 45 % | 2.50 | 1.13 |
|  |  | Total |  |  | 3.63 |

**E05HLM020** m3 HORM. P/ARMAR HA-25/P/20 L.IN.
Precio: 52.13
Hormigón para armar HA-25/P/20/I, elaborado en central, en losas inclinadas, incluso vertido con pluma-grúa, vibrado y colocado. Según NTE-EHL y EHE.

| Código | Ud | Descripción | Rendimiento | Precio | Importe |
|---|---|---|---|---|---|
| O01OB010 | h. | Oficial 1ª encofrador | 0.25 | 9.24 | 2.31 |
| O01OB020 | h. | Ayudante encofrador | 0.25 | 8.66 | 2.17 |
| O01OB025 | h. | Oficial 1ª gruísta (mano de obra) | 0.17 | 9 | 1.53 |
| M02GT002 | h. | Grúa pluma 30 m./0,75t. (maquinaria) | 0.17 | 14.18 | 2.41 |
| P01HA010 | m3 | Hormigón HA-25/P/20/I central | 1 | 43.71 | 43.71 |
|  |  | Total |  |  | 52.13 |

**E05HLE020** m2 ENCOF. MADERA LOSA INCL. 4 P.
Precio: 8.06
Encofrado y desencofrado de losa armada inclinada, con tableros de madera de pino de 22 mm., considerando 4 posturas. Según norma NTE-EME.

| Código | Ud | Descripción | Rendimiento | Precio | Importe |
|---|---|---|---|---|---|
| O01OB010 | h. | Oficial 1ª encofrador | 0.25 | 9.24 | 2.31 |
| O01OB020 | h. | Ayudante encofrador | 0.25 | 8.66 | 2.17 |
| M12EM030 | m2 | Tablero encofrar 22 mm. 4 p. (maquinaria) | 1 | 1.35 | 1.35 |
| P01ES045 | m3 | Madera pino encofrar 22 mm. (material; 13/02/2001) | 0.02 | 86.78 | 1.74 |
| P01UC030 | kg | Puntas 20x100 | 0.15 | 0.51 | 0.08 |
| P03AA020 | kg | Alambre atar 1,30 mm. | 0.5 | 0.62 | 0.31 |
| M12CP100 | ud | Puntal telesc. normal 1,75-3,10 (maquinaria) | 0.01 | 10.3 | 0.10 |
|  |  | Total |  |  | 8.06 |

**E05HLM015** m3 HORM. P/ARMAR HA-25/P/20 L.PL.
Precio: 48.27
Hormigón para armar HA-25/P/20/I, elaborado en central, en losas planas, incluso vertido con pluma-grúa, vibrado y colocado. Según normas NTE-EHL y EHE.

| Código | Ud | Descripción | Rendimiento | Precio | Importe |
|---|---|---|---|---|---|
| O01OB010 | h. | Oficial 1ª encofrador | 0.125 | 9.24 | 1.16 |
| O01OB020 | h. | Ayudante encofrador | 0.125 | 8.66 | 1.08 |
| O01OB025 | h. | Oficial 1ª gruísta | 0.1 | 9 | 0.90 |
| M02GT002 | h. | Grúa pluma 30 m./0,75t. | 0.1 | 14.18 | 1.42 |
| P01HA010 | m3 | Hormigón HA-25/P/20/I central | 1 | 43.71 | 43.71 |
|  |  | Total |  |  | 48.27 |

**E05HLE030** m2 ENCOFR. MADERA LOSAS VISTO
Precio: 12.52
Encofrado y desencofrado de losa armada con tablero formado por tabla machihembrada de madera de pino de 22 mm., confeccionados previamente, considerando una postura. Normas NTE-EME.

| Código | Ud | Descripción | Rendimiento | Precio | Importe |
|---|---|---|---|---|---|
| O01OB010 | h. | Oficial 1ª encofrador | 0.3 | 9.24 | 2.77 |
| O01OB020 | h. | Ayudante encofrador | 0.3 | 8.66 | 2.60 |
| P01ET030 | m2 | Tabla pino M-H 2,50x9/16x23 (material; 13/02/2001) | 1.05 | 5.08 | 5.33 |
| P01ES050 | m3 | Madera pino encofrar 26 mm. | 0.018 | 88.12 | 1.59 |
| P01UC030 | kg | Puntas 20x100 | 0.08 | 0.51 | 0.04 |
| P03AA020 | kg | Alambre atar 1,30 mm. | 0.15 | 0.62 | 0.09 |
| M12CP100 | ud | Puntal telesc. normal 1,75-3,10 | 0.01 | 10.3 | 0.10 |
|  |  | Total |  |  | 12.52 |

**D07DE103** M2 FÁB.LAD. C.VTA5 1/2 pie ROJO PALAU (28/02/1998)
Precio: 21.26
M2. Fábrica de 1/2 pie de espesor de ladrillo cara vista rojo Madrid de PALAU de 25X12X5 cm., sentado con mortero de cemento CEM II/A-P 32,5 RCEM II/A-P 32,5 R y arena de río 1/6, i/p.p. de replanteo, roturas, aplomado, nivelado, llagueado y limpieza, i/p.p. de cortes, remates y piezas especiales, según NTE-FFL y MV-201.

| Código | Ud | Descripción | Rendimiento | Precio | Importe |
|---|---|---|---|---|---|
| U01FJ001 | M2 | Mano obra colocac. 1/2 c/v 5 (mano de obra; 29/10/2001) | 1 | 13.59 | 13.59 |
| U10DC114 | Ud | Lad.PALAU c/v rojo Madrid 5 (material; 29/11/2001) | 70 | 0.09 | 6.30 |
| A01JF006 | M3 | MORTERO cola 1/6 M-40 | 0.035 | 21.5 | 0.75 |
| %0300002 | % | Medios auxiliares...(s/total) | 3 % | 20.64 | 0.62 |
|  |  | Total |  |  | 21.26 |

**D10AA101** M2 TABICON LADR. H/D 25x12x9 cm. (30/11/1998)
Precio: 9.31
M2. Tabique de ladrillo hueco doble 25x12x9 cm. recibido con mortero de cemento y arena de río 1/6, i/ replanteo, roturas, humedecido de las piezas y limpieza, s/NTE-PTL.

| Código | Ud | Descripción | Rendimiento | Precio | Importe |
|---|---|---|---|---|---|
| U01FL003 | M2 | M.o.coloc.tabicón L.H.D. (mano de obra; 29/10/2001) | 1 | 5.32 | 5.32 |
| U01AA011 | H. | Peón ordinario | 0.3 | 7.37 | 2.21 |
| U10DG003 | Ud | Ladrillo h. doble 25x12x9 (material; 28/11/2001) | 33 | 0.04 | 1.32 |
| A01JF006 | M3 | MORTERO cola 1/6 M-40 | 0.013 | 21.5 | 0.28 |
| %0200001 | % | Medios auxiliares...(s/total) | 2 % | 9.13 | 0.18 |
|  |  | Total |  |  | 9.31 |

**D13DD010** M2 ENFOSCADO 1/6 CAMARAS (28/02/1998)
Precio: 2.1
M2. Enfoscado sin maestrear de 10 mm. de espesor en cámaras de aire con mortero de cemento 1/6, i/p.p. de medios auxiliares con empleo de borriquetas o, en su caso, de pequeño andamiaje, así como distribución de material en tajo, s/NTE/RPE-5.

| Código | Ud | Descripción | Rendimiento | Precio | Importe |
|---|---|---|---|---|---|
| U01AA011 | H. | Peón ordinario | 0.04 | 7.37 | 0.29 |
| U01FQ101 | M2 | Mano obra enfoscado cámaras (mano de obra; 29/10/2001) | 1 | 1.53 | 1.53 |
| A01JF006 | M3 | MORTERO cola 1/6 M-40 | 0.01 | 21.5 | 0.22 |
| %0300002 | % | Medios auxiliares...(s/total) | 3 % | 2.04 | 0.06 |
|  |  | Total |  |  | 2.1 |

**A02A080** m3 MORTERO CEMENTO 1/6 M-40 (material; 2014)
Precio: 29.98
Mortero de cemento CEM II/A-P 32,5 R y arena de río de dosificación 1/6 (M-40), confeccionado con hormigonera de 250 l., s/RC-97.

| Código | Ud | Descripción | Rendimiento | Precio | Importe |
|---|---|---|---|---|---|
| O01OA070 | h. | Peón ordinario | 1.7 | 7.48 | 12.72 |
| P01CC020 | t. | Cemento CEM II/A-P 32,5 R sacos (2014) | 0.25 | 40.36 | 10.09 |
| P01AA020 | m3 | Arena de røo 0/5 mm. | 1.1 | 6.14 | 6.75 |
| P01DW050 | m3 | Agua | 0.255 | 0.33 | 0.08 |
| M03HH020 | h. | Hormigonera 200 l. gasolina (23/09/1997) | 0.4 | 0.84 | 0.34 |
|  |  | Total |  |  | 29.98 |

**A01MA060** m3 MORTERO CEMENTO 1/4 M-80 (25/09/1995)
Precio: 25.65
Mortero de cemento II-Z/35A (PA-350) y arena de río de dosificación 1/4 M-80 confeccionado con hormigonera de 250 l., s/RC-93.

| Código | Ud | Descripción | Rendimiento | Precio | Importe |
|---|---|---|---|---|---|
| O01OA070 | h. | Peón ordinario | 1.7 | 7.48 | 12.72 |
| P02CC020 | t. | Cemento II-Z/35A (PA-350) sacos (material; 14/11/1995) | 0.35 | 25.34 | 8.87 |
| P02AA020 | m3 | Arena de río 0/5 mm. (25/09/1995) | 1.03 | 3.64 | 3.75 |
| P02DW050 | m3 | Agua (material; 25/09/1995) | 0.26 | 0.2 | 0.05 |
| M01MH020 | h. | Hormigonera 250 l. eléctrica (maquinaria; 28/09/1995) | 0.4 | 0.64 | 0.26 |
|  |  | Total |  |  | 25.65 |

**A01MA050** m3 MORTERO CEMENTO 1/3 M-160 (2014)
Precio: 36.9
Mortero de cemento CEM II/A-P 32,5 R y arena de røo de dosificaci¾n 1/3 (M-160), confeccionado con hormigonera de 250 l., s/RC-97.

| Código | Ud | Descripción | Rendimiento | Precio | Importe |
|---|---|---|---|---|---|
| O01OA070 | h. | Peón ordinario | 1.7 | 7.48 | 12.72 |
| P01CC020 | t. | Cemento CEM II/A-P 32,5 R sacos | 0.44 | 40.36 | 17.76 |
| P01AA020 | m3 | Arena de røo 0/5 mm. | 0.975 | 6.14 | 5.99 |
| P01DW050 | m3 | Agua | 0.26 | 0.33 | 0.09 |
| M03HH020 | h. | Hormigonera 200 l. gasolina | 0.4 | 0.84 | 0.34 |
|  |  | Total |  |  | 36.9 |

**A02A090** m3 MORTERO CEMENTO 1/8 M-20 (material; 2014)
Precio: 27.81
Mortero de cemento CEM II/A-P 32,5 R y arena de río de dosificación 1/8 (M-20), confeccionado con hormigonera de 250 l., s/RC-97.

| Código | Ud | Descripción | Rendimiento | Precio | Importe |
|---|---|---|---|---|---|
| O01OA070 | h. | Peón ordinario | 1.7 | 7.48 | 12.72 |
| P01CC020 | t. | Cemento CEM II/A-P 32,5 R sacos | 0.19 | 40.36 | 7.67 |
| P01AA020 | m3 | Arena de røo 0/5 mm. | 1.14 | 6.14 | 7.00 |
| P01DW050 | m3 | Agua | 0.25 | 0.33 | 0.08 |
| M03HH020 | h. | Hormigonera 200 l. gasolina | 0.4 | 0.84 | 0.34 |
|  |  | Total |  |  | 27.81 |

**E07TBL060** m2 TABICÓN LADRILLO H/D 25x12x8 cm. (2014)
Precio: 6.93
Tabicón de ladrillo hueco doble de 25x12x8 cm. recibido con mortero de cemento CEM II/A-P 32,5R y arena de río 1/6, i/p.p. de replanteo, aplomado y recibido de cercos, roturas, humedecido de las piezas, limpieza y medios auxiliares, s/NTE-PTL y NBE-FL-90, medido deduciendo huecos superiores a 2 m2.

| Código | Ud | Descripción | Rendimiento | Precio | Importe |
|---|---|---|---|---|---|
| O01OA030 | h. | Oficial primera | 0.4 | 9.14 | 3.66 |
| O01OA070 | h. | Peón ordinario | 0.2 | 7.48 | 1.50 |
| P01LH020 | ud | Ladrillo h. doble 25x12x8 | 33 | 0.04 | 1.32 |
| A02A080 | m3 | MORTERO CEMENTO 1/6 M-40 | 0.015 | 29.98 | 0.45 |
|  |  | Total |  |  | 6.93 |

**A03S020** m3 HGÓN.AISLANTE ARLITA (650 kg/m3) (material; 2014)
Precio: 45
Hormigón aislante de densidad 650 kg/m3, con cemento CEM II/A-P 32,5 R y arcilla expandida Arlita tipo G-3 o F-3, confeccionado en obra con hormigonera de 200 l., s/RC-97.

| Código | Ud | Descripción | Rendimiento | Precio | Importe |
|---|---|---|---|---|---|
| O01OA070 | h. | Peón ordinario | 1 | 7.48 | 7.48 |
| M03HH070 | h. | Hormigonera 250 l. eléctrica (maquinaria; 03/05/2008) | 0.5 | 1.31 | 0.66 |
| P01AL010 | m3 | Arcilla exp.Arlita F-3 (3-8 mm) granel (material) | 1.1 | 27.97 | 30.77 |
| P01CC020 | t. | Cemento CEM II/A-P 32,5 R sacos | 0.15 | 40.36 | 6.05 |
| P01DW050 | m3 | Agua | 0.12 | 0.33 | 0.04 |
|  |  | Total |  |  | 45 |

**A01JF003** M3 MORTERO CEMENTO 1/3 M-160 (material; 30/11/1998)
Precio: 23.74
M3. Mortero de cemento CEM II-A/P 32,5R y arena de río de dosificación 1/3 M-160 confeccionado con hormigonera de 250 l.

| Código | Ud | Descripción | Rendimiento | Precio | Importe |
|---|---|---|---|---|---|
| U01AA011 | H. | Peón ordinario | 2.16 | 7.37 | 15.92 |
| U04CA001 | Tm | Cemento CEM II-A/P 32,5R | 0.44 | 13.1 | 5.76 |
| U04AA001 | M3 | Arena de río (0-5mm) | 0.975 | 1.94 | 1.89 |
| U04PY001 | M3 | Agua | 0.26 | 0.1 | 0.03 |
| A03LA005 | H | HORMIGONERA ELECTRICA 250 L. | 0.4 | 0.34 | 0.14 |
|  |  | Total |  |  | 23.74 |

**E08PFA050** m2 ENFOSCADO FRATASADO 1/4 VERTICA. (2014)
Precio: 4.65
Enfoscado fratasado sin maestrear con mortero de cemento CEM II/A-P 32,5 R y arena de río 1/4 (M-80), en paramentos verticales de 20 mm. de espesor, i/regleado, sacado de rincones, aristas y andamiaje, s/NTE-RPE-5, medido deduciendo huecos.

| Código | Ud | Descripción | Rendimiento | Precio | Importe |
|---|---|---|---|---|---|
| O01OA030 | h. | Oficial primera | 0.36 | 9.14 | 3.29 |
| O01OA050 | h. | Ayudante | 0.18 | 3.85 | 0.69 |
| A02A060 | m3 | MORTERO CEMENTO 1/4 M-80 (material; 2014) | 0.02 | 33.6 | 0.67 |
|  |  | Total |  |  | 4.65 |

**A01L020** m3 LECHADA CEMENTO 1/2 CEM II/A-P 32,5R (material; 2014)
Precio: 32.39
Lechada de cemento CEM II/A-P 32,5 R 1/2, amasada a mano, s/RC-97.

| Código | Ud | Descripción | Rendimiento | Precio | Importe |
|---|---|---|---|---|---|
| O01OA070 | h. | Peón ordinario | 2 | 7.48 | 14.96 |
| P01CC020 | t. | Cemento CEM II/A-P 32,5 R sacos | 0.425 | 40.36 | 17.15 |
| P01DW050 | m3 | Agua | 0.85 | 0.33 | 0.28 |
|  |  | Total |  |  | 32.39 |

**A01L090** m3 LECHADA CEM. BLANCO BL-V 22,5 (material; 2014)
Precio: 55
Lechada de cemento blanco BL-V 22,5 amasado a mano, s/RC-97.

| Código | Ud | Descripción | Rendimiento | Precio | Importe |
|---|---|---|---|---|---|
| O01OA070 | h. | Peón ordinario | 2 | 7.48 | 14.96 |
| P01CC120 | t. | Cemento blanco BL-V 22,5 sacos | 0.5 | 79.48 | 39.74 |
| P01DW050 | m3 | Agua | 0.9 | 0.33 | 0.30 |
|  |  | Total |  |  | 55 |

**A01MA080** m3 MORTERO CEMENTO 1/6 M-40 (material; 25/09/1995)
Precio: 23.37
Mortero de cemento II-Z/35A (PA-350) y arena de río de dosificación 1/6 M-40 confeccionado con hormigonera de 250 l., s/RC-93.

| Código | Ud | Descripción | Rendimiento | Precio | Importe |
|---|---|---|---|---|---|
| O01OA070 | h. | Peón ordinario | 1.7 | 7.48 | 12.72 |
| P02CC020 | t. | Cemento II-Z/35A (PA-350) sacos | 0.25 | 25.34 | 6.34 |
| P02AA020 | m3 | Arena de río 0/5 mm. | 1.1 | 3.64 | 4.00 |
| P02DW050 | m3 | Agua | 0.255 | 0.2 | 0.05 |
| M01MH020 | h. | Hormigonera 250 l. eléctrica | 0.4 | 0.64 | 0.26 |
|  |  | Total |  |  | 23.37 |

**E07PFM050** m2 ENFOSC. MAESTR.-FRATAS. 1/6 VER. (25/09/1995)
Precio: 5.93
Enfoscado maestreado y fratasado con mortero de cemento II-Z/35A y arena de río 1/6 (M-40) en paramentos verticales de 20 mm. de espesor, i/regleado, sacado de aristas y rincones con maestras cada 3 m. y andamiaje, s/NTE-RPE-7, medido deduciendo huecos.

| Código | Ud | Descripción | Rendimiento | Precio | Importe |
|---|---|---|---|---|---|
| O01OA030 | h. | Oficial primera | 0.46 | 9.14 | 4.20 |
| O01OA050 | h. | Ayudante | 0.23 | 3.85 | 0.89 |
| O01OA070 | h. | Peón ordinario | 0.05 | 7.48 | 0.37 |
| A01MA080 | m3 | MORTERO CEMENTO 1/6 M-40 | 0.02 | 23.37 | 0.47 |
|  |  | Total |  |  | 5.93 |

**A01AL090** m3 LECHADA CEMEN. BLANCO V-B/20 (25/09/1995)
Precio: 33.79
Lechada de cemento V-B/20 (C-200) blanco, amasado a mano, s/RC-93.

| Código | Ud | Descripción | Rendimiento | Precio | Importe |
|---|---|---|---|---|---|
| O01OA070 | h. | Peón ordinario | 2 | 7.48 | 14.96 |
| P02CC120 | t. | Cemento Blanco V-B/20 sacos (14/11/1995) | 0.5 | 37.3 | 18.65 |
| P02DW050 | m3 | Agua | 0.9 | 0.2 | 0.18 |
|  |  | Total |  |  | 33.79 |

**D18AA115** M2 ALIC.AZULEJO 1ª HASTA 40X40 CM (05/11/1998)
Precio: 18.24
M2. Alicatado azulejo 1ª, hasta 40x40 cm, recibido con mortero de cemento y arena de miga 1/6, i/ p.p. de piezas especiales, ejecución de ingletes, rejuntado con lechada de cemento blanco y limpieza s/NTE-RPA-3.

| Código | Ud | Descripción | Rendimiento | Precio | Importe |
|---|---|---|---|---|---|
| U01FU005 | M2 | Mano de obra colocación azulejo (mano de obra; 05/04/2000) | 1 | 4.57 | 4.57 |
| U01AA011 | H. | Peón ordinario | 0.2 | 7.37 | 1.47 |
| U18AA607 | M2 | Azulejo 1ª.Hasta 40x40cm (material; 05/04/2000) | 1.05 | 5.72 | 6.01 |
| A01JF206 | M3 | MORTERO CEMENTO 1/6 c/ A.MIGA (material; 30/11/1998) | 0.02 | 23.77 | 0.48 |
| U04CF005 | Tm | Cemento blanco BL-II/ 42,5R (material; 05/11/1998) | 0.001 | 43.44 | 0.04 |
| %0100000 | % | Medios auxiliares...(s/total) | 45 % | 12.57 | 5.66 |
|  |  | Total |  |  | 18.24 |

**D18AA460** Ml CENEF.CERAM.RELIEVE 7cm ANCHO (30/11/1998)
Precio: 6.68
ML. Alicatado con cenefa ceramica relieve de 7 cm. de ancho recibida con mortero de cemento y arena de miga 1/6, i/piezas especiales, p.p. de ejecución de ingletes, rejuntado y limpieza s/NTE-RPA-3.

| Código | Ud | Descripción | Rendimiento | Precio | Importe |
|---|---|---|---|---|---|
| U01FU001 | H. | Oficial 1ª alicatador (mano de obra; 28/12/1998) | 0.1 | 4.45 | 0.45 |
| U01FU002 | H. | Ayudante alicatador (mano de obra; 28/12/1998) | 0.1 | 4.23 | 0.42 |
| U01AA011 | H. | Peón ordinario | 0.01 | 7.37 | 0.07 |
| U18AR010 | Ml | Cenefa cerámica 7 cm relieve. (material; 05/04/2000) | 1.05 | 3.43 | 3.60 |
| A01JF206 | M3 | MORTERO CEMENTO 1/6 c/ A.MIGA | 0.003 | 23.77 | 0.07 |
| %0100000 | % | Medios auxiliares...(s/total) | 45 % | 4.61 | 2.07 |
|  |  | Total |  |  | 6.68 |

**A01JF004** M3 MORTERO CEMENTO 1/4 M-80 (30/11/1998)
Precio: 22.68
M3. Mortero de cemento CEM II/A-P 32,5 R y arena de río de dosificación 1/4 M-80 confeccionado con hormigonera de 250 l.

| Código | Ud | Descripción | Rendimiento | Precio | Importe |
|---|---|---|---|---|---|
| U01AA011 | H. | Peón ordinario | 2.16 | 7.37 | 15.92 |
| U04CA001 | Tm | Cemento CEM II-A/P 32,5R | 0.35 | 13.1 | 4.59 |
| U04AA001 | M3 | Arena de río (0-5mm) | 1.03 | 1.94 | 2.00 |
| U04PY001 | M3 | Agua | 0.26 | 0.1 | 0.03 |
| A03LA005 | H | HORMIGONERA ELECTRICA 250 L. | 0.4 | 0.34 | 0.14 |
|  |  | Total |  |  | 22.68 |

**E13CPS030** ud PRECERCO PINO 110x35 mm.P/1 HOJA (28/08/1995)
Precio: 13.45
Precerco de pino de 110x35 mm. de escuadrilla, para puertas normalizadas de una hoja, montado, incluso p.p. de medios auxiliares.

| Código | Ud | Descripción | Rendimiento | Precio | Importe |
|---|---|---|---|---|---|
| O01OB160 | h. | Ayudante carpintero | 0.15 | 3.81 | 0.57 |
| P11PP030 | m. | Precerco de pino 110x45 mm. (material) | 5.3 | 2.43 | 12.88 |
|  |  | Total |  |  | 13.45 |

**E13CPS010** ud PRECERCO PINO 70x35 mm.P/1 HOJA (28/08/1995)
Precio: 7.83
Precerco de pino de 70x35 mm. de escuadrilla, para puertas normalizadas de una hoja, montado, incluso p.p. de medios auxiliares.

| Código | Ud | Descripción | Rendimiento | Precio | Importe |
|---|---|---|---|---|---|
| O01OB160 | h. | Ayudante carpintero | 0.15 | 3.81 | 0.57 |
| P11PP010 | m. | Precerco de pino 70x35 mm. | 5.3 | 1.37 | 7.26 |
|  |  | Total |  |  | 7.83 |

**E13CPD010** ud PRECERCO PINO 70x35 mm.P/2 HOJAS (28/08/1995)
Precio: 8.98
Precerco de pino de 70x35 mm. de escuadrilla, para puertas normalizadas de dos hojas, montado, incluso p.p. de medios auxiliares.

| Código | Ud | Descripción | Rendimiento | Precio | Importe |
|---|---|---|---|---|---|
| O01OB160 | h. | Ayudante carpintero | 0.2 | 3.81 | 0.76 |
| P11PP010 | m. | Precerco de pino 70x35 mm. | 6 | 1.37 | 8.22 |
|  |  | Total |  |  | 8.98 |

**A01A030** m3 PASTA DE YESO NEGRO (material; 2014)
Precio: 42.82
Pasta de yeso negro amasado manualmente s/RY-85.

| Código | Ud | Descripción | Rendimiento | Precio | Importe |
|---|---|---|---|---|---|
| O01OA070 | h. | Peón ordinario | 2.5 | 7.48 | 18.70 |
| P01CY010 | t. | Yeso negro en sacos (material) | 0.85 | 28.14 | 23.92 |
| P01DW050 | m3 | Agua | 0.6 | 0.33 | 0.20 |
|  |  | Total |  |  | 42.82 |

**E20TAW010** m. TUB.POLIET.RET.WIRSBO PEX 16x1,8 (28/08/1995)
Precio: 1.66
Tubería Wirsbo-Pex de polietileno reticulado por el método Engel (Peróxido) según Norma UNE 53.381, de 16x1,8 mm. de diámetro, colocada en instalaciones interiores para agua fría y caliente, con p.p. de accesorios de polisulfona, instalada y funcionando según normativa vigente y sin protección superficial.

| Código | Ud | Descripción | Rendimiento | Precio | Importe |
|---|---|---|---|---|---|
| O01OB170 | h. | Oficial 1ª fontanero calefactor | 0.1 | 4.58 | 0.46 |
| P17PR010 | m. | Tubo polietileno Wirsbo PEX 16x1,8 (material; 13/02/2001) | 1 | 0.86 | 0.86 |
| P17PS010 | ud | Te reducida Master polisulfona 20x16x16 (material) | 0.12 | 1.97 | 0.24 |
| P17PS100 | ud | Anillo Quick y Easy 16 mm. (material) | 0.8 | 0.12 | 0.10 |
|  |  | Total |  |  | 1.66 |

**E20TAW020** m. TUB.POLIET.RET.WIRSBO PEX 20x1,9 (28/08/1995)
Precio: 1.82
Tubería Wirsbo-Pex de polietileno reticulado por el método Engel (Peróxido) según Norma UNE 53.381, de 20x1,9 mm. de diámetro, colocada en instalaciones interiores para agua fría y caliente, con p.p. de accesorios de polisulfona, instalada y funcionando según normativa vigente y sin protección superficial.

| Código | Ud | Descripción | Rendimiento | Precio | Importe |
|---|---|---|---|---|---|
| O01OB170 | h. | Oficial 1ª fontanero calefactor | 0.1 | 4.58 | 0.46 |
| P17PR020 | m. | Tubo polietileno Wirsbo PEX 20x1,9 (material) | 1 | 1.06 | 1.06 |
| P17PS020 | ud | Te Master polisulfona 20x20x20 (material) | 0.12 | 1.66 | 0.20 |
| P17PS110 | ud | Anillo Quick y Easy 20 mm. (material) | 0.8 | 0.13 | 0.10 |
|  |  | Total |  |  | 1.82 |

**E20WBV010** m. TUBERÍA DE PVC SERIE C 32 mm. (28/08/1995)
Precio: 1.2
Tubería de PVC sanitaria tipo C, de 32 mm. de diámetro, colocada en instalaciones interiores de desagüe, para baños y cocinas, con p.p. de piezas especiales de PVC y con unión pegada, instalada y funcionando.

| Código | Ud | Descripción | Rendimiento | Precio | Importe |
|---|---|---|---|---|---|
| O01OB170 | h. | Oficial 1ª fontanero calefactor | 0.1 | 4.58 | 0.46 |
| P17VC010 | m. | Tubo PVC evac.resid.j.peg.32 mm. (material) | 1 | 0.61 | 0.61 |
| P17VP010 | ud | Codo PVC evacuación 32 mm.j.peg. (material) | 0.3 | 0.27 | 0.08 |
| P17VP170 | ud | Manguito PVC evac.32 mm.j.pegada (material) | 0.1 | 0.52 | 0.05 |
|  |  | Total |  |  | 1.2 |

**E20WGI010** ud DESAGÜE PVC C/SIFÓN BOTELLA (28/08/1995)
Precio: 3.67
Suministro y colocación de desagüe de PVC individual, consistente en la colocación de un sifón de PVC tipo botella, con salida horizontal de 32 mm. de diámetro, y con registro inferior, y conexión de éste mediante tubería de PVC de 32 mm. de diámetro, hasta el punto de desagüe existente, instalado, con uniones roscadas o pegadas; y válido para fregaderos de 1 seno, lavabos o bidés, incluso con p.p. de piezas especiales de PVC.

| Código | Ud | Descripción | Rendimiento | Precio | Importe |
|---|---|---|---|---|---|
| O01OB170 | h. | Oficial 1ª fontanero calefactor | 0.3 | 4.58 | 1.37 |
| P17SS010 | ud | Sifón botella PVC sal.horiz.32mm 1 1/4" (material) | 1 | 1.08 | 1.08 |
| P17VC010 | m. | Tubo PVC evac.resid.j.peg.32 mm. | 0.3 | 0.61 | 0.18 |
| P17VP170 | ud | Manguito PVC evac.32 mm.j.pegada | 2 | 0.52 | 1.04 |
|  |  | Total |  |  | 3.67 |

**E20WJF020** m. BAJANTE DE PVC SERIE C. 110 mm. (28/08/1995)
Precio: 3.92
Bajante de PVC serie C, de 110 mm. de diámetro, con sistema de unión por enchufe con junta labiada, colocada con abrazaderas metálicas, instalada, incluso con p.p. de piezas especiales de PVC, funcionando.

| Código | Ud | Descripción | Rendimiento | Precio | Importe |
|---|---|---|---|---|---|
| O01OB170 | h. | Oficial 1ª fontanero calefactor | 0.15 | 4.58 | 0.69 |
| P17VC110 | m. | Tubo PVC evac.resid.j.lab.110mm. (material) | 1 | 2.31 | 2.31 |
| P17VP060 | ud | Codo PVC evacuación 110mm.j.lab. (material) | 0.3 | 1.94 | 0.58 |
| P17JP070 | ud | Abrazadera bajante PVC D=110mm. (material) | 1 | 0.34 | 0.34 |
|  |  | Total |  |  | 3.92 |

**E20WBV020** m. TUBERÍA DE PVC SERIE C 40 mm. (28/08/1995)
Precio: 1.4
Tubería de PVC sanitaria tipo C, de 40 mm. de diámetro, colocada en instalaciones interiores de desagüe, para baños y cocinas, con p.p. de piezas especiales de PVC y con unión pegada, instalada y funcionando.

| Código | Ud | Descripción | Rendimiento | Precio | Importe |
|---|---|---|---|---|---|
| O01OB170 | h. | Oficial 1ª fontanero calefactor | 0.1 | 4.58 | 0.46 |
| P17VC020 | m. | Tubo PVC evac.resid.j.peg.40 mm. (material) | 1 | 0.78 | 0.78 |
| P17VP020 | ud | Codo PVC evacuación 40 mm.j.peg. (material) | 0.3 | 0.32 | 0.10 |
| P17VP180 | ud | Manguito PVC evac.40 mm.j.pegada (material) | 0.1 | 0.58 | 0.06 |
|  |  | Total |  |  | 1.4 |

**E20WGB030** ud BOTE SIFÓNICO PVC D=110 COLG. (28/08/1995)
Precio: 12.3
Suministro y colocación de bote sifónico de PVC, de 110 mm. de diámetro, colocado suspendido del forjado, con tres entradas de 40 mm., y una salida de 50 mm., y con tapa de acero inoxidable atornillada y con lengüeta de caucho a presión para evitar la salida de olores, instalado, incluso con conexionado de las canalizaciones que acometen y colocación del ramal de salida hasta el manguetón del inodoro, con tubería de PVC de 50 mm. de diámetro, funcionando.

| Código | Ud | Descripción | Rendimiento | Precio | Importe |
|---|---|---|---|---|---|
| O01OB170 | h. | Oficial 1ª fontanero calefactor | 0.5 | 4.58 | 2.29 |
| P17SB030 | ud | Bote sifóni.aéreo t/inox.4 tomas (material) | 1 | 6.14 | 6.14 |
| P17VC030 | m. | Tubo PVC evac.resid.j.peg.50 mm. (material) | 1.5 | 0.99 | 1.49 |
| P17VP180 | ud | Manguito PVC evac.40 mm.j.pegada | 3 | 0.58 | 1.74 |
| P17VP190 | ud | Manguito PVC evac.50 mm.j.pegada (material) | 1 | 0.64 | 0.64 |
|  |  | Total |  |  | 12.3 |

**E20WJF030** m. BAJANTE DE PVC SERIE C. 125 mm. (28/08/1995)
Precio: 4.65
Bajante de PVC serie C, de 125 mm. de diámetro, con sistema de unión por enchufe con junta labiada, colocada con abrazaderas metálicas, instalada, incluso con p.p. de piezas especiales de PVC, funcionando.

| Código | Ud | Descripción | Rendimiento | Precio | Importe |
|---|---|---|---|---|---|
| O01OB170 | h. | Oficial 1ª fontanero calefactor | 0.15 | 4.58 | 0.69 |
| P17VC120 | m. | Tubo PVC evac.resid.j.lab.125mm. (material) | 1 | 2.69 | 2.69 |
| P17VP070 | ud | Codo PVC evacuación 125mm.j.lab. (material) | 0.3 | 3.01 | 0.90 |
| P17JP080 | ud | Abrazadera bajante PVC D=125mm. (material) | 1 | 0.37 | 0.37 |
|  |  | Total |  |  | 4.65 |

**E20WGI060** ud DESAGÜE DOBLE PVC C/SIF.CURVO (28/08/1995)
Precio: 6.02
Suministro y colocación de desagüe doble de PVC individual, consistente en la colocación de un sifón de PVC curvo, con salida horizontal de 40 mm. de diámetro, y con registro inferior, al que acometen dos desagües, y conexión del sifón mediante tubería de PVC de 40 mm. de diámetro, hasta el punto de desagüe general existente, instalado, con uniones roscadas o pegadas; y válido para fregaderos y lavabos de 2 senos, incluso con p.p. de piezas especiales de PVC.

| Código | Ud | Descripción | Rendimiento | Precio | Importe |
|---|---|---|---|---|---|
| O01OB170 | h. | Oficial 1ª fontanero calefactor | 0.4 | 4.58 | 1.83 |
| P17SD020 | ud | Desagüe doble c/sifón curvo 40mm (material) | 1 | 2.8 | 2.80 |
| P17VC020 | m. | Tubo PVC evac.resid.j.peg.40 mm. | 0.3 | 0.78 | 0.23 |
| P17VP180 | ud | Manguito PVC evac.40 mm.j.pegada | 2 | 0.58 | 1.16 |
|  |  | Total |  |  | 6.02 |

**E20WGI110** ud DESAGÜE PVC P/LAVADORA, S.BOT. (28/08/1995)
Precio: 3.83
Suministro y colocación de desagüe para lavadora o lavavajillas, consistente en la colocación de un sifón de PVC tipo botella, con toma de lavadora, con salida horizontal de 40 mm. de diámetro y con registro inferior, y conexión de este, mediante tubería de PVC de 40 mm. de diámetro, hasta el punto de desagüe existente, instalado, con uniones roscadas o pegadas, incluso con p.p. de piezas especiales de PVC.

| Código | Ud | Descripción | Rendimiento | Precio | Importe |
|---|---|---|---|---|---|
| O01OB170 | h. | Oficial 1ª fontanero calefactor | 0.3 | 4.58 | 1.37 |
| P17SS030 | ud | Sifón botella c/toma lavado.40mm (material) | 1 | 1.18 | 1.18 |
| P17VC020 | m. | Tubo PVC evac.resid.j.peg.40 mm. | 0.15 | 0.78 | 0.12 |
| P17VP180 | ud | Manguito PVC evac.40 mm.j.pegada | 2 | 0.58 | 1.16 |
|  |  | Total |  |  | 3.83 |

**O01OA090** h. Cuadrilla A (mano de obra; 01/03/2000)
Precio: 16.73

| Código | Ud | Descripción | Rendimiento | Precio | Importe |
|---|---|---|---|---|---|
| O01OA030 | h. | Oficial primera | 1 | 9.14 | 9.14 |
| O01OA050 | h. | Ayudante | 1 | 3.85 | 3.85 |
| O01OA070 | h. | Peón ordinario | 0.5 | 7.48 | 3.74 |
|  |  | Total |  |  | 16.73 |

**A01JF206** M3 MORTERO CEMENTO 1/6 c/ A.MIGA (material; 30/11/1998)
Precio: 23.77
M3. Mortero de cemento CEM II-A/P 32,5R y arena de miga de dosificación 1/6 confeccionado con hormigonera de 250 l.

| Código | Ud | Descripción | Rendimiento | Precio | Importe |
|---|---|---|---|---|---|
| U01AA011 | H. | Peón ordinario | 2.16 | 7.37 | 15.92 |
| U04CA001 | Tm | Cemento CEM II-A/P 32,5R | 0.25 | 13.1 | 3.28 |
| U04AA005 | M3 | Arena de miga cribada (material; 30/11/1998) | 1.1 | 4 | 4.40 |
| U04PY001 | M3 | Agua | 0.255 | 0.1 | 0.03 |
| A03LA005 | H | HORMIGONERA ELECTRICA 250 L. | 0.4 | 0.34 | 0.14 |
|  |  | Total |  |  | 23.77 |

**A02A060** m3 MORTERO CEMENTO 1/4 M-80 (material; 2014)
Precio: 33.6
Mortero de cemento CEM II/A-P 32,5 R y arena de río de dosificación 1/4 (M-80), confeccionado con hormigonera de 250 l., s/RC-97.

| Código | Ud | Descripción | Rendimiento | Precio | Importe |
|---|---|---|---|---|---|
| O01OA070 | h. | Peón ordinario | 1.7 | 7.48 | 12.72 |
| P01CC020 | t. | Cemento CEM II/A-P 32,5 R sacos | 0.35 | 40.36 | 14.13 |
| P01AA020 | m3 | Arena de røo 0/5 mm. | 1.03 | 6.14 | 6.32 |
| P01DW050 | m3 | Agua | 0.26 | 0.33 | 0.09 |
| M03HH020 | h. | Hormigonera 200 l. gasolina | 0.4 | 0.84 | 0.34 |
|  |  | Total |  |  | 33.6 |

**A03LA005** H HORMIGONERA ELECTRICA 250 L. (material; 03/12/1998)
Precio: 0.34
H. Hormigonera eléctrica de 250 Lts con un motor eléctrico de 3CV, con bastidor y cabina de acero, pala mezcladoras, adecuadas para asegurar una mezcla rápida y homogenea, mecanismos protegidos herméticamente, con un peso en vacio de 290Kg y un rendimineto aproximado de 3,4m3.

| Código | Ud | Descripción | Rendimiento | Precio | Importe |
|---|---|---|---|---|---|
| U02LA201 | H. | Hormigonera 250 l. (maquinaria; 30/12/1998) | 1 | 0.27 | 0.27 |
| U%10 | % | Amortización y otros gastos (03/12/1998) | 10 % | 0.27 | 0.03 |
| U02SW005 | Ud | Kilowatio (maquinaria; 03/12/1998) | 3.5 | 0.01 | 0.04 |
|  |  | Total |  |  | 0.34 |

**E04CA010** m3 H.ARM. HA-25/P/20/I V.MANUAL
Precio: 74.44
Hormigón armado HA-25 N/mm2., consistencia plástica, Tmáx.20 mm., para ambiente normal, elaborado en central en relleno de zapatas y zanjas de cimentación, incluso armadura (40 kg/m3.), vertido por medios manuales, vibrado y colocación. Según normas NTE-CSZ y EHE.

| Código | Ud | Descripción | Rendimiento | Precio | Importe |
|---|---|---|---|---|---|
| E04CM050 | m3 | HORM. HA-25/P/20/I V. MANUAL | 1 | 52.84 | 52.84 |
| E04AB020 | kg | ACERO CORRUGADO B 500 S | 40 | 0.54 | 21.60 |
|  |  | Total |  |  | 74.44 |

**E04CM050** m3 HORM. HA-25/P/20/I V. MANUAL
Precio: 52.84
Hormigón en masa HA-25/P/20/I, elaborado en central en relleno de zapatas y zanjas de cimentación, incluso encamillado de pilares y muros, vertido por medios manuales, vibrado y colocación. Según normas NTE-CSZ y EHE.

| Código | Ud | Descripción | Rendimiento | Precio | Importe |
|---|---|---|---|---|---|
| O01OA030 | h. | Oficial primera | 0.26 | 9.14 | 2.38 |
| O01OA070 | h. | Peón ordinario | 0.26 | 7.48 | 1.94 |
| M10HV220 | h. | Vibrador hormigón gasolina 75 mm (maquinaria) | 0.26 | 1.69 | 0.44 |
| P01HA010 | m3 | Hormigón HA-25/P/20/I central | 1.1 | 43.71 | 48.08 |
|  |  | Total |  |  | 52.84 |

**E04MM010** m3 HORMIGÓN HA-25/P/20/I V.MAN.
Precio: 51.04
Hormigón HA-25/P/20/I, elaborado en central en muros, incluso vertido manual, vibrado y colocado. Según normas NTE-CCM y EHE

| Código | Ud | Descripción | Rendimiento | Precio | Importe |
|---|---|---|---|---|---|
| O01OA030 | h. | Oficial primera | 0.4 | 9.14 | 3.66 |
| O01OA070 | h. | Peón ordinario | 0.4 | 7.48 | 2.99 |
| P01HA010 | m3 | Hormigón HA-25/P/20/I central | 1 | 43.71 | 43.71 |
| M10HV220 | h. | Vibrador hormigón gasolina 75 mm | 0.4 | 1.69 | 0.68 |
|  |  | Total |  |  | 51.04 |
